# AUSSCHREIBEN.DE
Leistungsbeschreibung (GAEB DA XML 3.2, DA81)
Projekt: ADE
Währung: EUR
Erstellt mit: GXML Toolbox V3.3 R20220330, ORCA a.de-Exporting, 14.06.2023

## 1 AUSSCHREIBEN.DE - Merkliste vom 14.06.2023

### Titel 01 ABB

**01.0001 6197/40 DALI-Gateway, 8fach, REG, BJE**
Das 8-fach DALI-Gateway dient zur Ansteuerung von DALI-Betriebsgeräten (elektronische Vorschaltgeräte, etc). - 8 unabhängige Kanälen für max. 128 DALI-Betriebsgeräte - DALI-Stromquelle im Gerät enthalten - separate DALI-Inbetriebnahme nicht notwendig - manuelle Adressierung nicht erforderlich

Anzahl Ausgänge: 8
Anzahl Eingänge: Analog (0 ... 10 V / 4 ... 20 mA) 0
Hilfsspannung AC/DC: 110 ... 230 V AC
Montageart: DIN-Schiene
Schutzart: IP20
Unterstützte Bussysteme: DALI, KNX (TP)
Breite in Teilungseinheiten: 6
Fabrikat: ABB
Typ: 6197/40
oder gleichwertig
Angebotenes Fabrikat: '..........'
Angebotener Typ: '..........'
Liefern und betriebsbereit montieren
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Einheit: Stk
Produkt:
  Artikel:
    Artikelnummer: 2CKA006198A0108
    Artikelkurztext: 6197/40 DALI-Gateway, 8fach, REG, BJE

**01.0002 6197/45 DALI-Gateway, Basic, 1fach, REG, BJE**
Zur Ansteuerung von DALI Betriebsgeräten mit DALI Schnittstelle Typ 0 und 1 nach DIN EN 62 386 ed1/ed2 über KNX. Integrierte DALI Spannungsversorgung. DALI Single-Master Controller nach DIN EN 62 386 Teil 101ed2 und Teil 103ed1. 1 DALI Ausgang für 64 DALI Teilnehmer Typ 0/1, beliebig kombinierbar. Ansteuerung von 64 Einzel DALI Teilnehmern, 16 Gruppen, 16 Szenen oder im Broadcast. Unterstützung von 64 DALI Einzelbatterie Notleuchten nach DIN EN 62 386 Teil 202. Manuelles Schalten aller DALI Teilnehmer (Test DALI Ausgang und DALI Adressierung). Manuelle Bedienung kann gesperrt werden. Getrennte Betriebs- und DALI-Störung LEDs. ETS Programmierung ab ETS 4. Vorlagenparameterfenster: schnelle, übersichtliche und vereinfachte ETS Programmierung. KNX Gruppenadressen/Zuordnungen: 2.000. Unterstützung KNX Programmierung mit Long-Frames. ETS unabhängiges Inbetriebnahme- und Diagnose-Tool inkl. Anzeige von DALI Framing Errors. Austausch eines DALI Teilnehmers ohne ETS oder Zusatzsoftware möglich. Funktion: Schalten, Dimmen, Helligkeitswerte inkl. diverser Status-Rückmeldungen: Steuern der DALI Beleuchtung über Gruppen-, Einzel-, Broadcast- oder Szenen-Befehle. Treppenlichtfunktion mit Vorwarnung und Dauerlicht. Ausschalthelligkeit für Nachtbetrieb kann über KNX aktiviert/deaktiviert werden. Szenenfunktion aufrufbar und über KNX speicherbar. Slavefunktion zur Anbindung von KNX Lichtregler, Offset möglich. Zwangsführung/Sperren möglich. Reaktion auf Beleuchtungs-/Teilausfall. Einbrennfunktion für Leuchtmittel vorhanden. Getrennte Fehlerinformation von Leuchtmittel und Vorschaltgerät pro Gruppe oder Teilnehmer. Sende-/Empfangsverzögerung nach KNX Wiederkehr parametrierbar. Automatische DALI Adressierung abschaltbar. DALI Einzelbatterie-Leuchten nach DIN EN 62 386 Teil 202 auslösen/stoppen Funktions-, Betriebsdauer- und Teildauerprüfungen über KNX. Für Einzelbatterie-Leuchte kann REST-/INHIBIT-Mode über KNX aktiviert/deaktiviert werden. Batteriekapazität der Notleuchte auslesbar. Übertragung Notlicht-Prüfergebnis auf KNX. Mit einem einzigen Anwendungsprogramm sind folgende Funktionen pro Ausgang möglich: Einstellung max./min. Dimmgrenzen. Verhalten KNX Ausfall und -wiederkehr parametrierbar. DALI PowerOn Level programmierbar. DALI Systemfailure Level programmierbar. Dimmgeschwindigkeit auch über KNX veränderbar. Übergangszeiten bis 65.535 Sekunden. Lineare oder logarithmische DALI Kennlinie verwendbar. Automatische DALI Adressierung ein-/ausschaltbar. DALI Telegrammrate beeinflussbar. Fehlermeldungen über KNX zu sperren. Quittierfunktion bei Störmeldungen. Notlicht-Nachlaufzeit (Prolongtime) parametrierbar. In Betrieb Objekt (zyklisches Lebenssignal). Eine Kaskadierung von Funktionen ist möglich. DALI Inbetriebnahme (Adressen- und Gruppen-Zuordnung) mit ETS unabhängigem Diagnose- und Inbetriebnahme-Tool.

Anzahl Ausgänge: 1
Anzahl Eingänge: Analog (0 ... 10 V / 4 ... 20 mA) 0
Hilfsspannung AC/DC: 110 ... 230 V AC
Montageart: DIN-Schiene
Schutzart: IP20
Unterstützte Bussysteme: DALI, KNX (TP)
Breite in Teilungseinheiten: 4
Fabrikat: ABB
Typ: 6197/45
oder gleichwertig
Angebotenes Fabrikat: '..........'
Angebotener Typ: '..........'
Liefern und betriebsbereit montieren
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Einheit: Stk
Produkt:
  Artikel:
    Artikelnummer: 2CKA006197A0042
    Artikelkurztext: 6197/45 DALI-Gateway, Basic, 1fach, REG, BJE

**01.0003 6197/46 DALI-Gateway, Basic, 2fach, REG, BJE**
Zur Ansteuerung von DALI-Betriebsgeräten mit DALI-Schnittstelle Typ 0 und 1 nach DIN EN 62 386 ed1/ed2 über KNX. Integrierte DALI-Spannungsversorgung. DALI Single-Master Controller nach DIN EN 62 386 Teil 101ed2 und Teil 103ed1. 2 DALI Ausgänge für 2 x 64 DALI-Teilnehmer Typ 0/1, beliebig kombinierbar. Ansteuerung von 2 x 64 DALI Teilnehmern, 2 x 16 Gruppen, 2 x 16 Szenen oder im Broadcast. Unterstützung von 2 x 64 DALI Einzelbatterie-Notleuchten nach DIN EN 62 386 Teil 202. Manuelles Schalten aller DALI-Teilnehmer (Test DALI Ausgang und DALI Adressierung). Manuelle Bedienung kann gesperrt werden. Getrennte Betriebs- und DALI-Störung LEDs. ETS Programmierung ab ETS 4. Vorlagenparameterfenster: schnelle, übersichtliche und vereinfachste ETS Programmierung. KNX Gruppenadressen/Zuordnungen: 4.000. Unterstützung KNX Programmierung mit Long-Frames. ETS unabhängiges Inbetriebnahme- und Diagnose-Tool inkl. Anzeige von DALI Framing Errors. Austausch eines DALI-Teilnehmers ohne ETS oder Zusatzsoftware möglich. Funktion: Schalten, Dimmen, Helligkeitswerte inkl. diverser Status-Rückmeldungen: Steuerung der DALI Beleuchtung über Gruppen-, Einzel-, Broadcast- oder Szenen-Befehle. Treppenlichtfunktion mit Vorwarnung und Dauerlicht. Ausschalthelligkeit für Nachtbetrieb kann über KNX aktiviert/deaktiviert werden. Szenenfunktion aufrufbar und über KNX speicherbar. Slave Funktion zur Anbindung von KNX Lichtregler, Offset möglich. Zwangsführung/Sperren möglich. Reaktion auf Beleuchtungs-/Teilausfall. Einbrennfunktion für Leuchtmittel vorhanden. Getrennte Fehlerinformation von Leuchtmittel und Vorschaltgerät pro Gruppe oder Teilnehmer. Sende-/Empfangsverzögerung nach KNX Wiederkehr parametrierbar. Automatische DALI Adressierung abschaltbar. DALI Einzelbatterie-Leuchten nach DIN EN 62 386 Teil 202 auslösen/stoppen Funktions-, Betriebsdauer- und Teildauerprüfungen über KNX. Für Einzelbatterie-Leuchte kann REST-/INHIBIT-Mode über KNX aktiviert/deaktiviert werden. Batteriekapazität der Notleuchte auslesbar. Übertragung des Notlicht-Prüfergebnises auf KNX. Mit einem einzigen Anwendungsprogramm sind folgende Funktionen pro Ausgang möglich: Einstellung max./min. Dimmgrenzen. Verhalten KNX Ausfall und -wiederkehr parametrierbar. DALI PowerOn Level programmierbar. DALI Systemfailure Level programmierbar. Dimmgeschwindigkeit auch über KNX veränderbar. Übergangszeiten bis 65.535 Sekunden. Lineare oder logarithmische DALI Kennlinie verwendbar. Automatische DALI Adressierung ein-/ausschaltbar. DALI Telegrammrate beeinflussbar. Fehlermeldungen über KNX zu sperren. Quittiefunktion bei Störmeldungen. Notlicht-Nachlaufzeit (Prolongtime) parametrierbar. In Betrieb Objekt (zyklisches Lebenssignal). Eine Kaskadierung von Funktionen ist möglich. DALI Inbetriebnahme (Adressen- und Gruppen-Zuordnung) mit ETS unabhängigem Diagnose- und Inbetriebnahme-Tool.

Anzahl Ausgänge: 2
Anzahl Eingänge: Analog (0 ... 10 V / 4 ... 20 mA) 0
Hilfsspannung AC/DC: 110 ... 230 V AC
Montageart: DIN-Schiene
Schutzart: IP20
Unterstützte Bussysteme: DALI, KNX (TP)
Breite in Teilungseinheiten: 4
Fabrikat: ABB
Typ: 6197/46
oder gleichwertig
Angebotenes Fabrikat: '..........'
Angebotener Typ: '..........'
Liefern und betriebsbereit montieren
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Einheit: Stk
Produkt:
  Artikel:
    Artikelnummer: 2CKA006197A0043
    Artikelkurztext: 6197/46 DALI-Gateway, Basic, 2fach, REG, BJE

**01.0004 DG/S1.64.1.1 DALI-Gateway, Basic, 1fach, REG**
Zur Ansteuerung von DALI-Betriebsgeräten mit DALI
Schnittstelle Typ 0 und 1 nach EN 62 386 ed1/ed2
über KNX. Integrierte DALI Spannungsversorgung.

- DALI Single-Master Controller nach
 EN 62 386 T 101ed2 und Teil 103ed1
- 1 DALI Ausgang für 64 DALI Teilnehmer
 Typ 0 / 1, beliebig kombinierbar
- Ansteuerung von 64 Einzel DALI Teilnehmer,
 16 Gruppen, 16 Szenen oder im Broadcast
- Unterstützung von 64 DALI Einzelbatterie
 Notleuchten nach EN 62 386 Teil 202
- Manuelles Schalten aller DALI Teilnehmer
 (Test DALI Ausgang und DALI Adressierung)
- Manuelle Bedienung kann gesperrt werden
- Getrennte Betriebs- und DALI Störung LEDs
- ETS Programmierung ab ETS 4
- Vorlagenparameterfenster schnelle, übersichtliche
 und vereinfachte ETS Programmierung
- KNX Gruppenadressen / Zuordnungen 2.000
- Unterstützung KNX Programmierung mit Long-Frames
- ETS unabhängiges Inbetriebnahme- und Diagnose-Tool
 inkl. Anzeige DALI Framing Errors
- Austausch eines DALI Teilnehmers ohne ETS oder
 Zusatzsoftware möglich

Funktion: Schalten, Dimmen, Helligkeitswerte inkl.
diverse Status Rückmeldungen
- Steuern DALI Beleuchtung über Gruppen-, Einzel-
 Broadcast- oder Szenen-Befehle
- Treppenlichtfunktion mit Vorwarnung und Dauerlicht
- Ausschalthelligkeit für Nachtbetrieb kann über
 KNX aktiviert / deaktiviert werden
- Szenenfunktion aufrufbar und über KNX speicherbar
- Slave Funktion zur Anbindung von KNX Lichtregler,
 Offset möglich
- Zwangsführung / Sperren möglich
- Reaktion auf Beleuchtungs-Teilausfall
- Einbrennfunktion für Leuchtmittel vorhanden
- Getrennte Fehlerinformation von Leuchtmittel und
 Vorschaltgerät pro Gruppe oder Teilnehmer
- Sende-/Empfangsverzögerung nach KNX Wiederkehr
 parametrierbar
- Automatische DALI Adressierung abschaltbar
- DALI Einzelbatterie-Leuchten nach EN 62 386 Teil 202
 auslösen / stoppen Funktions-, Betriebsdauer- und
 Teildauerprüfungen über KNX
- Für Einzelbatterie-Leuchte kann REST-/INHIBIT-
 Mode über KNX aktiviert / deaktiviert werden
- Batteriekapazität der Notleuchte auslesbar
- Übertragung Notlicht-Prüfergebnis auf KNX

Mit einem einzigen Anwendungsprogramm sind folgende
Funktionen pro Ausgang möglich:
- Einstellung max. / min. Dimmgrenzen
- Verhalten KNX Ausfall und -Wiederkehr parametrierbar
- DALI PowerOn Level programmierbar
- DALI Systemfailur Level programmierbar
- Dimmgeschwindigkeit auch über KNX veränderbar
- Übergangszeiten bis 65.535 Sekunden
- lineare oder logarithmische DALI Kennlinie verwendbar
- Automatische DALI Adressierung ein-/ausschaltbar
- DALI Telegrammrate beeinflussbar
- Fehlermeldungen über KNX zu sperren
- Quittier-Funktion bei Störmeldungen
- Notlicht-Nachlaufzeit (Prolongtime) parametrierbar
- In Betrieb Objekt (zyklische Lebenssignal)

Eine Kaskadierung von Funktionen ist möglich

DALI Inbetriebnahme (Adressen- und Gruppen-Zuordnung)
mit ETS unabhängigem Diagnose- und Inbetriebnahme Tool

Ausgang: 1 DALI-Ausgang für max. 64 DALI Teilnehmer
Betriebsspannung:
- 100 - 240 V AC/DC, 50/60 Hz
 (85 ... 265 V AC, 45 ... 65 Hz)
- DALI Ausgang 230V spannungsfest (Selbstschutz)
- DALI Spannung 16 V DC
- DALI Strom max. 250 mA, kurzschlussfest

Maximale Verlustleistung Gerät: 2,0W

Anschlüsse:
DALI: Schraubklemme Kombikopf
 0,2...6mm2 eindrähtig
 0,2...4mm2 feindrähtig
KNX: Schraubenlose Busanschlussklemme

Schutzart: IP 20, DIN EN 60 529
Montage: auf Tragschiene 35 mm, DIN EN 60 715
 ohne Werkzeug, Entnahme aus Verbund
Umgebungstemperatur: -5°C...+45°C
Einbaulage: beliebig
Breite: 4 TE (70 mm)
Gehäusematerial:
- Kunststoff, halogenfrei
- Entflammbarkeit V-0 gem. UL94

Liefern montieren inkl. Zubehör:
Inbetriebnahme:

Normen: DIN EN 50090-2-2: 1996+Corrigendum: 1997+A1:2002+A2:2007, DIN EN 60669-2-1:2010-09, EN 60669-2-1 2004/A12:2010
Anzahl Ausgänge: 1
Anzahl Eingänge: Analog (0 ... 10 V / 4 ... 20 mA) 0
Hilfsspannung AC/DC: 110 ... 230 V AC
Montageart: DIN-Schiene
Schutzart: IP20
Unterstützte Bussysteme: DALI, KNX (TP)
Breite in Teilungseinheiten: 4
Fabrikat: ABB
Typ: DG/S 1.64.1.1
oder gleichwertig
Angebotenes Fabrikat: '..........'
Angebotener Typ: '..........'
Liefern und betriebsbereit montieren
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Einheit: Stk
Produkt:
  Artikel:
    Artikelnummer: 2CDG110198R0011
    Artikelkurztext: DG/S1.64.1.1 DALI-Gateway, Basic, 1fach, REG

**01.0005 DG/S2.64.1.1 DALI-Gateway, Basic, 2fach, REG**
Zur Ansteuerung von DALI-Betriebsgeräten mit DALI
Schnittstelle Typ 0 und 1 nach EN 62 386 ed1/ed2
über KNX. Integrierte DALI Spannungsversorgung.

- DALI Single-Master Controller nach
 EN 62 386 T 101ed2 und Teil 103ed1
- 2 DALI Ausgang für 2x64 DALI Teilnehmer
 Typ 0 / 1, beliebig kombinierbar
- Ansteuerung von 2x64 Einzel DALI Teilnehmer,
 2x16 Gruppen, 2x16 Szenen oder im Broadcast
- Unterstützung von 2x64 DALI Einzelbatterie
 Notleuchten nach EN 62 386 Teil 202
- Manuelles Schalten aller DALI Teilnehmer
 (Test DALI Ausgang und DALI Adressierung)
- Manuelle Bedienung kann gesperrt werden
- Getrennte Betriebs- und DALI Störung LEDs
- ETS Programmierung ab ETS 4
- Vorlagenparameterfenster schnelle, übersichtliche
 und vereinfachte ETS Programmierung
- KNX Gruppenadressen / Zuordnungen 4.000
- Unterstützung KNX Programmierung mit Long-Frames
- ETS unabhängiges Inbetriebnahme- und Diagnose-Tool
 inkl. Anzeige DALI Framing Errors
- Austausch eines DALI Teilnehmers ohne ETS oder
 Zusatzsoftware möglich

Funktion: Schalten, Dimmen, Helligkeitswerte inkl.
diverse Status Rückmeldungen
- Steuern DALI Beleuchtung über Gruppen-, Einzel-
 Broadcast- oder Szenen-Befehle
- Treppenlichtfunktion mit Vorwarnung und Dauerlicht
- Ausschalthelligkeit für Nachtbetrieb kann über
 KNX aktiviert / deaktiviert werden
- Szenenfunktion aufrufbar und über KNX speicherbar
- Slave Funktion zur Anbindung von KNX Lichtregler,
 Offset möglich
- Zwangsführung / Sperren möglich
- Reaktion auf Beleuchtungs-Teilausfall
- Einbrennfunktion für Leuchtmittel vorhanden
- Getrennte Fehlerinformation von Leuchtmittel und
 Vorschaltgerät pro Gruppe oder Teilnehmer
- Sende-/Empfangsverzögerung nach KNX Wiederkehr
 parametrierbar
- Automatische DALI Adressierung abschaltbar
- DALI Einzelbatterie-Leuchten nach EN 62 386 Teil 202
 auslösen / stoppen Funktions-, Betriebsdauer- und
 Teildauerprüfungen über KNX
- Für Einzelbatterie-Leuchte kann REST-/INHIBIT-
 Mode über KNX aktiviert / deaktiviert werden
- Batteriekapazität der Notleuchte auslesbar
- Übertragung Notlicht-Prüfergebnis auf KNX

Mit einem einzigen Anwendungsprogramm sind folgende
Funktionen pro Ausgang möglich:
- Einstellung max. / min. Dimmgrenzen
- Verhalten KNX Ausfall und -Wiederkehr parametrierbar
- DALI PowerOn Level programmierbar
- DALI Systemfailur Level programmierbar
- Dimmgeschwindigkeit auch über KNX veränderbar
- Übergangszeiten bis 65.535 Sekunden
- lineare oder logarithmische DALI Kennlinie verwendbar
- Automatische DALI Adressierung ein-/ausschaltbar
- DALI Telegrammrate beeinflussbar
- Fehlermeldungen über KNX zu sperren
- Quittier-Funktion bei Störmeldungen
- Notlicht-Nachlaufzeit (Prolongtime) parametrierbar
- In Betrieb Objekt (zyklische Lebenssignal)

Eine Kaskadierung von Funktionen ist möglich

DALI Inbetriebnahme (Adressen- und Gruppen-Zuordnung)
mit ETS unabhängigem Diagnose- und Inbetriebnahme Tool

Ausgang: 2 DALI-Ausgang für max. 2x64 DALI Teilnehmer
Betriebsspannung:
- 100 - 240 V AC/DC, 50/60 Hz
 (85 ... 265 V AC, 45 ... 65 Hz)
- DALI Ausgang 230V spannungsfest (Selbstschutz)
- DALI Spannung 16 V DC
- DALI Strom max. 250 mA, pro DALI Ausgang,
 kurzschlussfest

Maximale Verlustleistung Gerät: 4,0W

Anschlüsse:
DALI: Schraubklemme Kombikopf
 0,2...6mm2 eindrähtig
 0,2...4mm2 feindrähtig
KNX: Schraubenlose Busanschlussklemme

Schutzart: IP 20, DIN EN 60 529
Montage: auf Tragschiene 35 mm, DIN EN 60 715
 ohne Werkzeug, Entnahme aus Verbund
Umgebungstemperatur: -5°C...+45°C
Einbaulage: beliebig
Breite: 4 TE (70 mm)
Gehäusematerial:
- Kunststoff, halogenfrei
- Entflammbarkeit V-0 gem. UL94

Liefern montieren inkl. Zubehör:
Inbetriebnahme:

Normen: DIN EN 50090-2-2: 1996+Corrigendum: 1997+A1:2002+A2:2007, DIN EN 60669-2-1:2010-09, EN 60669-2-1 2004/A12:2010
Anzahl Ausgänge: 2
Anzahl Eingänge: Analog (0 ... 10 V / 4 ... 20 mA) 0
Hilfsspannung AC/DC: 110 ... 230 V AC
Montageart: DIN-Schiene
Schutzart: IP20
Unterstützte Bussysteme: DALI, KNX (TP)
Breite in Teilungseinheiten: 4
Fabrikat: ABB
Typ: DG/S 2.64.1.1
oder gleichwertig
Angebotenes Fabrikat: '..........'
Angebotener Typ: '..........'
Liefern und betriebsbereit montieren
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Einheit: Stk
Produkt:
  Artikel:
    Artikelnummer: 2CDG110199R0011
    Artikelkurztext: DG/S2.64.1.1 DALI-Gateway, Basic, 2fach, REG

**01.0006 DG/S8.1 DALI-Gateway, 8fach, REG**
Zur Ansteuerung von DALI-Betriebsgeräten mit DALI
Schnittstelle Typ 0 nach DIN EN 62386 / 60929 über
KNX. Integrierte DALI Spannungsversorgung.

Das 8fach DALI-Gateway dient der Ansteuerung von
DALI-Betriebsgeräten (elektronische Vorschaltgeräte,
Transformatoren, usw.). An 8 unabhängigen Kanälen sind
max. 128 DALI-Betriebsgeräte anschließbar. Die
Betriebsgeräte können pro Kanal oder alle Kanäle
gemeinsam angesteuert werden. Die Parametrierung des
Gerätes erfolgt über die ETS. Die Einstellung von bis zu
16 Lichtszenen ist durch ein KNX- Kommunikationsobjekt
z.B. über einen Taster möglich. Die DALI-Stromquelle ist
im Gateway enthalten. Eine manuelle Adressierung der
einzelnen DALI-Betriebsgeräte ist nicht erforderlich.
Somit ist keine separate DALI-Inbetriebnahme notwendig.

Mit einem Anwendungsprogramm sind folgende Funktionen
pro Ausgang möglich:
- Schalten
- Dimmen
- Helligkeitswert senden
- Fehlerrückmeldung
- Lampeneinbrennen
- 16 Lichtszenen

Ausgänge: 8 unabhängige DALI-Kanäle
Anzahl DALI Geräte pro Kanal: max. 16
Betriebsspannung:
- 85 ... 265 V AC, 45 ... 65 Hz
- 110 ... 240 V DC

Anschlüsse:
DALI Kanäle und Netzspannung: Schraubklemme
KNX: schraubenlose Busanschlussklemme

Schutzart: IP 20, DIN EN 60 529
Montage: auf Tragschiene 35 mm, DIN EN 60 715
Einbaulage: beliebig
Breite: 6 TE (108mm)
Gehäusematerial:
- Kunststoff, halogenfrei
- Entflammbarkeit V-0 gem. UL94

Liefern montieren inkl. Zubehör:
Inbetriebnahme:

Anzahl Ausgänge: 8
Anzahl Eingänge: Analog (0 ... 10 V / 4 ... 20 mA) 0
Hilfsspannung AC/DC: 110 ... 230 V AC
Montageart: DIN-Schiene
Schutzart: IP20
Unterstützte Bussysteme: DALI, KNX (TP)
Breite in Teilungseinheiten: 6
Fabrikat: ABB
Typ: DG/S 8.1
oder gleichwertig
Angebotenes Fabrikat: '..........'
Angebotener Typ: '..........'
Liefern und betriebsbereit montieren
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Einheit: Stk
Produkt:
  Artikel:
    Artikelnummer: 2CDG110025R0011
    Artikelkurztext: DG/S8.1 DALI-Gateway, 8fach, REG

**01.0007 DG/S1.64.5.1 DALI-Gateway, Premium, 1fach, REG**
KNX DALI-Gateway Premium, 1-fach, 64 Teilnehmer, 16 Gruppen, REG
zur Ansteuerung von DALI-Betriebsgeräten mit DALI-Schnittstelle
Typ 0, 1 und 8 nach EN 62 386 ed1/ed2 über KNX.
Integrierte DALI Spannungsversorgung.
- DALI Single-Master Controller nach EN 62 386 T 101ed2 und Teil 103ed1
- DALI-2 zertifiziert
- 1 DALI Ausgang für 64 DALI Teilnehmer Typ 0/1/8 (Tc) beliebig kombinierbar
- Ansteuerung von 64 Einzel-DALI-Teilnehmern, 16 Gruppen, 16 Szenen
oder im Broadcast
- Unterstützung von 64 DALI Einzelbatterie Notleuchten nach EN 62 386 Teil 202
- DALI DT8 Leuchten für Farbtemperatur Tc Tunable White
nach EN 62 386 Teil 209. Einzel-, Gruppen- und Szenen-Ansteuerung
- Energiesparfunktion zur Abschaltung der EVGs
über zusätzlichen KNX Schaltaktor
- Manuelles Schalten aller DALI Teilnehmer
(Test DALI Ausgang und DALI Adressierung)
- Manuelle Bedienung kann gesperrt werden
- Getrennte Betriebs- und DALI Störung LEDs
- ETS Programmierung ab ETS 5
- Vorlagenparameterfenster schnelle, übersichtliche
und vereinfachte ETS Programmierung
- KNX Gruppenadressen/Zuordnungen 2.000
- Unterstützung KNX Programmierung mit Long-Frames
- ETS unabhängiges Inbetriebnahme- und Diagnose-Tool
inkl. Anzeige DALI Framing Errors
- Austausch eines DALI Teilnehmers ohne ETS oder Zusatzsoftware möglich
Funktion: Schalten, Dimmen, Helligkeitswerte, Farbtemperatur/Tunable White
inkl. diverse Status-Rückmeldungen
- Steuern DALI Beleuchtung über Gruppen-, Einzel-, Broadcast- (Zentral) oder
Szenen-Befehle
- Steuerung Farbtemperatur/Tunable White steuerbar
über Dimmen, Farbtemperatur setzen und Szenen
- Human Centric Lighting (HCL)
- Dim2Warm
- Treppenlichtfunktion mit Vorwarnung und Dauerlicht
- Ausschalthelligkeit für Nachtbetrieb kann über KNX
aktiviert/deaktiviert werden
- Szenenfunktion aufrufbar und über KNX speicherbar
- Slave Funktion zur Anbindung von KNX Lichtregler, Offset möglich
- Zwangsführung/Sperren möglich
- Reaktion auf Beleuchtungs-Teilausfall
- EVG Standby Abschaltung
- Einbrennfunktion für Leuchtmittel vorhanden
- Getrennte Fehlerinformation von Leuchtmittel und Vorschaltgerät
pro Gruppe oder Teilnehmer
- Sende-/Empfangsverzögerung nach KNX Wiederkehr parametrierbar
- Automatische DALI Adressierung abschaltbar
- DALI Einzelbatterie-Leuchten nach EN 62 386 Teil 202.
Funktions-, Betriebsdauer- und Teildauerprüfungen über KNX auslösen/stoppen
- Für Einzelbatterie-Leuchte kann REST-/INHIBIT-Mode
über KNX aktiviert/deaktiviert werden
- Batteriekapazität der Notleuchte auslesbar
- Übertragung Notlicht-Prüfergebnis auf KNX
Mit einem einzigen Anwendungsprogramm sind folgende Parameter
pro DALI Ausgang einstellbar:
- Parametrierung über Vorlagenseite oder individuell
- Einstellung max./min. Dimmgrenzen
- Verhalten KNX Ausfall und -Wiederkehr parametrierbar
- DALI PowerOn Level programmierbar
- DALI Systemfailure Level programmierbar
- Dimmgeschwindigkeit auch über KNX veränderbar
- Übergangszeiten bis 65.535 Sekunden
- lineare oder logarithmische DALI Kennlinie verwendbar
- Automatische DALI Adressierung ein-/ausschaltbar
- DALI Telegrammrate beeinflussbar
- Fehlermeldungen über KNX sperrbar
- Quittier-Funktion bei Störmeldungen
- Notlicht-Nachlaufzeit (Prolongtime) parametrierbar
- In Betrieb Objekt (zyklische Lebenssignal)
Eine Kaskadierung von Funktionen ist möglich
DALI Inbetriebnahme (Adressen- und Gruppen-Zuordnung)
mit ETS unabhängigem Diagnose- und Inbetriebnahme Tool
Ausgang 1 DALI Ausgang
für max. 64 DALI Teilnehmer
Betriebsspannung - 100 - 240 V AC/DC, 50/60 Hz
(85 ... 265 V AC, 45 ... 65 Hz)
- DALI Ausgang 230 V spannungsfest
(Selbstschutz)
- DALI Spannung 16 V DC
- DALI Strom max. 250 mA
kurzschlussfest
Maximale Verlustleistung Gerät 2,0 W
Anschlüsse DALI: Schraubklemme Kombikopf
0,2...6 mm2 eindrähtig
0,2...4 mm2 feindrähtig
KNX: Schraubenlose
Busanschlussklemme
Schutzart IP 20, DIN EN 60 529
Montage auf Tragschiene 35 mm, DIN EN 60 715
ohne Werkzeug, Entnahme aus Verbund
Umgebungstemperatur - 5°C...+ 45°C
Einbaulage beliebig
Breite 4 TE (70 mm)
Gehäusematerial - Kunststoff, halogenfrei
- Entflammbarkeit V-0 gem. UL94

Anzahl Ausgänge: 1
Anzahl digitaler Eingänge: 0
Anzahl Eingänge: Analog (0 ... 10 V / 4 ... 20 mA) 0
Hilfsspannung AC/DC: 110 ... 230 V AC
Montageart: DIN-Schiene
Schutzart: IP20
Unterstützte Bussysteme: DALI, KNX (TP)
Breite in Teilungseinheiten: 4
Fabrikat: ABB
Typ: DG/S1.64.5.1
oder gleichwertig
Angebotenes Fabrikat: '..........'
Angebotener Typ: '..........'
Liefern und betriebsbereit montieren
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Einheit: Stk
Produkt:
  Artikel:
    Artikelnummer: 2CDG110273R0011
    Artikelkurztext: DG/S1.64.5.1 DALI-Gateway, Premium, 1fach, REG

**01.0008 DG/S2.64.5.1 DALI-Gateway, Premium, 2fach, REG**
KNX DALI-Gateway Premium, 2-fach, 2x64 Teilnehmer, 2x16 Gruppen, REG
zur Ansteuerung von DALI-Betriebsgeräten mit DALI-Schnittstelle
Typ 0, 1 und 8 nach EN 62 386 ed1/ed2 über KNX.
Integrierte DALI Spannungsversorgung.
- DALI Single-Master Controller nach EN 62 386 T 101ed2 und Teil 103ed1
- DALI-2 zertifiziert
- 2 DALI Ausgänge für 2x64 DALI Teilnehmer Typ 0/1/8 (Tc) beliebig kombinierbar
- Ansteuerung von 2x64 Einzel-DALI-Teilnehmern, 2x16 Gruppen, 2x16 Szenen
oder im Broadcast
- Unterstützung von 2x64 DALI Einzelbatterie Notleuchten
nach EN 62 386 Teil 202
- 2x64 DALI DT8 Leuchten für Farbtemperatur Tc Tunable White
nach EN 62 386 Teil 209. Einzel-, Gruppen- und Szenen-Ansteuerung
- Energiesparfunktion zur Abschaltung der EVGs
über zusätzlichen KNX Schaltaktor
- Manuelles Schalten aller DALI Teilnehmer
(Test DALI Ausgang und DALI Adressierung)
- Manuelle Bedienung kann gesperrt werden
- Getrennte Betriebs- und DALI Störung LEDs
- ETS Programmierung ab ETS 5
- Vorlagenparameterfenster schnelle, übersichtliche
und vereinfachte ETS Programmierung
- KNX Gruppenadressen/Zuordnungen 4.000
- Unterstützung KNX Programmierung mit Long-Frames
- ETS unabhängiges Inbetriebnahme- und Diagnose-Tool
inkl. Anzeige DALI Framing Errors
- Austausch eines DALI Teilnehmers ohne ETS oder Zusatzsoftware möglich
Funktion: Schalten, Dimmen, Helligkeitswerte, Farbtemperatur/Tunable White
inkl. diverse Status-Rückmeldungen
- Steuern DALI Beleuchtung über Gruppen-, Einzel-, Broadcast- (Zentral) oder
Szenen-Befehle
- Steuerung Farbtemperatur/Tunable White steuerbar
über Dimmen, Farbtemperatur setzen und Szenen
- Human Centric Lighting (HCL)
- Dim2Warm
- Treppenlichtfunktion mit Vorwarnung und Dauerlicht
- Ausschalthelligkeit für Nachtbetrieb kann über KNX
aktiviert/deaktiviert werden
- Szenenfunktion aufrufbar und über KNX speicherbar
- Slave Funktion zur Anbindung von KNX Lichtregler, Offset möglich
- Zwangsführung/Sperren möglich
- Reaktion auf Beleuchtungs-Teilausfall
- EVG Standby Abschaltung
- Einbrennfunktion für Leuchtmittel vorhanden
- Getrennte Fehlerinformation von Leuchtmittel und Vorschaltgerät
pro Gruppe oder Teilnehmer
- Sende-/Empfangsverzögerung nach KNX Wiederkehr parametrierbar
- Automatische DALI Adressierung abschaltbar
- DALI Einzelbatterie-Leuchten nach EN 62 386 Teil 202.
Funktions-, Betriebsdauer- und Teildauerprüfungen über KNX auslösen/stoppen
- Für Einzelbatterie-Leuchte kann REST-/INHIBIT-Mode
über KNX aktiviert/deaktiviert werden
- Batteriekapazität der Notleuchte auslesbar
- Übertragung Notlicht-Prüfergebnis auf KNX
Mit einem einzigen Anwendungsprogramm sind folgende Parameter
pro DALI Ausgang einstellbar:
- Parametrierung über Vorlagenseite oder individuell
- Einstellung max./min. Dimmgrenzen
- Verhalten KNX Ausfall und -Wiederkehr parametrierbar
- DALI PowerOn Level programmierbar
- DALI Systemfailure Level programmierbar
- Dimmgeschwindigkeit auch über KNX veränderbar
- Übergangszeiten bis 65.535 Sekunden
- lineare oder logarithmische DALI Kennlinie verwendbar
- Automatische DALI Adressierung ein-/ausschaltbar
- DALI Telegrammrate beeinflussbar
- Fehlermeldungen über KNX sperrbar
- Quittier-Funktion bei Störmeldungen
- Notlicht-Nachlaufzeit (Prolongtime) parametrierbar
- In Betrieb Objekt (zyklische Lebenssignal)
Eine Kaskadierung von Funktionen ist möglich
DALI Inbetriebnahme (Adressen- und Gruppen-Zuordnung)
mit ETS unabhängigem Diagnose- und Inbetriebnahme Tool
Ausgang 2 DALI Ausgänge
für max. 2x64 DALI Teilnehmer
Betriebsspannung - 100 - 240 V AC/DC, 50/60 Hz
(85 ... 265 V AC, 45 ... 65 Hz)
- DALI Ausgang 230 V spannungsfest
(Selbstschutz)
- DALI Spannung 16 V DC
- DALI Strom max. 250 mA
kurzschlussfest
Maximale Verlustleistung Gerät 4,0 W
Anschlüsse DALI: Schraubklemme Kombikopf
0,2...6 mm2 eindrähtig
0,2...4 mm2 feindrähtig
KNX: Schraubenlose
Busanschlussklemme
Schutzart IP 20, DIN EN 60 529
Montage auf Tragschiene 35 mm, DIN EN 60 715
ohne Werkzeug, Entnahme aus Verbund
Umgebungstemperatur - 5°C...+ 45°C
Einbaulage beliebig
Breite 4 TE (70 mm)
Gehäusematerial - Kunststoff, halogenfrei
- Entflammbarkeit V-0 gem. UL94

Anzahl Ausgänge: 2
Anzahl digitaler Eingänge: 0
Anzahl Eingänge: Analog (0 ... 10 V / 4 ... 20 mA) 0
Hilfsspannung AC/DC: 110 ... 230 V AC
Montageart: DIN-Schiene
Schutzart: IP20
Unterstützte Bussysteme: DALI, KNX (TP)
Breite in Teilungseinheiten: 4
Fabrikat: ABB
Typ: DG/S2.64.5.1
oder gleichwertig
Angebotenes Fabrikat: '..........'
Angebotener Typ: '..........'
Liefern und betriebsbereit montieren
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Einheit: Stk
Produkt:
  Artikel:
    Artikelnummer: 2CDG110274R0011
    Artikelkurztext: DG/S2.64.5.1 DALI-Gateway, Premium, 2fach, REG

**01.0009 DG/S2.64.5.11 DALI-Gateway, Premium, 2fach, REG, BJE**
KNX DALI-Gateway Premium, 2-fach, 2x64 Teilnehmer, 2x16 Gruppen, REG
zur Ansteuerung von DALI-Betriebsgeräten mit DALI-Schnittstelle
Typ 0, 1 und 8 nach EN 62 386 ed1/ed2 über KNX.
Integrierte DALI Spannungsversorgung.
- DALI Single-Master Controller nach EN 62 386 T 101ed2 und Teil 103ed1
- DALI-2 zertifiziert
- 2 DALI Ausgänge für 2x64 DALI Teilnehmer Typ 0/1/8 (Tc) beliebig kombinierbar
- Ansteuerung von 2x64 Einzel-DALI-Teilnehmern, 2x16 Gruppen, 2x16 Szenen
oder im Broadcast
- Unterstützung von 2x64 DALI Einzelbatterie Notleuchten
nach EN 62 386 Teil 202
- 2x64 DALI DT8 Leuchten für Farbtemperatur Tc Tunable White
nach EN 62 386 Teil 209. Einzel-, Gruppen- und Szenen-Ansteuerung
- Energiesparfunktion zur Abschaltung der EVGs
über zusätzlichen KNX Schaltaktor
- Manuelles Schalten aller DALI Teilnehmer
(Test DALI Ausgang und DALI Adressierung)
- Manuelle Bedienung kann gesperrt werden
- Getrennte Betriebs- und DALI Störung LEDs
- ETS Programmierung ab ETS 5
- Vorlagenparameterfenster schnelle, übersichtliche
und vereinfachte ETS Programmierung
- KNX Gruppenadressen/Zuordnungen 4.000
- Unterstützung KNX Programmierung mit Long-Frames
- ETS unabhängiges Inbetriebnahme- und Diagnose-Tool
inkl. Anzeige DALI Framing Errors
- Austausch eines DALI Teilnehmers ohne ETS oder Zusatzsoftware möglich
Funktion: Schalten, Dimmen, Helligkeitswerte, Farbtemperatur/Tunable White
inkl. diverse Status-Rückmeldungen
- Steuern DALI Beleuchtung über Gruppen-, Einzel-, Broadcast- (Zentral) oder
Szenen-Befehle
- Steuerung Farbtemperatur/Tunable White steuerbar
über Dimmen, Farbtemperatur setzen und Szenen
- Human Centric Lighting (HCL)
- Dim2Warm
- Treppenlichtfunktion mit Vorwarnung und Dauerlicht
- Ausschalthelligkeit für Nachtbetrieb kann über KNX
aktiviert/deaktiviert werden
- Szenenfunktion aufrufbar und über KNX speicherbar
- Slave Funktion zur Anbindung von KNX Lichtregler, Offset möglich
- Zwangsführung/Sperren möglich
- Reaktion auf Beleuchtungs-Teilausfall
- EVG Standby Abschaltung
- Einbrennfunktion für Leuchtmittel vorhanden
- Getrennte Fehlerinformation von Leuchtmittel und Vorschaltgerät
pro Gruppe oder Teilnehmer
- Sende-/Empfangsverzögerung nach KNX Wiederkehr parametrierbar
- Automatische DALI Adressierung abschaltbar
- DALI Einzelbatterie-Leuchten nach EN 62 386 Teil 202.
Funktions-, Betriebsdauer- und Teildauerprüfungen über KNX auslösen/stoppen
- Für Einzelbatterie-Leuchte kann REST-/INHIBIT-Mode
über KNX aktiviert/deaktiviert werden
- Batteriekapazität der Notleuchte auslesbar
- Übertragung Notlicht-Prüfergebnis auf KNX
Mit einem einzigen Anwendungsprogramm sind folgende Parameter
pro DALI Ausgang einstellbar:
- Parametrierung über Vorlagenseite oder individuell
- Einstellung max./min. Dimmgrenzen
- Verhalten KNX Ausfall und -Wiederkehr parametrierbar
- DALI PowerOn Level programmierbar
- DALI Systemfailure Level programmierbar
- Dimmgeschwindigkeit auch über KNX veränderbar
- Übergangszeiten bis 65.535 Sekunden
- lineare oder logarithmische DALI Kennlinie verwendbar
- Automatische DALI Adressierung ein-/ausschaltbar
- DALI Telegrammrate beeinflussbar
- Fehlermeldungen über KNX sperrbar
- Quittier-Funktion bei Störmeldungen
- Notlicht-Nachlaufzeit (Prolongtime) parametrierbar
- In Betrieb Objekt (zyklische Lebenssignal)
Eine Kaskadierung von Funktionen ist möglich
DALI Inbetriebnahme (Adressen- und Gruppen-Zuordnung)
mit ETS unabhängigem Diagnose- und Inbetriebnahme Tool
Ausgang 2 DALI Ausgänge
für max. 2x64 DALI Teilnehmer
Betriebsspannung - 100 - 240 V AC/DC, 50/60 Hz
(85 ... 265 V AC, 45 ... 65 Hz)
- DALI Ausgang 230 V spannungsfest
(Selbstschutz)
- DALI Spannung 16 V DC
- DALI Strom max. 250 mA
kurzschlussfest
Maximale Verlustleistung Gerät 4,0 W
Anschlüsse DALI: Schraubklemme Kombikopf
0,2...6 mm2 eindrähtig
0,2...4 mm2 feindrähtig
KNX: Schraubenlose
Busanschlussklemme
Schutzart IP 20, DIN EN 60 529
Montage auf Tragschiene 35 mm, DIN EN 60 715
ohne Werkzeug, Entnahme aus Verbund
Umgebungstemperatur - 5°C...+ 45°C
Einbaulage beliebig
Breite 4 TE (70 mm)
Gehäusematerial - Kunststoff, halogenfrei
- Entflammbarkeit V-0 gem. UL94

Anzahl Ausgänge: 2
Anzahl digitaler Eingänge: 0
Anzahl Eingänge: Analog (0 ... 10 V / 4 ... 20 mA) 0
Hilfsspannung AC/DC: 110 ... 230 V AC
Montageart: DIN-Schiene
Schutzart: IP20
Unterstützte Bussysteme: DALI, KNX (TP)
Breite in Teilungseinheiten: 4
Fabrikat: ABB
Typ: DG/S2.64.5.11
oder gleichwertig
Angebotenes Fabrikat: '..........'
Angebotener Typ: '..........'
Liefern und betriebsbereit montieren
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Einheit: Stk
Produkt:
  Artikel:
    Artikelnummer: 2CDG110274R0021
    Artikelkurztext: DG/S2.64.5.11 DALI-Gateway, Premium, 2fach, REG, BJE

**01.0010 DLR/A4.8.1.1 DALI-Lichtregler, 4fach, AP**
Zur Ansteuerung von DALI-Betriebsgeräten mit DALI
Schnittstelle Typ 0, DIN EN 62386 über KNX. Konstant-
Lichtregelung. Integrierte DALI Spannungsversorgung.

Aufputz KNX DALI Gateway zur Montage in Zwischendecken
oder Unterflurbereich. Zum Schalten und Dimmen von 8
unabhängigen Leuchtengruppen mit elektronischen DALI-
Vorschaltgeräten nach EN 62386.
In Verbindung mit einem Lichtfühler kann das Gerät
zusätzlich als Lichtregler zur Konstantlichtregelung
eingesetzt werden.

- Manuelles Schalten aller DALI Teilnehmer
 (Test DALI Ausgang)
- Betriebs- und DALI Störung LEDs pro DALI Ausgang
- 64 DALI Teilnehmer
- Individuelle DALI Adressierung und Zuordnung in
 8 Leuchtengruppen. 4 sind regelbar
- Broadcastfunktion vorhanden
- ETS unabhängiges Inbetriebnahme- und Diagnose-Tool
- Austausch eines DALI Teilnehmers ohne ETS oder
 Zusatzsoftware

Mit einem Anwendungsprogramm sind folgende Funktionen
pro Ausgang möglich:
- 64 DALI Teilnehmer individuell in 8 Leuchtengruppen
 zuordenbar
- Schalten und Dimmen von 8 Leuchtengruppen
- 4 der 8 Leuchtengruppen können individuell in
 Verbindung mit einem kompatiblen Lichtfühler die
 Helligkeit in Innenräumen regeln
- Rückmeldung von Schaltzustand und Helligkeitswert pro
 Leuchtengruppe
- Dimmgeschwindigkeiten und Helligkeitsgrenzen
 einstellbar
- Aufruf und Speichern von bis zu 14 Lichtszenen
 (8-Bit oder 1-Bit-Befehle)
- Slave Betrieb interner Leuchtengruppen oder extern
 über Kommunikationsobjekt
- Je Regelkreis eine Offsethelligkeit, um z.B. ein
 zweites Leuchtenband (Slave) mit unterschiedlicher
 Helligkeit anzusteuern
- Treppenlichtfunktion
 (inkl. Vorwarnung und Basishelligkeit)
- Treppenlichtfunktion kombinierbar mit
 Konstantlichtregelung
- DALI-Kennlinien-Korrektur, um DALI Stellbereich an
 KNX anzupassen
- Meldung von Lampen- und EVG-Fehler pro Leuchtengruppe
- Codierte Lampen- und EVG-Fehler-Information je DALI-
 Betriebsgerät
- Sperren der Fehlermeldungen über KNX-
 Kommunikationsobjekt
- Leuchtstofflampen Einbrennfunktion pro Leuchtengruppe
- Fester Helligkeitswert der DALI-EVGs nach EVG-
 Betriebsspannungswiederkehr (Power-on-Level)
 einstellbar
- Gemeinsames manuelles Schalten aller angeschlossen
 DALI Geräte über Test-button
- ETS unabhängiges DALI Inbetriebnahme-Tool, mit dem die
 DALI Betriebsgeräte beliebigen Leuchtengruppen
 zuordenbar sind und die Lichtregelung in Betrieb
 genommen wird. Zusätzlich wird in dem Tool der
 Fehlerstatus der DALI-Betriebsgeräte angezeigt.

Ausgang: 1 DALI-Ausgang mit integrierter
DALI-Stromquelle für max. 64 DALI Teilnehmer

Betriebsspannung:
- 85 ... 265 V AC, 45 ... 65 Hz
- 110 ... 240 V DC
Eingänge: 4, für kompatible Lichtfühler
Arbeitsbereich der Regelung:
- im Bereich 200 ... 1200 Lux,
 optimiert auf typischerweise 500 Lux

Anschlüsse:
- DALI: Schraub-Steckklemmen
- KNX: Busanschlussklemme

Schutzart: IP 54, DIN EN 60 529
Umgebungstemperatur;
- Betrieb -20 ... +45 Grad Celsius
- Lagerung -25 ... +55 FGrad Celsius
- Transport -25 ... +70 Grad Celsius
Montage: Aufputz
Abmessungen (H x B x T) 147 x 202 x 50 mm
Gehäusematerial:
- Kunststoff, halogenfrei
- Entflammbarkeit V-0 gem. UL94

Liefern montieren inkl. Zubehör:
Inbetriebnahme:

Anzahl Ausgänge: 1
Anzahl Eingänge: Analog (0 ... 10 V / 4 ... 20 mA) 0
Hilfsspannung AC/DC: 110 ... 230 V AC
Montageart: Aufputzmontage
Schutzart: IP54
Unterstützte Bussysteme: DALI, KNX (TP)
Fabrikat: ABB
Typ: DLR/A4.8.1.1
oder gleichwertig
Angebotenes Fabrikat: '..........'
Angebotener Typ: '..........'
Liefern und betriebsbereit montieren
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Einheit: Stk
Produkt:
  Artikel:
    Artikelnummer: 2CDG110172R0011
    Artikelkurztext: DLR/A4.8.1.1 DALI-Lichtregler, 4fach, AP

**01.0011 DLR/S8.16.1M DALI-Lichtregler, 8fach, manuelle Bedienung, REG**
Zur Ansteuerung von DALI-Betriebsgeräten mit DALI
Schnittstelle Typ 0, DIN EN 62386 über KNX. Konstant-
Lichtregelung. Integrierte DALI Spannungsversorgung.

Gerät zum Schalten und Dimmen von 16 unabhängigen
Leuchtengruppen mit elektronischen DALI Vorschaltgeräten
Interface nach EN 62386 / 60929. In Verbindung mit einem
Lichtfühler kann das Gerät nicht nur als
KNX-DALI-Gateway, sondern zusätzlich als Lichtregler zur
Konstantlichtregelung eingesetzt werden.

- Manuelles Schalten aller DALI Teilnehmer
 (Test DALI Ausgang)
- Betriebs- und DALI Störung LEDs pro Leuchtengruppe
- 64 DALI Teilnehmer
- Individuelle DALI Adressierung und Zuordnung in
 16 Leuchtengruppen
- Broadcastfunktion vorhanden
- ETS unabhängiges Inbetriebnahme- und Diagnose-Tool
- Austausch eines DALI Teilnehmers ohne ETS oder
 Zusatzsoftware

Mit einem Anwendungsprogramm sind folgende Funktionen
pro Ausgang möglich:
- 64 DALI Teilnehmer individuell in 16 Leuchtengruppen
 zuordenbar
- Schalten und Dimmen von 16 Leuchtengruppen
- 8 der 16 Leuchtengruppen können individuell in
 Verbindung mit einem Lichtfühler die Helligkeit in
 Innenräumen regeln
- Rückmeldung von Schaltzustand und Helligkeitswert pro
 Leuchtengruppe
- Dimmgeschwindigkeiten und Helligkeitsgrenzen
 einstellbar
- Aufruf und Speichern von bis zu 14 Lichtszenen
 (8-Bit oder 1-Bit-Befehle)
- Slave Betrieb interner Leuchtengruppen oder extern über
 Kommunikationsobjekt
- Je Regelkreis eine Offsethelligkeit, um z.B. ein
 zweites Leuchtenband (Slave) mit unterschiedlicher
 Helligkeit anzusteuern
- Treppenlichtfunktion
 (inkl. Vorwarnung und Basishelligkeit)
- Treppenlichtfunktion kombinierbar mit
 Konstantlichtregelung
- DALI-Kennlinien-Korrektur, um DALI Stellbereich an KNX
 anzupassen
- Meldung von Lampen- und EVG-Fehler pro Leuchtengruppe
- Codierte Lampen- und EVG-Fehler-Information je DALI
 Betriebsgerät
- Sperren der Fehlermeldungen über KNX
 Kommunikationsobjekt
- Leuchtstofﬂampen Einbrennfunktion pro Leuchtengruppe
- Fester Helligkeitswert der DALI-EVGs nach
 EVG-Betriebsspannungswiederkehr (Power-on-Level)
 einstellbar
- Schalten und Dimmen der 16 Leuchtengruppen über
 manuelle Bedienung am Gerät
- ETS unabhängiges DALI Inbetriebnahme-Tool, mit dem die
 DALI Betriebsgeräte beliebigen Leuchtengruppen
 zuordenbar sind und die Lichtregelung in Betrieb
 genommen wird. Zusätzlich wird in dem Tool der
 Fehlerstatus der DALI-Betriebsgeräte angezeigt.

Ausgang: 1 DALI-Ausgang mit integrierter DALI-Stromquelle
für max. 64 DALI Teilnehmer
Eingänge: 8, für passenden Lichtfühler
Betriebsspannung:
- 85 ... 265 V AC, 45 ... 65 Hz
- 110 ... 240 V DC
Arbeitsbereich der Regelung: Lichtregelung im Bereich
200 ... 1200 Lux
Optimiert auf typischerweise 500 Lux
Anschluss:
- DALI: Schraubklemmen
- KNX: schraubenlose Busanschlussklemme

Schutzart: IP 20, DIN EN 60 529
Montage: auf Tragschiene 35 mm, DIN EN 60 715
Einbaulage: beliebig
Breite: 6 TE (108mm)
Gehäusematerial:
- Kunststoff, halogenfrei
- Entflammbarkeit V-0 gem. UL94

Liefern montieren inkl. Zubehör:
Inbetriebnahme:

Anzahl Ausgänge: 1
Anzahl digitaler Eingänge: 0
Anzahl Eingänge: Analog (0 ... 10 V / 4 ... 20 mA) 8
Hilfsspannung AC/DC: 110 ... 230 V AC
Montageart: DIN-Schiene
Schutzart: IP20
Unterstützte Bussysteme: DALI, KNX (TP)
Breite in Teilungseinheiten: 6
Fabrikat: ABB
Typ: DLR/S8.16.1M
oder gleichwertig
Angebotenes Fabrikat: '..........'
Angebotener Typ: '..........'
Liefern und betriebsbereit montieren
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Einheit: Stk
Produkt:
  Artikel:
    Artikelnummer: 2CDG110101R0011
    Artikelkurztext: DLR/S8.16.1M DALI-Lichtregler, 8fach, manuelle Bedienung, REG

**01.0012 UD/S2.315.2.1 LED-Dimmer 2x315 W/VA 1/2 fach**
Mehrkanal-Universaldimmaktor zur Steuerung von dimmbaren Retrofit-LED-Leuchtmitteln (LEDi), Glühlampen, Niedervolt-Halogenlampen mit konventionellen oder elektronischen Transformatoren, 230 V-Halogenlampen und dimmbaren Halogen-Energiesparlampen. Automatische Lasterkennung (deaktivierbar). Separater N-Anschluss pro Kanal. Parallelschaltung der Ausgänge zur Erhöhung der Ausgangsleistung möglich. Ausgänge können in Gruppen parallel geschaltet werden. Mindestlast: 2W. Mit manueller Bedienung am Gerät. Manuelle Bedienung am Gerät auch ohne Busspannung oder im unprogrammierten Zustand möglich. Statusanzeige-/Zustandsanzeige über LED. Nennleistung bei 230 V~ Netzspannung: 230 V~ Glüh- und Halogenlampen: 2 x 315 W/VA bis 1 x 500 W/VA. Dimmbare 230 V~ LEDi: 2 x 315 W/VA bis 1 x 500 W/VA im Phasenabschnitt, 2 x 120 W/VA bis 1 x 200 W/VA im Phasenanschnitt. Induktive L-Trafos mit LED/Niedervolthalogenlampe: 2 x 315 W/VA bis 1 x 500 W/VA.

Baureihe: LED dimmer 2 x 315 W/VA
Unterstützte Bussysteme: KNX (TP)
Anzahl Ausgänge: 2
Hilfsspannung AC/DC: 110 V, 230 V AC/DC
Montageart: DIN-Schiene
Schutzart: IP20
Breite in Teilungseinheiten: 120
Fabrikat: Busch-Jaeger
Typ: UD/S2.315.2.1
oder gleichwertig
Angebotenes Fabrikat: '..........'
Angebotener Typ: '..........'
Liefern und betriebsbereit montieren
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Einheit: Stk
Produkt:
  Artikel:
    Artikelnummer: 2CKA006197A0053
    Artikelkurztext: UD/S2.315.2.1 LED-Dimmer 2x315 W/VA 1/2 fach

**01.0013 UD/S4.315.2.1 LED-Dimmer 4x315 W/VA 4/2fach**
Mehrkanal-Universaldimmaktor zur Steuerung von dimmbaren Retrofit-LED-Leuchtmitteln (LEDi), Glühlampen, Niedervolt-Halogenlampen mit konventionellen oder elektronischen Transformatoren, 230 V-Halogenlampen und dimmbaren Halogen-Energiesparlampen. Automatische Lasterkennung (deaktivierbar). Separater N-Anschluss pro Kanal. Parallelschaltung der Ausgänge zur Erhöhung der Ausgangsleistung möglich. Ausgänge können in Gruppen parallel geschaltet werden. Mindestlast: 2W. Mit manueller Bedienung am Gerät. Manuelle Bedienung am Gerät auch ohne Busspannung oder im unprogrammierten Zustand möglich. Statusanzeige-/Zustandsanzeige über LED. Nennleistung bei 230 V~ Netzspannung: 230 V~ Glüh- und Halogenlampen: 4 x 315 W/VA bis 2 x 500 W/VA im Phasenabschnitt, 4 x 120 W/VA bis 2 x 200 W/VA im Phasenanschnitt. Dimmbare 230 V~ LEDi: 4 x 315 W/VA bis 2 x 500 W/VA im Phasenabschnitt, 4 x 120 W/VA bis 2 x 200 W/VA im Phasenanschnitt. Induktive L-Trafos mit LED/Niedervolthalogenlampe: 4 x 315 W/VA bis 2 x 500W/VA.

Baureihe: LED dimmer 4 x 315 W/VA
Unterstützte Bussysteme: KNX (TP)
Anzahl Ausgänge: 4
Hilfsspannung AC/DC: 110 V, 230 V AC/DC
Montageart: DIN-Schiene
Schutzart: IP20
Breite in Teilungseinheiten: 120
Fabrikat: Busch-Jaeger
Typ: UD/S4.315.2.1
oder gleichwertig
Angebotenes Fabrikat: '..........'
Angebotener Typ: '..........'
Liefern und betriebsbereit montieren
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Einheit: Stk
Produkt:
  Artikel:
    Artikelnummer: 2CKA006197A0057
    Artikelkurztext: UD/S4.315.2.1 LED-Dimmer 4x315 W/VA 4/2fach

**01.0014 LED-Dimmer 4 x 315 W/VA 4/2-fach**
Mehrkanal-Universaldimmaktor zur Steuerung von dimmbaren Retrofit-LED-Leuchtmitteln (LEDi), Glühlampen, Niedervolt-Halogenlampen mit konventionellen oder elektronischen Transformatoren, 230 V-Halogenlampen und dimmbaren Halogen-Energiesparlampen. Automatische Lasterkennung (deaktivierbar). Separater N-Anschluss pro Kanal. Parallelschaltung der Ausgänge zur Erhöhung der Ausgangsleistung möglich. Ausgänge können in Gruppen parallel geschaltet werden. Mindestlast: 2W. Mit manueller Bedienung am Gerät. Manuelle Bedienung am Gerät auch ohne Busspannung oder im unprogrammierten Zustand möglich. Statusanzeige-/Zustandsanzeige über LED. Nennleistung bei 230 V~ Netzspannung: 230 V~ Glüh- und Halogenlampen: 4 x 315 W/VA bis 2 x 500 W/VA im Phasenabschnitt, 4 x 120 W/VA bis 2 x 200 W/VA im Phasenanschnitt. Dimmbare 230 V~ LEDi: 4 x 315 W/VA bis 2 x 500 W/VA im Phasenabschnitt, 4 x 120 W/VA bis 2 x 200 W/VA im Phasenanschnitt. Induktive L-Trafos mit LED/Niedervolthalogenlampe: 4 x 315 W/VA bis 2 x 500W/VA. Elektronische C-Trafos mit LED/Niedervolthalogenlampe: 4 x 315 W/VA bis 2 x 500 W/VA. Elektronische LC-Trafos mit LED/Niedervolthalogenlampe: 4 x 120 W/VA bis 2 x 200 W/VA.

Baureihe: LED dimmer 4 x 315 W/VA
Unterstützte Bussysteme: KNX (TP)
Anzahl Ausgänge: 4
Hilfsspannung AC/DC: 110 V, 230 V AC/DC
Montageart: DIN-Schiene
Schutzart: IP20
Breite in Teilungseinheiten: 120
Fabrikat: Busch-Jaeger
Typ: UD/S4.315.2.11
oder gleichwertig
Angebotenes Fabrikat: '..........'
Angebotener Typ: '..........'
Liefern und betriebsbereit montieren
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Einheit: Stk
Produkt:
  Artikel:
    Artikelnummer: 2CKA006197A0056
    Artikelkurztext: LED-Dimmer 4 x 315 W/VA 4/2-fach

**01.0015 UD/S6.210.2.1 LED-Dimmer, 6fach, 210 W/VA, REG**
Mehrkanal-Universaldimmaktor optimiert für das Dimmen von Retrofit-LED-Leuchtmitteln (LEDi).Auch zum Dimmen von Glühlampen, Niedervolt-Halogenlampen mit konventionellen oder elektronischen Transformatoren, 230 V-Halogenlampen und dimmbaren Halogen-Energiesparlampen geeignet.Automatische Lasterkennung (deaktivierbar).Separater N-Anschluss pro Kanal.Parallelschaltung der Ausgänge zur Erhöhung der Ausgangsleistung möglich.Ausgänge können beliebig parallel geschaltet werden.Mindestlast: 2W.Manuelle Bedienung am Gerät auch ohne Busspannung oder im unprogrammierten Zustand möglich.Programmierung des Gerätes auch ohne anliegende 230V-Versorgungsspannung möglich.Umfangreiche Test- und Diagnosefunktionen über das i-bus Tool.Schnelle Parametrierung in der ETS durch kopierbare Kanalvorlagen.Mit integriertem Bus-Ankoppler.Nennleistung bei 230 V~ Netzspannung: 230 V~ Glüh- und Halogenlampen: 6 x 210 W/VA bis 1 x 800 W/VA.Dimmbare 230 V~ LEDi: 6 x 210 W/VA bis 1 x 800 W/VA im Phasenabschnitt, 6 x 80 W/VA bis 1 x 240W/VA im Phasenanschnitt.Induktive L-Trafos mit LED/Niedervolthalogenlampe: 6 x 210 W/VA bis 1 x 800 W/VA.Elektronische C-Trafos mit LED/Niedervolthalogenlampe: 6 x 210 W/VA bis 1 x 800 W/VA.Elektronische LC-Trafos mit LED/Niedervolthalogenlampe: 6 x 80 W/VA bis 1 x 240W/VA.

Baureihe: LED dimmer 6 x 210 W/VA
Unterstützte Bussysteme: KNX (TP)
Anzahl Ausgänge: 6
Hilfsspannung AC/DC: 110 V, 230 V AC/DC
Montageart: DIN-Schiene
Schutzart: IP20
Breite in Teilungseinheiten: 80
Fabrikat: Busch-Jaeger
Typ: UD/S6.210.2.1
oder gleichwertig
Angebotenes Fabrikat: '..........'
Angebotener Typ: '..........'
Liefern und betriebsbereit montieren
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Einheit: Stk
Produkt:
  Artikel:
    Artikelnummer: 2CKA006197A0049
    Artikelkurztext: UD/S6.210.2.1 LED-Dimmer, 6fach, 210 W/VA, REG

**01.0016 UD/S6.315.2.1 LED-Dimmer 6x315 W/VA 6/3/2 fach**
Mehrkanal-Universaldimmaktor zur Steuerung von dimmbaren Retrofit-LED-Leuchtmitteln (LEDi), Glühlampen, Niedervolt-Halogenlampen mit konventionellen oder elektronischen Transformatoren, 230 V-Halogenlampen und dimmbaren Halogen-Energiesparlampen. Automatische Lasterkennung (deaktivierbar). Separater N-Anschluss pro Kanal. Parallelschaltung der Ausgänge zur Erhöhung der Ausgangsleistung möglich. Ausgänge können in Gruppen parallel geschaltet werden. Mindestlast: 2W. Mit manueller Bedienung am Gerät. Manuelle Bedienung am Gerät auch ohne Busspannung oder im unprogrammierten Zustand möglich. Statusanzeige-/Zustandsanzeige über LED. Nennleistung bei 230 V~ Netzspannung: 230 V~ Glüh- und Halogenlampen: 6 x 315 W/VA bis 1 x 1300 W/VA. Dimmbare 230 V~ LEDi: 6 x 315 W/VA, 2 x 700 W/VA bis 3 x 500 W/VA im Phasenabschnitt, 6 x 120 W/VA 2 x 250 W/VAbis 3 x 200 W/VA im Phasenanschnitt. Induktive L-Trafos mit LED/Niedervolthalogenlampe: 6 x 315 W/VA, 3 x 500W/VA bis 2 x 700 W/VA.

Baureihe: LED dimmer 6 x 315 W/VA
Unterstützte Bussysteme: KNX (TP)
Anzahl Ausgänge: 6
Hilfsspannung AC/DC: 110 V, 230 V AC/DC
Montageart: DIN-Schiene
Schutzart: IP20
Breite in Teilungseinheiten: 120
Fabrikat: Busch-Jaeger
Typ: UD/S6.315.2.1
oder gleichwertig
Angebotenes Fabrikat: '..........'
Angebotener Typ: '..........'
Liefern und betriebsbereit montieren
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Einheit: Stk
Produkt:
  Artikel:
    Artikelnummer: 2CKA006197A0061
    Artikelkurztext: UD/S6.315.2.1 LED-Dimmer 6x315 W/VA 6/3/2 fach

**01.0017 Busch-Präsenzmelder Mini KNX 8 Meter**
Standard. Für Installationsbus KNX. Mit integriertem Busankoppler Zum gezielten Ab- und Zuschalten von Lichtbändern in Abhängigkeit der Raumhelligkeit. Einsatz des Gerätes als Präsenz- und/oder Bewegungsmelder. Regelung auch in Abhängigkeit von der Bewegung möglich. Konstantlichtschalter mit bis zu 2 unabhängigen Kanälen. Konstantlichtschalter mit max. 2 Ausgängen zum helligkeitsabhängigen Schalten von zwei Lichtbändern im Raum. Melder-Applikation mit 2-stufiger Abschaltfunktion. Melder-Applikation mit integrierter Überwachungsfunktion. Als Master oder Slave konfigurierbar. Konfigurierbare Betriebsarten: Automatik, Einschalt- oder Ausschaltautomatik. Gehtest aktivierbar über externes Kommunikationsobjekt. Nachlaufzeit änderbar über externes Kommunikationsobjekt. Deckenmontage an abgehängten Decken mit Federklemmen oder an festen Decken in Aufputz-Gehäuse 6131/29-xxx(-500). 4 PIR-Sensoren, integrierter Helligkeitssensor. Gerät ist über den Bus updatebar. Der Präsenzmelder ist nicht für Alarmmeldungen in VdS-konformen Alarmanlagen geeignet. Erfassungsbereich (bei 2,5 m, 3 m und 4 m Montagehöhe): kreisförmig. Sitzende Personen Ø: max. 5 m, max. 6,5 m und max. 9 m. Gehende Personen Ø: max. 6,5 m, max. 8 m und max. 10,5 m. Aufbauhöhe 16 mm.

Baureihe: Busch-Presence detector mini KNX
Unterstützte Bussysteme: KNX (TP)
Anzahl digitaler Eingänge: 0
Anzahl Kanäle: 2
Montageart: Aufputzmontage
Montagehöhe: (Optimal) 2 ... 4 m
Schutzart: IP20
Fabrikat: Busch-Jaeger
Typ: 6131/20-183
oder gleichwertig
Angebotenes Fabrikat: '..........'
Angebotener Typ: '..........'
Liefern und betriebsbereit montieren
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Einheit: Stk
Produkt:
  Artikel:
    Artikelnummer: 2CKA006132A0330
    Artikelkurztext: Busch-Präsenzmelder Mini KNX 8 Meter

**01.0018 Busch-Präsenzmelder Mini KNX 8 Meter**
Standard. Für Installationsbus KNX. Mit integriertem Busankoppler Zum gezielten Ab- und Zuschalten von Lichtbändern in Abhängigkeit der Raumhelligkeit. Einsatz des Gerätes als Präsenz- und/oder Bewegungsmelder. Regelung auch in Abhängigkeit von der Bewegung möglich. Konstantlichtschalter mit bis zu 2 unabhängigen Kanälen. Konstantlichtschalter mit max. 2 Ausgängen zum helligkeitsabhängigen Schalten von zwei Lichtbändern im Raum. Melder-Applikation mit 2-stufiger Abschaltfunktion. Melder-Applikation mit integrierter Überwachungsfunktion. Als Master oder Slave konfigurierbar. Konfigurierbare Betriebsarten: Automatik, Einschalt- oder Ausschaltautomatik. Gehtest aktivierbar über externes Kommunikationsobjekt. Nachlaufzeit änderbar über externes Kommunikationsobjekt. Deckenmontage an abgehängten Decken mit Federklemmen oder an festen Decken in Aufputz-Gehäuse 6131/29-xxx(-500). 4 PIR-Sensoren, integrierter Helligkeitssensor. Gerät ist über den Bus updatebar. Der Präsenzmelder ist nicht für Alarmmeldungen in VdS-konformen Alarmanlagen geeignet. Erfassungsbereich (bei 2,5 m, 3 m und 4 m Montagehöhe): kreisförmig. Sitzende Personen Ø: max. 5 m, max. 6,5 m und max. 9 m. Gehende Personen Ø: max. 6,5 m, max. 8 m und max. 10,5 m. Aufbauhöhe 16 mm.

Baureihe: Busch-Presence detector mini KNX
Unterstützte Bussysteme: KNX (TP)
Anzahl digitaler Eingänge: 0
Anzahl Kanäle: 2
Montageart: Aufputzmontage
Montagehöhe: (Optimal) 2 ... 4 m
Schutzart: IP20
Fabrikat: Busch-Jaeger
Typ: 6131/20-24
oder gleichwertig
Angebotenes Fabrikat: '..........'
Angebotener Typ: '..........'
Liefern und betriebsbereit montieren
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Einheit: Stk
Produkt:
  Artikel:
    Artikelnummer: 2CKA006132A0329
    Artikelkurztext: Busch-Präsenzmelder Mini KNX 8 Meter

**01.0019 PM/A1.5.1.1, Präsenz Mini, ws Unterputz**
Standard. Für Installationsbus KNX. Mit integriertem Busankoppler Zum gezielten Ab- und Zuschalten von Lichtbändern in Abhängigkeit der Raumhelligkeit. Einsatz des Gerätes als Präsenz- und/oder Bewegungsmelder. Regelung auch in Abhängigkeit von der Bewegung möglich. Konstantlichtschalter mit bis zu 2 unabhängigen Kanälen. Konstantlichtschalter mit max. 2 Ausgängen zum helligkeitsabhängigen Schalten von zwei Lichtbändern im Raum. Melder-Applikation mit 2-stufiger Abschaltfunktion. Melder-Applikation mit integrierter Überwachungsfunktion. Als Master oder Slave konfigurierbar. Konfigurierbare Betriebsarten: Automatik, Einschalt- oder Ausschaltautomatik. Gehtest aktivierbar über externes Kommunikationsobjekt.

Baureihe: Busch-Presence detector mini KNX
Unterstützte Bussysteme: KNX (TP)
Anzahl Kanäle: 2
Montageart: Aufputzmontage
Montagehöhe: (Optimal) 2 ... 4 m
Schutzart: IP20
Fabrikat: Busch-Jaeger
Typ: 6131/20-24-500
oder gleichwertig
Angebotenes Fabrikat: '..........'
Angebotener Typ: '..........'
Liefern und betriebsbereit montieren
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Einheit: Stk
Produkt:
  Artikel:
    Artikelnummer: 2CKA006132A0342
    Artikelkurztext: PM/A1.5.1.1, Präsenz Mini, ws Unterputz

**01.0020 Busch-Präsenzmelder Mini Premium KNX 8 Meter**
Premium. Für Installationsbus KNX. Mit integriertem Busankoppler Zum gezielten Ab- und Zuschalten von Lichtbändern in Abhängigkeit der Raumhelligkeit. Einsatz des Gerätes als Präsenz- und/oder Bewegungsmelder. Regelung auch in Abhängigkeit von der Bewegung möglich. Konstantlichtschalter mit bis zu 4 unabhängigen Kanälen. Konstantlichtschalter mit max. 2 Ausgängen zum helligkeitsabhängigen Schalten von zwei Lichtbändern im Raum. Melder-Applikation mit 2-stufiger Abschaltfunktion. Melder-Applikation mit integrierter Überwachungsfunktion. 2 Kanäle konfigurierbar als Konstantlichtregler. Konstantlichtregler mit max. 2 Ausgängen zum helligkeitsabhängigen Regeln von zwei Lichtbändern im Raum. Konstantlichtregler mit 2-stufiger Abschaltfunktion. 1 Kanal konfigurierbar als HKL-Applikation mit Einschaltverzögerung und Empfindlichkeitseinstellung. Integrierter Objekt-Raumtemperaturregler. 10 freiprogrammierbare IR-Kanäle (blau und/oder weiß) Inkl. 5 Logikkanälen (Logik-Gatter, Tor, Verzögerung und Treppenhauslicht). Als Master oder Slave konfigurierbar. Gehtest aktivierbar über externes Kommunikationsobjekt. Nachlaufzeit änderbar über externes Kommunikationsobjekt. Deckenmontage an abgehängten Decken mit Federklemmen oder an festen Decken in Aufputz-Gehäuse 6131/29-xxx(-500). 4 PIR-Sensoren, integrierter Helligkeitssensor. Gerät ist über den Bus updatebar. Der Präsenzmelder ist nicht für Alarmmeldungen in VdS-konformen Alarmanlagen geeignet. Erfassungsbereich (bei 2,5 m, 3 m und 4 m Montagehöhe): kreisförmig. Sitzende Personen Ø: max. 5 m, max. 6,5 m und max. 9 m. Gehende Personen Ø: max. 6,5 m, max. 8 m und max. 10,5 m. Der Programmiertaster ist mit dem IR-Handsender 6010-25(-500) aktivierbar. Aufbauhöhe 16 mm.

Baureihe: Busch-Presence detector mini premium KNX
Unterstützte Bussysteme: KNX (TP)
Anzahl digitaler Eingänge: 0
Anzahl Kanäle: 4
Montageart: Aufputzmontage
Montagehöhe: (Optimal) 2 ... 4 m
Schutzart: IP20
Fabrikat: Busch-Jaeger
Typ: 6131/21-183
oder gleichwertig
Angebotenes Fabrikat: '..........'
Angebotener Typ: '..........'
Liefern und betriebsbereit montieren
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Einheit: Stk
Produkt:
  Artikel:
    Artikelnummer: 2CKA006132A0332
    Artikelkurztext: Busch-Präsenzmelder Mini Premium KNX 8 Meter

**01.0021 Busch-Präsenzmelder Mini Premium KNX 8 Meter**
Premium. Für Installationsbus KNX. Mit integriertem Busankoppler Zum gezielten Ab- und Zuschalten von Lichtbändern in Abhängigkeit der Raumhelligkeit. Einsatz des Gerätes als Präsenz- und/oder Bewegungsmelder. Regelung auch in Abhängigkeit von der Bewegung möglich. Konstantlichtschalter mit bis zu 4 unabhängigen Kanälen. Konstantlichtschalter mit max. 2 Ausgängen zum helligkeitsabhängigen Schalten von zwei Lichtbändern im Raum. Melder-Applikation mit 2-stufiger Abschaltfunktion. Melder-Applikation mit integrierter Überwachungsfunktion. 2 Kanäle konfigurierbar als Konstantlichtregler. Konstantlichtregler mit max. 2 Ausgängen zum helligkeitsabhängigen Regeln von zwei Lichtbändern im Raum. Konstantlichtregler mit 2-stufiger Abschaltfunktion. 1 Kanal konfigurierbar als HKL-Applikation mit Einschaltverzögerung und Empfindlichkeitseinstellung. Integrierter Objekt-Raumtemperaturregler. 10 freiprogrammierbare IR-Kanäle (blau und/oder weiß) Inkl. 5 Logikkanälen (Logik-Gatter, Tor, Verzögerung und Treppenhauslicht). Als Master oder Slave konfigurierbar. Gehtest aktivierbar über externes Kommunikationsobjekt. Nachlaufzeit änderbar über externes Kommunikationsobjekt. Deckenmontage an abgehängten Decken mit Federklemmen oder an festen Decken in Aufputz-Gehäuse 6131/29-xxx(-500). 4 PIR-Sensoren, integrierter Helligkeitssensor. Gerät ist über den Bus updatebar. Der Präsenzmelder ist nicht für Alarmmeldungen in VdS-konformen Alarmanlagen geeignet. Erfassungsbereich (bei 2,5 m, 3 m und 4 m Montagehöhe): kreisförmig. Sitzende Personen Ø: max. 5 m, max. 6,5 m und max. 9 m. Gehende Personen Ø: max. 6,5 m, max. 8 m und max. 10,5 m. Der Programmiertaster ist mit dem IR-Handsender 6010-25(-500) aktivierbar. Aufbauhöhe 16 mm.

Baureihe: Busch-Presence detector mini premium KNX
Unterstützte Bussysteme: KNX (TP)
Anzahl digitaler Eingänge: 0
Anzahl Kanäle: 4
Montageart: Aufputzmontage
Montagehöhe: (Optimal) 2 ... 4 m
Schutzart: IP20
Fabrikat: Busch-Jaeger
Typ: 6131/21-24
oder gleichwertig
Angebotenes Fabrikat: '..........'
Angebotener Typ: '..........'
Liefern und betriebsbereit montieren
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Einheit: Stk
Produkt:
  Artikel:
    Artikelnummer: 2CKA006132A0331
    Artikelkurztext: Busch-Präsenzmelder Mini Premium KNX 8 Meter

**01.0022 PM/A2.5.1.1, Präsenz Mini, Prem, ws Unterputz**
Premium. Für Installationsbus KNX. Mit integriertem Busankoppler Zum gezielten Ab- und Zuschalten von Lichtbändern in Abhängigkeit der Raumhelligkeit. Einsatz des Gerätes als Präsenz- und/oder Bewegungsmelder. Regelung auch in Abhängigkeit von der Bewegung möglich. Konstantlichtschalter mit bis zu 4 unabhängigen Kanälen. Konstantlichtschalter mit max. 2 Ausgängen zum helligkeitsabhängigen Schalten von zwei Lichtbändern im Raum. Melder-Applikation mit 2-stufiger Abschaltfunktion. Melder-Applikation mit integrierter Überwachungsfunktion. 2 Kanäle konfigurierbar als Konstantlichtregler. Konstantlichtregler mit max. 2 Ausgängen zum helligkeitsabhängigen Regeln von zwei Lichtbändern im Raum. Konstantlichtregler mit 2-stufiger Abschaltfunktion.

Baureihe: Busch-Presence detector mini premium KNX
Unterstützte Bussysteme: KNX (TP)
Anzahl Kanäle: 4
Montageart: Aufputzmontage
Montagehöhe: (Optimal) 2 ... 4 m
Schutzart: IP20
Fabrikat: Busch-Jaeger
Typ: 6131/21-24-500
oder gleichwertig
Angebotenes Fabrikat: '..........'
Angebotener Typ: '..........'
Liefern und betriebsbereit montieren
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Einheit: Stk
Produkt:
  Artikel:
    Artikelnummer: 2CKA006132A0344
    Artikelkurztext: PM/A2.5.1.1, Präsenz Mini, Prem, ws Unterputz

**01.0023 Aufputz-Gehäuse Für Busch-Präsenzmelder Mini KNX.**
Zur Montage eines Busch-Präsenzmelder Mini KNX 6131/20-xxx(-500) oder eines Busch-Präsenzmelder Mini Premium KNX 6131/21-xxx(-500).

Produktname: Aufputz-Gehäuse Für Busch-Präsenzmelder Mini KNX.
Farbe: aluminiumsilber
Schutzart: IP20
Montageart: Aufputzmontage
Fabrikat: Busch-Jaeger
Typ: 6131/29-183
oder gleichwertig
Angebotenes Fabrikat: '..........'
Angebotener Typ: '..........'
Liefern und betriebsbereit montieren
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Einheit: Stk
Produkt:
  Artikel:
    Artikelnummer: 2CKA006132A0339
    Artikelkurztext: Aufputz-Gehäuse Für Busch-Präsenzmelder Mini KNX.

**01.0024 Aufputz-Gehäuse Für Busch-Präsenzmelder Mini KNX.**
Zur Montage eines Busch-Präsenzmelder Mini KNX 6131/20-xxx(-500) oder eines Busch-Präsenzmelder Mini Premium KNX 6131/21-xxx(-500).

Produktname: Aufputz-Gehäuse Für Busch-Präsenzmelder Mini KNX.
Farbe: studioweiß
Schutzart: IP20
Montageart: Aufputzmontage
Fabrikat: Busch-Jaeger
Typ: 6131/29-24
oder gleichwertig
Angebotenes Fabrikat: '..........'
Angebotener Typ: '..........'
Liefern und betriebsbereit montieren
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Einheit: Stk
Produkt:
  Artikel:
    Artikelnummer: 2CKA006132A0338
    Artikelkurztext: Aufputz-Gehäuse Für Busch-Präsenzmelder Mini KNX.

**01.0025 AG/A1.1.1, Gehäuse Präsenz Mini, ws Aufputz**
Zur Montage eines Busch-Präsenzmelder Mini KNX 6131/20-xxx(-500) oder eines Busch-Präsenzmelder Mini Premium KNX 6131/21-xxx(-500).

Produktname: Aufputz-Gehäuse Für Busch-Präsenzmelder Mini KNX.
Farbe: studioweiß
Schutzart: IP20
Montageart: Aufputzmontage
Fabrikat: Busch-Jaeger
Typ: 6131/29-24-500
oder gleichwertig
Angebotenes Fabrikat: '..........'
Angebotener Typ: '..........'
Liefern und betriebsbereit montieren
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Einheit: Stk
Produkt:
  Artikel:
    Artikelnummer: 2CKA006132A0351
    Artikelkurztext: AG/A1.1.1, Gehäuse Präsenz Mini, ws Aufputz

**01.0026 Busch-Präsenzmelder KNX 12 Meter**
Standard. Für Installationsbus KNX. Mit integriertem Busankoppler Zum gezielten Ab- und Zuschalten von Lichtbändern in Abhängigkeit der Raumhelligkeit. Einsatz des Gerätes als Präsenz- und/oder Bewegungsmelder. Regelung auch in Abhängigkeit von der Bewegung möglich. Konstantlichtschalter mit bis zu 2 unabhängigen Kanälen. Konstantlichtschalter mit max. 2 Ausgängen zum helligkeitsabhängigen Schalten von zwei Lichtbändern im Raum. Melder-Applikation mit 2-stufiger Abschaltfunktion. Melder-Applikation mit integrierter Überwachungsfunktion. Als Master oder Slave konfigurierbar. Konfigurierbare Betriebsarten: Automatik, Einschalt- oder Ausschaltautomatik. Gehtest aktivierbar über externes Kommunikationsobjekt. Nachlaufzeit änderbar über externes Kommunikationsobjekt. Deckenmontage an abgehängten Decken mit Federklemmen oder an festen Decken in Aufputz-Gehäuse 6131/29-xxx(-500). 4 PIR-Sensoren, integrierter Helligkeitssensor. Gerät ist über den Bus updatebar. Der Präsenzmelder ist nicht für Alarmmeldungen in VdS-konformen Alarmanlagen geeignet. Erfassungsbereich (bei 2,5 m, 3 m und 4 m Montagehöhe): kreisförmig. Sitzende Personen Ø: max. 8 m, max. 10 m und max. 14 m. Gehende Personen Ø: max. 10 m, max. 12 m und max. 16 m. Aufbauhöhe 23 mm.

Baureihe: Busch-Presence detector KNX
Unterstützte Bussysteme: KNX (TP)
Anzahl digitaler Eingänge: 0
Anzahl Kanäle: 2
Montageart: Aufputzmontage
Montagehöhe: (Optimal) 2 ... 4 m
Schutzart: IP20
Fabrikat: Busch-Jaeger
Typ: 6131/30-183
oder gleichwertig
Angebotenes Fabrikat: '..........'
Angebotener Typ: '..........'
Liefern und betriebsbereit montieren
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Einheit: Stk
Produkt:
  Artikel:
    Artikelnummer: 2CKA006132A0334
    Artikelkurztext: Busch-Präsenzmelder KNX 12 Meter

**01.0027 Busch-Präsenzmelder KNX 12 Meter**
Standard. Für Installationsbus KNX. Mit integriertem Busankoppler Zum gezielten Ab- und Zuschalten von Lichtbändern in Abhängigkeit der Raumhelligkeit. Einsatz des Gerätes als Präsenz- und/oder Bewegungsmelder. Regelung auch in Abhängigkeit von der Bewegung möglich. Konstantlichtschalter mit bis zu 2 unabhängigen Kanälen. Konstantlichtschalter mit max. 2 Ausgängen zum helligkeitsabhängigen Schalten von zwei Lichtbändern im Raum. Melder-Applikation mit 2-stufiger Abschaltfunktion. Melder-Applikation mit integrierter Überwachungsfunktion. Als Master oder Slave konfigurierbar. Konfigurierbare Betriebsarten: Automatik, Einschalt- oder Ausschaltautomatik. Gehtest aktivierbar über externes Kommunikationsobjekt. Nachlaufzeit änderbar über externes Kommunikationsobjekt. Deckenmontage an abgehängten Decken mit Federklemmen oder an festen Decken in Aufputz-Gehäuse 6131/29-xxx(-500). 4 PIR-Sensoren, integrierter Helligkeitssensor. Gerät ist über den Bus updatebar. Der Präsenzmelder ist nicht für Alarmmeldungen in VdS-konformen Alarmanlagen geeignet. Erfassungsbereich (bei 2,5 m, 3 m und 4 m Montagehöhe): kreisförmig. Sitzende Personen Ø: max. 8 m, max. 10 m und max. 14 m. Gehende Personen Ø: max. 10 m, max. 12 m und max. 16 m. Aufbauhöhe 23 mm.

Baureihe: Busch-Presence detector KNX
Unterstützte Bussysteme: KNX (TP)
Anzahl digitaler Eingänge: 0
Anzahl Kanäle: 2
Montageart: Aufputzmontage
Montagehöhe: (Optimal) 2 ... 4 m
Schutzart: IP20
Fabrikat: Busch-Jaeger
Typ: 6131/30-24
oder gleichwertig
Angebotenes Fabrikat: '..........'
Angebotener Typ: '..........'
Liefern und betriebsbereit montieren
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Einheit: Stk
Produkt:
  Artikel:
    Artikelnummer: 2CKA006132A0333
    Artikelkurztext: Busch-Präsenzmelder KNX 12 Meter

**01.0028 PM/A1.8.1.1, Präsenz Basic, ws Unterputz**
Standard. Für Installationsbus KNX. Mit integriertem Busankoppler Zum gezielten Ab- und Zuschalten von Lichtbändern in Abhängigkeit der Raumhelligkeit. Einsatz des Gerätes als Präsenz- und/oder Bewegungsmelder. Regelung auch in Abhängigkeit von der Bewegung möglich. Konstantlichtschalter mit bis zu 2 unabhängigen Kanälen. Konstantlichtschalter mit max. 2 Ausgängen zum helligkeitsabhängigen Schalten von zwei Lichtbändern im Raum. Melder-Applikation mit 2-stufiger Abschaltfunktion. Melder-Applikation mit integrierter Überwachungsfunktion. Als Master oder Slave konfigurierbar. Konfigurierbare Betriebsarten: Automatik, Einschalt- oder Ausschaltautomatik. Gehtest aktivierbar über externes Kommunikationsobjekt.

Baureihe: Busch-Presence detector KNX
Unterstützte Bussysteme: KNX (TP)
Anzahl Kanäle: 2
Montageart: Aufputzmontage
Montagehöhe: (Optimal) 2 ... 4 m
Schutzart: IP20
Fabrikat: Busch-Jaeger
Typ: 6131/30-24-500
oder gleichwertig
Angebotenes Fabrikat: '..........'
Angebotener Typ: '..........'
Liefern und betriebsbereit montieren
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Einheit: Stk
Produkt:
  Artikel:
    Artikelnummer: 2CKA006132A0346
    Artikelkurztext: PM/A1.8.1.1, Präsenz Basic, ws Unterputz

**01.0029 Busch-Präsenzmelder Premium KNX 12 Meter**
Premium. Für Installationsbus KNX. Mit integriertem Busankoppler Zum gezielten Ab- und Zuschalten von Lichtbändern in Abhängigkeit der Raumhelligkeit. Einsatz des Gerätes als Präsenz- und/oder Bewegungsmelder. Regelung auch in Abhängigkeit von der Bewegung möglich. Konstantlichtschalter mit bis zu 4 unabhängigen Kanälen. Konstantlichtschalter mit max. 2 Ausgängen zum helligkeitsabhängigen Schalten von zwei Lichtbändern im Raum. Melder-Applikation mit 2-stufiger Abschaltfunktion. Melder-Applikation mit integrierter Überwachungsfunktion. 2 Kanäle konfigurierbar als Konstantlichtregler. Konstantlichtregler mit max. 2 Ausgängen zum helligkeitsabhängigen Regeln von zwei Lichtbändern im Raum. Konstantlichtregler mit 2-stufiger Abschaltfunktion. 1 Kanal konfigurierbar als HKL-Applikation mit Einschaltverzögerung und Empfindlichkeitseinstellung. Integrierter Objekt-Raumtemperaturregler. 10 freiprogrammierbare IR-Kanäle (blau und/oder weiß) Inkl. 5 Logikkanälen (Logik-Gatter, Tor, Verzögerung und Treppenhauslicht). Als Master oder Slave konfigurierbar. Gehtest aktivierbar über externes Kommunikationsobjekt. Nachlaufzeit änderbar über externes Kommunikationsobjekt. Deckenmontage an abgehängten Decken mit Federklemmen oder an festen Decken in Aufputz-Gehäuse 6131/29-xxx(-500). 4 PIR-Sensoren, integrierter Helligkeitssensor. Gerät ist über den Bus updatebar. Der Präsenzmelder ist nicht für Alarmmeldungen in VdS-konformen Alarmanlagen geeignet. Erfassungsbereich (bei 2,5 m, 3 m und 4 m Montagehöhe): kreisförmig. Sitzende Personen Ø: max. 8 m, max. 10 m und max. 14 m. Gehende Personen Ø: max. 10 m, max. 12 m und max. 16 m. Der Programmiertaster ist mit dem IR-Handsender 6010-25(-500) aktivierbar. Aufbauhöhe 23 mm.

Baureihe: Busch-Presence detector premium KNX
Unterstützte Bussysteme: KNX (TP)
Anzahl digitaler Eingänge: 0
Anzahl Kanäle: 4
Montageart: Aufputzmontage
Montagehöhe: (Optimal) 2 ... 4 m
Schutzart: IP20
Fabrikat: Busch-Jaeger
Typ: 6131/31-183
oder gleichwertig
Angebotenes Fabrikat: '..........'
Angebotener Typ: '..........'
Liefern und betriebsbereit montieren
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Einheit: Stk
Produkt:
  Artikel:
    Artikelnummer: 2CKA006132A0336
    Artikelkurztext: Busch-Präsenzmelder Premium KNX 12 Meter

**01.0030 Busch-Präsenzmelder Premium KNX 12 Meter**
Premium. Für Installationsbus KNX. Mit integriertem Busankoppler Zum gezielten Ab- und Zuschalten von Lichtbändern in Abhängigkeit der Raumhelligkeit. Einsatz des Gerätes als Präsenz- und/oder Bewegungsmelder. Regelung auch in Abhängigkeit von der Bewegung möglich. Konstantlichtschalter mit bis zu 4 unabhängigen Kanälen. Konstantlichtschalter mit max. 2 Ausgängen zum helligkeitsabhängigen Schalten von zwei Lichtbändern im Raum. Melder-Applikation mit 2-stufiger Abschaltfunktion. Melder-Applikation mit integrierter Überwachungsfunktion. 2 Kanäle konfigurierbar als Konstantlichtregler. Konstantlichtregler mit max. 2 Ausgängen zum helligkeitsabhängigen Regeln von zwei Lichtbändern im Raum. Konstantlichtregler mit 2-stufiger Abschaltfunktion. 1 Kanal konfigurierbar als HKL-Applikation mit Einschaltverzögerung und Empfindlichkeitseinstellung. Integrierter Objekt-Raumtemperaturregler. 10 freiprogrammierbare IR-Kanäle (blau und/oder weiß) Inkl. 5 Logikkanälen (Logik-Gatter, Tor, Verzögerung und Treppenhauslicht). Als Master oder Slave konfigurierbar. Gehtest aktivierbar über externes Kommunikationsobjekt. Nachlaufzeit änderbar über externes Kommunikationsobjekt. Deckenmontage an abgehängten Decken mit Federklemmen oder an festen Decken in Aufputz-Gehäuse 6131/29-xxx(-500). 4 PIR-Sensoren, integrierter Helligkeitssensor. Gerät ist über den Bus updatebar. Der Präsenzmelder ist nicht für Alarmmeldungen in VdS-konformen Alarmanlagen geeignet. Erfassungsbereich (bei 2,5 m, 3 m und 4 m Montagehöhe): kreisförmig. Sitzende Personen Ø: max. 8 m, max. 10 m und max. 14 m. Gehende Personen Ø: max. 10 m, max. 12 m und max. 16 m. Der Programmiertaster ist mit dem IR-Handsender 6010-25(-500) aktivierbar. Aufbauhöhe 23 mm.

Baureihe: Busch-Presence detector premium KNX
Unterstützte Bussysteme: KNX (TP)
Anzahl digitaler Eingänge: 0
Anzahl Kanäle: 4
Montageart: Aufputzmontage
Montagehöhe: (Optimal) 2 ... 4 m
Schutzart: IP20
Fabrikat: Busch-Jaeger
Typ: 6131/31-24
oder gleichwertig
Angebotenes Fabrikat: '..........'
Angebotener Typ: '..........'
Liefern und betriebsbereit montieren
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Einheit: Stk
Produkt:
  Artikel:
    Artikelnummer: 2CKA006132A0335
    Artikelkurztext: Busch-Präsenzmelder Premium KNX 12 Meter

**01.0031 PM/A2.8.1.1, Präsenz Prem, ws, UP**
Erfassungsbereich (bei 2,5 m, 3 m und 4 m Montagehöhe): kreisförmig. Sitzende Personen Ø: max. 8 m, max. 10 m und max. 14 m. Gehende Personen Ø: max. 10 m, max. 12 m und max. 16 m. Aufbauhöhe 23 mm. Mit 4-Kanälen. Zum Dimmen/Regeln der Helligkeit auf einen definierten Wert in einem dafür vorgesehenen Erfassungsbereich. HKL-Funktion zum Ansteuern von Heizungs- und/oder Kühlanlagen sowie Lüftungsanlagen im dafür vorgesehenen Erfassungsbereich. Melder-Applikation mit 2-stufiger Abschaltfunktion. Melder-Applikation mit integrierter Überwachungsfunktion. Konstantlichtregler mit bis zu 2 unabhängigen Kanälen. Konstantlichtregler mit max. 2 Ausgängen zum helligkeitsabhängigen Dimmen/Regeln von zwei Lichtbändern im Raum. Integrierter Objekt-Raumtemperaturregler. 10 freiprogrammierbare IR-Kanäle (blau und/oder weiß) Inkl. 5 Logikkanälen (Logik-Gatter, Tor, Verzögerung und Treppenhauslicht). Auswertung über internen Helligkeitssensor. Gewichtung von bis zu 2 externen Helligkeitswerten und des internen Helligkeitssensors möglich. Der Programmiertaster ist mit dem IR-Handsender 6010-25(-500) aktivierbar. Mit integriertem KNX-Busankoppler. Geeignet für abgehängte Decken mit eine Plattenstärke von 9 bis 25 mm. Einbaulochmaß: Ø 68 mm. Geeignet für die Aufputzmontage in Kombination mit einem AP-Gehäuse. Passt nicht in die British Standard und VDE Unterputzdose. Empfehlung: HaloX-O UP-Dose von Kaiser (Art.-Nr. 1290-40) mit entsprechender Abdeckung (1290-47 oder 1290-85 für Sichtbeton) oder IBTronic H120-68 von Spelsberg (Art.-Nr. 97600501).

Baureihe: Busch-Presence detector premium KNX
Unterstützte Bussysteme: KNX (TP)
Anzahl Kanäle: 4
Montageart: Aufputzmontage
Montagehöhe: (Optimal) 2 ... 4 m
Schutzart: IP20
Fabrikat: Busch-Jaeger
Typ: 6131/31-24-500
oder gleichwertig
Angebotenes Fabrikat: '..........'
Angebotener Typ: '..........'
Liefern und betriebsbereit montieren
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Einheit: Stk
Produkt:
  Artikel:
    Artikelnummer: 2CKA006132A0348
    Artikelkurztext: PM/A2.8.1.1, Präsenz Prem, ws, UP

**01.0032 Zwischenring für VDE-Unterputzdose Für Busch-Präsenzmelder KNX, Busch-Wächter® Sky KNX und Busch-Präsenzmel**
Zur Montage eines Busch-Präsenzmelder KNX 6131/30-xxx(-500), eines Busch-Präsenzmelder Premium KNX 6131/31-xxx(-500), eines Busch-Präsenzmelder Corridor KNX 6131/50-xxx(-500), eines Busch-Präsenzmelder Corridor Premium KNX 6131/51-xxx(-500) oder dem Busch-Wächter® Sky KNX 6131/40-24(-500) auf einer VDE-Unterputzdose.

Produktname: Zwischenring für VDE-Unterputzdose Für Busch-Präsenzmelder KNX, Busch-Wächter® Sky KNX und Busch-Präsenzmelder Corridor KNX.
Farbe: aluminiumsilber
Schutzart: IP20
Montageart: Aufputzmontage
Fabrikat: Busch-Jaeger
Typ: 6131/38-183
oder gleichwertig
Angebotenes Fabrikat: '..........'
Angebotener Typ: '..........'
Liefern und betriebsbereit montieren
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Einheit: Stk
Produkt:
  Artikel:
    Artikelnummer: 2CKA006132A0402
    Artikelkurztext: Zwischenring für VDE-Unterputzdose Für Busch-Präsenzmelder KNX, Busch-Wächter® Sky KNX und Busch-Präsenzmel

**01.0033 Zwischenring für VDE-Unterputzdose Für Busch-Präsenzmelder KNX, Busch-Wächter® Sky KNX und Busch-Präsenzmel**
Zur Montage eines Busch-Präsenzmelder KNX 6131/30-xxx(-500), eines Busch-Präsenzmelder Premium KNX 6131/31-xxx(-500), eines Busch-Präsenzmelder Corridor KNX 6131/50-xxx(-500), eines Busch-Präsenzmelder Corridor Premium KNX 6131/51-xxx(-500) oder dem Busch-Wächter® Sky KNX 6131/40-24(-500) auf einer VDE-Unterputzdose.

Produktname: Zwischenring für VDE-Unterputzdose Für Busch-Präsenzmelder KNX, Busch-Wächter® Sky KNX und Busch-Präsenzmelder Corridor KNX.
Farbe: studioweiß
Schutzart: IP20
Montageart: Aufputzmontage
Fabrikat: Busch-Jaeger
Typ: 6131/38-24
oder gleichwertig
Angebotenes Fabrikat: '..........'
Angebotener Typ: '..........'
Liefern und betriebsbereit montieren
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Einheit: Stk
Produkt:
  Artikel:
    Artikelnummer: 2CKA006132A0401
    Artikelkurztext: Zwischenring für VDE-Unterputzdose Für Busch-Präsenzmelder KNX, Busch-Wächter® Sky KNX und Busch-Präsenzmel

**01.0034 6131/38-24-500 Zwischenring Präsenzmelder, weiß, AP**
Für Busch-Präsenzmelder KNX und Busch-Wächter® Sky KNX. Zur Montage eines Busch-Präsenzmelder KNX 6131/30-xxx(-500), eines Busch-Präsenzmelder Premium KNX 6131/31-xxx(-500), eines Busch-Präsenzmelder Corridor KNX 6131/50-xxx(-500), eines Busch-Präsenzmelder Corridor Premium KNX 6131/51-xxx(-500) oder dem Busch-Wächter® Sky KNX 6131/40-24(-500) auf einer VDE-Unterputzdose.

Produktname: Zwischenring
Farbe: studioweiß
Schutzart: IP20
Montageart: Aufputzmontage
Fabrikat: Busch-Jaeger
Typ: 6131/38-24-500
oder gleichwertig
Angebotenes Fabrikat: '..........'
Angebotener Typ: '..........'
Liefern und betriebsbereit montieren
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Einheit: Stk
Produkt:
  Artikel:
    Artikelnummer: 2CKA006132A0403
    Artikelkurztext: 6131/38-24-500 Zwischenring Präsenzmelder, weiß, AP

**01.0035 Aufputz-Gehäuse Für Busch-Präsenzmelder KNX, Busch-Wächter® Sky KNX und Busch-Präsenzmel**
Zur Aufputz-Montage eines Busch-Präsenzmelder KNX 6131/30-xxx(-500), eines Busch-Präsenzmelder Premium KNX 6131/31-xxx(-500), eines Busch-Präsenzmelder Corridor KNX 6131/50-xxx(-500), eines Busch-Präsenzmelder Corridor Premium KNX 6131/51-xxx(-500) oder dem Busch-Wächter® Sky KNX 6131/40-24(-500).

Produktname: Aufputz-Gehäuse Für Busch-Präsenzmelder KNX, Busch-Wächter® Sky KNX und Busch-Präsenzmelder Corridor KNX.
Farbe: aluminiumsilber
Schutzart: IP20
Montageart: Aufputzmontage
Fabrikat: Busch-Jaeger
Typ: 6131/39-183
oder gleichwertig
Angebotenes Fabrikat: '..........'
Angebotener Typ: '..........'
Liefern und betriebsbereit montieren
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Einheit: Stk
Produkt:
  Artikel:
    Artikelnummer: 2CKA006132A0341
    Artikelkurztext: Aufputz-Gehäuse Für Busch-Präsenzmelder KNX, Busch-Wächter® Sky KNX und Busch-Präsenzmel

**01.0036 Aufputz-Gehäuse Für Busch-Präsenzmelder KNX, Busch-Wächter® Sky KNX und Busch-Präsenzmel**
Zur Aufputz-Montage eines Busch-Präsenzmelder KNX 6131/30-xxx(-500), eines Busch-Präsenzmelder Premium KNX 6131/31-xxx(-500), eines Busch-Präsenzmelder Corridor KNX 6131/50-xxx(-500), eines Busch-Präsenzmelder Corridor Premium KNX 6131/51-xxx(-500) oder dem Busch-Wächter® Sky KNX 6131/40-24(-500).

Produktname: Aufputz-Gehäuse Für Busch-Präsenzmelder KNX, Busch-Wächter® Sky KNX und Busch-Präsenzmelder Corridor KNX.
Farbe: studioweiß
Schutzart: IP20
Montageart: Aufputzmontage
Fabrikat: Busch-Jaeger
Typ: 6131/39-24
oder gleichwertig
Angebotenes Fabrikat: '..........'
Angebotener Typ: '..........'
Liefern und betriebsbereit montieren
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Einheit: Stk
Produkt:
  Artikel:
    Artikelnummer: 2CKA006132A0340
    Artikelkurztext: Aufputz-Gehäuse Für Busch-Präsenzmelder KNX, Busch-Wächter® Sky KNX und Busch-Präsenzmel

**01.0037 AG/A2.1.1, Gehäuse Präsenz Basic, ws Aufputz**
Zur Aufputz-Montage eines Busch-Präsenzmelder KNX 6131/30-xxx(-500), eines Busch-Präsenzmelder Premium KNX 6131/31-xxx(-500), eines Busch-Präsenzmelder Corridor KNX 6131/50-xxx(-500), eines Busch-Präsenzmelder Corridor Premium KNX 6131/51-xxx(-500) oder dem Busch-Wächter® Sky KNX 6131/40-24(-500).

Produktname: Aufputz-Gehäuse Für Busch-Präsenzmelder KNX, Busch-Wächter® Sky KNX und Busch-Präsenzmelder Corridor KNX.
Farbe: studioweiß
Schutzart: IP20
Montageart: Aufputzmontage
Fabrikat: Busch-Jaeger
Typ: 6131/39-24-500
oder gleichwertig
Angebotenes Fabrikat: '..........'
Angebotener Typ: '..........'
Liefern und betriebsbereit montieren
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Einheit: Stk
Produkt:
  Artikel:
    Artikelnummer: 2CKA006132A0353
    Artikelkurztext: AG/A2.1.1, Gehäuse Präsenz Basic, ws Aufputz

**01.0038 Busch-Wächter® Sky KNX 24 Meter**
Standard. Für Installationsbus KNX. Mit integriertem Busankoppler Zum gezielten Ab- und Zuschalten von Lichtbändern in Abhängigkeit der Raumhelligkeit. Einsatz des Gerätes als Bewegungsmelder. Konstantlichtschalter mit bis zu 2 unabhängigen Kanälen. Konstantlichtschalter mit max. 2 Ausgängen zum helligkeitsabhängigen Schalten von zwei Lichtbändern im Raum. Melder-Applikation mit 2-stufiger Abschaltfunktion. Melder-Applikation mit integrierter Überwachungsfunktion. Als Master oder Slave konfigurierbar. Konfigurierbare Betriebsarten: Automatik, Einschalt- oder Ausschaltautomatik. Gehtest aktivierbar über externes Kommunikationsobjekt. Nachlaufzeit änderbar über externes Kommunikationsobjekt. Deckenmontage an abgehängten Decken mit Federklemmen oder an festen Decken in Aufputz-Gehäuse 6131/29-xxx(-500). 4 PIR-Sensoren, integrierter Helligkeitssensor. Gerät ist über den Bus updatebar. Der Präsenzmelder ist nicht für Alarmmeldungen in VdS-konformen Alarmanlagen geeignet. Der Programmiertaster ist mit dem IR-Handsender 6010-25(-500) aktivierbar. Erfassungsbereich (bei 6 m und 12 m Montagehöhe): kreisförmig. Gehende Personen Ø: max. 18 m und max. 24 m. Aufbauhöhe 23 mm.

Baureihe: Busch-Watchdog Sky KNX
Unterstützte Bussysteme: KNX (TP)
Anzahl digitaler Eingänge: 0
Anzahl Kanäle: 2
Montageart: Aufputzmontage
Montagehöhe: (Optimal) 4 ... 12 m
Schutzart: IP20
Fabrikat: Busch-Jaeger
Typ: 6131/40-24
oder gleichwertig
Angebotenes Fabrikat: '..........'
Angebotener Typ: '..........'
Liefern und betriebsbereit montieren
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Einheit: Stk
Produkt:
  Artikel:
    Artikelnummer: 2CKA006132A0337
    Artikelkurztext: Busch-Wächter® Sky KNX 24 Meter

**01.0039 PM/A1.22.1.1, Präsenz Sky, ws Unterputz**
Standard. Für Installationsbus KNX. Mit integriertem Busankoppler Zum gezielten Ab- und Zuschalten von Lichtbändern in Abhängigkeit der Raumhelligkeit. Einsatz des Gerätes als Bewegungsmelder. Konstantlichtschalter mit bis zu 2 unabhängigen Kanälen. Konstantlichtschalter mit max. 2 Ausgängen zum helligkeitsabhängigen Schalten von zwei Lichtbändern im Raum. Melder-Applikation mit 2-stufiger Abschaltfunktion. Melder-Applikation mit integrierter Überwachungsfunktion. Als Master oder Slave konfigurierbar. Konfigurierbare Betriebsarten: Automatik, Einschalt- oder Ausschaltautomatik. Gehtest aktivierbar über externes Kommunikationsobjekt. Nachlaufzeit änderbar über externes Kommunikationsobjekt.

Baureihe: Busch-Watchdog Sky KNX
Unterstützte Bussysteme: KNX (TP)
Anzahl Kanäle: 2
Montageart: Aufputzmontage
Montagehöhe: (Optimal) 4 ... 12 m
Schutzart: IP20
Fabrikat: Busch-Jaeger
Typ: 6131/40-24-500
oder gleichwertig
Angebotenes Fabrikat: '..........'
Angebotener Typ: '..........'
Liefern und betriebsbereit montieren
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Einheit: Stk
Produkt:
  Artikel:
    Artikelnummer: 2CKA006132A0350
    Artikelkurztext: PM/A1.22.1.1, Präsenz Sky, ws Unterputz

**01.0040 Busch-Präsenzmelder Corridor KNX 30 Meter**
Standard. Für Installationsbus KNX. Mit integriertem Busankoppler Zum gezielten Ab- und Zuschalten von Lichtbändern in Abhängigkeit der Raumhelligkeit. Einsatz des Gerätes als Präsenz- und/oder Bewegungsmelder. Regelung auch in Abhängigkeit von der Bewegung möglich. Konstantlichtschalter mit bis zu 2 unabhängigen Kanälen. Konstantlichtschalter mit max. 2 Ausgängen zum helligkeitsabhängigen Schalten von zwei Lichtbändern im Raum. Melder-Applikation mit 2-stufiger Abschaltfunktion. Melder-Applikation mit integrierter Überwachungsfunktion. Als Master oder Slave konfigurierbar. Konfigurierbare Betriebsarten: Automatik, Einschalt- oder Ausschaltautomatik. Gehtest aktivierbar über externes Kommunikationsobjekt. Nachlaufzeit änderbar über externes Kommunikationsobjekt. Deckenmontage an abgehängten Decken mit Federklemmen, an festen Decken in Aufputz-Gehäuse 6131/39-xxx(-500) oder auf VDE Unterputzdosen mit Zwischenring für VDE Unterputzdosen 6131/38-xxx(-500). 4 PIR-Sensoren, integrierter Helligkeitssensor. Gerät ist über den Bus updatebar. Der Präsenzmelder ist nicht für Alarmmeldungen in VdS-konformen Alarmanlagen geeignet. Erfassungsbereich: rechteckig. Bei Montagehöhe 3 m: frontal auf den Melder zu gehend max. 20 m x 3 m (pro Seite max. 10 m x 3 m). Quer zum Melder gehend max. 30 m x 3 m (pro Seite max. 15 m x 3 m). Aufbauhöhe 27 mm.

Baureihe: Busch-Presence detector Corridor KNX
Unterstützte Bussysteme: KNX (TP)
Anzahl digitaler Eingänge: 0
Anzahl Kanäle: 2
Montageart: Aufputzmontage
Montagehöhe: (Optimal) 2 ... 4 m
Schutzart: IP20
Fabrikat: Busch-Jaeger
Typ: 6131/50-183
oder gleichwertig
Angebotenes Fabrikat: '..........'
Angebotener Typ: '..........'
Liefern und betriebsbereit montieren
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Einheit: Stk
Produkt:
  Artikel:
    Artikelnummer: 2CKA006132A0398
    Artikelkurztext: Busch-Präsenzmelder Corridor KNX 30 Meter

**01.0041 6131/50-183-500 Präsenz Corridor, AL, UP Bewegungsmelder**
Standard. Für Installationsbus KNX. Mit integriertem Busankoppler Zum gezielten Ab- und Zuschalten von Lichtbändern in Abhängigkeit der Raumhelligkeit. Einsatz des Gerätes als Präsenz- und/oder Bewegungsmelder. Regelung auch in Abhängigkeit von der Bewegung möglich. Konstantlichtschalter mit bis zu 2 unabhängigen Kanälen. Konstantlichtschalter mit max. 2 Ausgängen zum helligkeitsabhängigen Schalten von zwei Lichtbändern im Raum. Melder-Applikation mit 2-stufiger Abschaltfunktion. Melder-Applikation mit integrierter Überwachungsfunktion. Als Master oder Slave konfigurierbar. Konfigurierbare Betriebsarten: Automatik, Einschalt- oder Ausschaltautomatik. Gehtest aktivierbar über externes Kommunikationsobjekt.

Baureihe: Busch-Presence detector Corridor KNX
Unterstützte Bussysteme: KNX (TP)
Anzahl Kanäle: 2
Montageart: Aufputzmontage
Montagehöhe: (Optimal) 2 ... 4 m
Schutzart: IP20
Fabrikat: Busch-Jaeger
Typ: 6131/50-183-500
oder gleichwertig
Angebotenes Fabrikat: '..........'
Angebotener Typ: '..........'
Liefern und betriebsbereit montieren
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Einheit: Stk
Produkt:
  Artikel:
    Artikelnummer: 2CKA006132A0400
    Artikelkurztext: 6131/50-183-500 Präsenz Corridor, AL, UP Bewegungsmelder

**01.0042 Busch-Präsenzmelder Corridor KNX 30 Meter**
Standard. Für Installationsbus KNX. Mit integriertem Busankoppler Zum gezielten Ab- und Zuschalten von Lichtbändern in Abhängigkeit der Raumhelligkeit. Einsatz des Gerätes als Präsenz- und/oder Bewegungsmelder. Regelung auch in Abhängigkeit von der Bewegung möglich. Konstantlichtschalter mit bis zu 2 unabhängigen Kanälen. Konstantlichtschalter mit max. 2 Ausgängen zum helligkeitsabhängigen Schalten von zwei Lichtbändern im Raum. Melder-Applikation mit 2-stufiger Abschaltfunktion. Melder-Applikation mit integrierter Überwachungsfunktion. Als Master oder Slave konfigurierbar. Konfigurierbare Betriebsarten: Automatik, Einschalt- oder Ausschaltautomatik. Gehtest aktivierbar über externes Kommunikationsobjekt. Nachlaufzeit änderbar über externes Kommunikationsobjekt. Deckenmontage an abgehängten Decken mit Federklemmen, an festen Decken in Aufputz-Gehäuse 6131/39-xxx(-500) oder auf VDE Unterputzdosen mit Zwischenring für VDE Unterputzdosen 6131/38-xxx(-500). 4 PIR-Sensoren, integrierter Helligkeitssensor. Gerät ist über den Bus updatebar. Der Präsenzmelder ist nicht für Alarmmeldungen in VdS-konformen Alarmanlagen geeignet. Erfassungsbereich: rechteckig. Bei Montagehöhe 3 m: frontal auf den Melder zu gehend max. 20 m x 3 m (pro Seite max. 10 m x 3 m). Quer zum Melder gehend max. 30 m x 3 m (pro Seite max. 15 m x 3 m). Aufbauhöhe 27 mm.

Baureihe: Busch-Presence detector Corridor KNX
Unterstützte Bussysteme: KNX (TP)
Anzahl digitaler Eingänge: 0
Anzahl Kanäle: 2
Montageart: Aufputzmontage
Montagehöhe: (Optimal) 2 ... 4 m
Schutzart: IP20
Fabrikat: Busch-Jaeger
Typ: 6131/50-24
oder gleichwertig
Angebotenes Fabrikat: '..........'
Angebotener Typ: '..........'
Liefern und betriebsbereit montieren
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Einheit: Stk
Produkt:
  Artikel:
    Artikelnummer: 2CKA006132A0397
    Artikelkurztext: Busch-Präsenzmelder Corridor KNX 30 Meter

**01.0043 6131/50-24-500 Präsenz Corridor, WS, UP Bewegungsmelder**
Standard. Für Installationsbus KNX. Mit integriertem Busankoppler Zum gezielten Ab- und Zuschalten von Lichtbändern in Abhängigkeit der Raumhelligkeit. Einsatz des Gerätes als Präsenz- und/oder Bewegungsmelder. Regelung auch in Abhängigkeit von der Bewegung möglich. Konstantlichtschalter mit bis zu 2 unabhängigen Kanälen. Konstantlichtschalter mit max. 2 Ausgängen zum helligkeitsabhängigen Schalten von zwei Lichtbändern im Raum. Melder-Applikation mit 2-stufiger Abschaltfunktion. Melder-Applikation mit integrierter Überwachungsfunktion. Als Master oder Slave konfigurierbar. Konfigurierbare Betriebsarten: Automatik, Einschalt- oder Ausschaltautomatik. Gehtest aktivierbar über externes Kommunikationsobjekt.

Baureihe: Busch-Presence detector Corridor KNX
Unterstützte Bussysteme: KNX (TP)
Anzahl Kanäle: 2
Montageart: Aufputzmontage
Montagehöhe: (Optimal) 2 ... 4 m
Schutzart: IP20
Fabrikat: Busch-Jaeger
Typ: 6131/50-24-500
oder gleichwertig
Angebotenes Fabrikat: '..........'
Angebotener Typ: '..........'
Liefern und betriebsbereit montieren
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Einheit: Stk
Produkt:
  Artikel:
    Artikelnummer: 2CKA006132A0399
    Artikelkurztext: 6131/50-24-500 Präsenz Corridor, WS, UP Bewegungsmelder

**01.0044 Busch-Präsenzmelder Corridor Premium KNX 30 Meter**
Premium. Für Installationsbus KNX. Mit integriertem Busankoppler Zum gezielten Ab- und Zuschalten von Lichtbändern in Abhängigkeit der Raumhelligkeit. Einsatz des Gerätes als Präsenz- und/oder Bewegungsmelder. Regelung auch in Abhängigkeit von der Bewegung möglich. Konstantlichtschalter mit bis zu 4 unabhängigen Kanälen. Konstantlichtschalter mit max. 2 Ausgängen zum helligkeitsabhängigen Schalten von zwei Lichtbändern im Raum. Melder-Applikation mit 2-stufiger Abschaltfunktion. Melder-Applikation mit integrierter Überwachungsfunktion. 2 Kanäle konfigurierbar als Konstantlichtregler. Konstantlichtregler mit max. 2 Ausgängen zum helligkeitsabhängigen Regeln von zwei Lichtbändern im Raum. Konstantlichtregler mit 2-stufiger Abschaltfunktion. 1 Kanal konfigurierbar als HKL-Applikation mit Einschaltverzögerung und Empfindlichkeitseinstellung. Integrierter Objekt-Raumtemperaturregler. 10 freiprogrammierbare IR-Kanäle (blau und/oder weiß) Inkl. 5 Logikkanälen (Logik-Gatter, Tor, Verzögerung und Treppenhauslicht). Als Master oder Slave konfigurierbar. Gehtest aktivierbar über externes Kommunikationsobjekt. Nachlaufzeit änderbar über externes Kommunikationsobjekt. Deckenmontage an abgehängten Decken mit Federklemmen, an festen Decken in Aufputz-Gehäuse 6131/39-xxx(-500) oder auf VDE Unterputzdosen mit Zwischenring für VDE Unterputzdosen 6131/38-xxx(-500). 4 PIR-Sensoren, integrierter Helligkeitssensor. Gerät ist über den Bus updatebar. Der Präsenzmelder ist nicht für Alarmmeldungen in VdS-konformen Alarmanlagen geeignet. Erfassungsbereich: rechteckig. Bei Montagehöhe 3 m: frontal auf den Melder zu gehend max. 20 m x 3 m (pro Seite max. 10 m x 3 m). Quer zum Melder gehend max. 30 m x 3 m (pro Seite max. 15 m x 3 m). Der Programmiertaster ist mit dem IR-Handsender 6010-25(-500) aktivierbar. Aufbauhöhe 27 mm.

Baureihe: Busch-Presence detector Corridor premium KNX
Unterstützte Bussysteme: KNX (TP)
Anzahl digitaler Eingänge: 0
Anzahl Kanäle: 4
Montageart: Aufputzmontage
Montagehöhe: (Optimal) 2 ... 4 m
Schutzart: IP20
Fabrikat: Busch-Jaeger
Typ: 6131/51-183
oder gleichwertig
Angebotenes Fabrikat: '..........'
Angebotener Typ: '..........'
Liefern und betriebsbereit montieren
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Einheit: Stk
Produkt:
  Artikel:
    Artikelnummer: 2CKA006132A0412
    Artikelkurztext: Busch-Präsenzmelder Corridor Premium KNX 30 Meter

**01.0045 6131/51-183-500 Präsenz Cor, Prem,AL, UP Bewegungsmelder**
Premium. Für Installationsbus KNX. Mit integriertem Busankoppler Zum gezielten Ab- und Zuschalten von Lichtbändern in Abhängigkeit der Raumhelligkeit. Einsatz des Gerätes als Präsenz- und/oder Bewegungsmelder. Regelung auch in Abhängigkeit von der Bewegung möglich. Konstantlichtschalter mit bis zu 4 unabhängigen Kanälen. Konstantlichtschalter mit max. 2 Ausgängen zum helligkeitsabhängigen Schalten von zwei Lichtbändern im Raum. Melder-Applikation mit 2-stufiger Abschaltfunktion. Melder-Applikation mit integrierter Überwachungsfunktion. 2 Kanäle konfigurierbar als Konstantlichtregler. Konstantlichtregler mit max. 2 Ausgängen zum helligkeitsabhängigen Regeln von zwei Lichtbändern im Raum. Konstantlichtregler mit 2-stufiger Abschaltfunktion.

Baureihe: Busch-Presence detector Corridor premium KNX
Unterstützte Bussysteme: KNX (TP)
Anzahl Kanäle: 4
Montageart: Aufputzmontage
Montagehöhe: (Optimal) 2 ... 4 m
Schutzart: IP20
Fabrikat: Busch-Jaeger
Typ: 6131/51-183-500
oder gleichwertig
Angebotenes Fabrikat: '..........'
Angebotener Typ: '..........'
Liefern und betriebsbereit montieren
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Einheit: Stk
Produkt:
  Artikel:
    Artikelnummer: 2CKA006132A0414
    Artikelkurztext: 6131/51-183-500 Präsenz Cor, Prem,AL, UP Bewegungsmelder

**01.0046 Busch-Präsenzmelder Corridor Premium KNX 30 Meter**
Premium. Für Installationsbus KNX. Mit integriertem Busankoppler Zum gezielten Ab- und Zuschalten von Lichtbändern in Abhängigkeit der Raumhelligkeit. Einsatz des Gerätes als Präsenz- und/oder Bewegungsmelder. Regelung auch in Abhängigkeit von der Bewegung möglich. Konstantlichtschalter mit bis zu 4 unabhängigen Kanälen. Konstantlichtschalter mit max. 2 Ausgängen zum helligkeitsabhängigen Schalten von zwei Lichtbändern im Raum. Melder-Applikation mit 2-stufiger Abschaltfunktion. Melder-Applikation mit integrierter Überwachungsfunktion. 2 Kanäle konfigurierbar als Konstantlichtregler. Konstantlichtregler mit max. 2 Ausgängen zum helligkeitsabhängigen Regeln von zwei Lichtbändern im Raum. Konstantlichtregler mit 2-stufiger Abschaltfunktion. 1 Kanal konfigurierbar als HKL-Applikation mit Einschaltverzögerung und Empfindlichkeitseinstellung. Integrierter Objekt-Raumtemperaturregler. 10 freiprogrammierbare IR-Kanäle (blau und/oder weiß) Inkl. 5 Logikkanälen (Logik-Gatter, Tor, Verzögerung und Treppenhauslicht). Als Master oder Slave konfigurierbar. Gehtest aktivierbar über externes Kommunikationsobjekt. Nachlaufzeit änderbar über externes Kommunikationsobjekt. Deckenmontage an abgehängten Decken mit Federklemmen, an festen Decken in Aufputz-Gehäuse 6131/39-xxx(-500) oder auf VDE Unterputzdosen mit Zwischenring für VDE Unterputzdosen 6131/38-xxx(-500). 4 PIR-Sensoren, integrierter Helligkeitssensor. Gerät ist über den Bus updatebar. Der Präsenzmelder ist nicht für Alarmmeldungen in VdS-konformen Alarmanlagen geeignet. Erfassungsbereich: rechteckig. Bei Montagehöhe 3 m: frontal auf den Melder zu gehend max. 20 m x 3 m (pro Seite max. 10 m x 3 m). Quer zum Melder gehend max. 30 m x 3 m (pro Seite max. 15 m x 3 m). Der Programmiertaster ist mit dem IR-Handsender 6010-25(-500) aktivierbar. Aufbauhöhe 27 mm.

Baureihe: Busch-Presence detector Corridor premium KNX
Unterstützte Bussysteme: KNX (TP)
Anzahl digitaler Eingänge: 0
Anzahl Kanäle: 4
Montageart: Aufputzmontage
Montagehöhe: (Optimal) 2 ... 4 m
Schutzart: IP20
Fabrikat: Busch-Jaeger
Typ: 6131/51-24
oder gleichwertig
Angebotenes Fabrikat: '..........'
Angebotener Typ: '..........'
Liefern und betriebsbereit montieren
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Einheit: Stk
Produkt:
  Artikel:
    Artikelnummer: 2CKA006132A0411
    Artikelkurztext: Busch-Präsenzmelder Corridor Premium KNX 30 Meter

**01.0047 6131/51-24-500 Präsenz Cor, Prem, WS, UP Bewegungsmelder**
Premium. Für Installationsbus KNX. Mit integriertem Busankoppler Zum gezielten Ab- und Zuschalten von Lichtbändern in Abhängigkeit der Raumhelligkeit. Einsatz des Gerätes als Präsenz- und/oder Bewegungsmelder. Regelung auch in Abhängigkeit von der Bewegung möglich. Konstantlichtschalter mit bis zu 4 unabhängigen Kanälen. Konstantlichtschalter mit max. 2 Ausgängen zum helligkeitsabhängigen Schalten von zwei Lichtbändern im Raum. Melder-Applikation mit 2-stufiger Abschaltfunktion. Melder-Applikation mit integrierter Überwachungsfunktion. 2 Kanäle konfigurierbar als Konstantlichtregler. Konstantlichtregler mit max. 2 Ausgängen zum helligkeitsabhängigen Regeln von zwei Lichtbändern im Raum. Konstantlichtregler mit 2-stufiger Abschaltfunktion.

Baureihe: Busch-Presence detector Corridor premium KNX
Unterstützte Bussysteme: KNX (TP)
Anzahl Kanäle: 4
Montageart: Aufputzmontage
Montagehöhe: (Optimal) 2 ... 4 m
Schutzart: IP20
Fabrikat: Busch-Jaeger
Typ: 6131/51-24-500
oder gleichwertig
Angebotenes Fabrikat: '..........'
Angebotener Typ: '..........'
Liefern und betriebsbereit montieren
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Einheit: Stk
Produkt:
  Artikel:
    Artikelnummer: 2CKA006132A0413
    Artikelkurztext: 6131/51-24-500 Präsenz Cor, Prem, WS, UP Bewegungsmelder

**01.0048 6193/12 E/A-Aktor, 4fach, REG, BJE**
Der I/O-Aktor besitzt vier Ausgänge zur Ansteuerung von Beleuchtungsstromkreisen. Es stehen vier potentialfreie Binäreingänge zur Verfügung zur Bedienung der Ausgänge. Die Binäreingänge können als reine KNX-Teilnehmer programmiert werden.

Baureihe: Switch Actuators 6 A
Unterstützte Bussysteme: KNX (TP)
Anzahl Eingangskanäle: 4
Anzahl Ausgangskanäle: 4
Maximale Anzahl Schaltausgänge: 4
Maximaler Schaltstrom: 6 A
Hilfsspannung AC/DC: KNX
Montageart: DIN-Schiene
Schutzart: IP20
Breite in Teilungseinheiten: 4
Fabrikat: ABB
Typ: 6193/12
oder gleichwertig
Angebotenes Fabrikat: '..........'
Angebotener Typ: '..........'
Liefern und betriebsbereit montieren
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Einheit: Stk
Produkt:
  Artikel:
    Artikelnummer: 2CKA006189A0105
    Artikelkurztext: 6193/12 E/A-Aktor, 4fach, REG, BJE

**01.0049 6193/14 E/A-Aktor, 8fach, REG, BJE**
Der I/O-Aktor besitzt acht Ausgänge zur Ansteuerung von Beleuchtungsstromkreisen. Es stehen acht potentialfreie Binäreingänge zur Verfügung zur Bedienung der Ausgänge. Die Binäreingänge können als reine KNX-Teilnehmer programmiert werden.

Baureihe: Switch Actuators 6 A
Unterstützte Bussysteme: KNX (TP)
Anzahl Eingangskanäle: 8
Anzahl Ausgangskanäle: 8
Maximale Anzahl Schaltausgänge: 8
Maximaler Schaltstrom: 6 A
Hilfsspannung AC/DC: KNX
Montageart: DIN-Schiene
Schutzart: IP20
Breite in Teilungseinheiten: 8
Fabrikat: ABB
Typ: 6193/14
oder gleichwertig
Angebotenes Fabrikat: '..........'
Angebotener Typ: '..........'
Liefern und betriebsbereit montieren
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Einheit: Stk
Produkt:
  Artikel:
    Artikelnummer: 2CKA006189A0106
    Artikelkurztext: 6193/14 E/A-Aktor, 8fach, REG, BJE

**01.0050 IO/S4.6.1.1 E/A-Aktor, 4fach, REG**
Speziell abgestimmtes Gerät für Zweck- und Industriegebäude, zum Schalten und Bedienen von elektrischen
Verbraucher über KNX ohne zusätzlicher Hilfsspannung.

Das Gerät besitzt acht Ausgänge zur Ansteuerung von
Beleuchtungsstromkreisen.
Weiterhin stehen acht potentialfreie Binäreingänge zur
Verfügung, über welche die Ausgänge bedient werden
können.

Geräte Diagnose über eine kostenlose PC-Software möglich.

Die Binäreingänge können als reine KNX-Teilnehmer
programmiert und/oder intern mit den Ausgängen verknüpft
werden.

Stand-alone-Betrieb:
Mit separate Hilfsspannung an Busklemme ist das Gerät
als Stand-alone-Gerät zu betreiben.

Mit einem Anwendungsprogramm sind folgende Funktionen
möglich:
pro Eingang:
- Schaltsensor
- Wert/Zwangsführung
pro Ausgang
- Schließer / Öffner
- Treppenlichtfunktion

Schaltkontakte: 4 Stück
- Nennstrom 6 A, 250 V AC
Schaltvermögen
- Nach DIN EN 60 947-4-1: 6 A - AC3
- Nach DIN EN 60 669: 6 AX,
- Max. kapazitive Last: 35 Mikro-Farad
- Max. Einschaltspitzenstrom (150 Mikro-Sek.) 200A

Binäreingänge: 4 Stück
- Abfragestrom/-spannung 0,1 mA / 32 V

Maximale Verlustleistung Gerät: 1,68W
Maximale Leistungsaufnahme (KNX): 250mW

Anschluss:
Ein- /Ausgänge: Schraubklemmen mit Kombikopfschraube
für Leitungen von 0,2 bis 6 qmm
KNX: Schraubenlose Busanschlussklemme

Schutzart: IP 20, EN 60 529
Montage auf Tragschiene 35 mm, DIN EN 60 715
Einbaulage: beliebig
Breite: 4 TE (72mm)
Gehäusematerial:
- Kunststoff, halogenfrei
- Entflammbarkeit V-0 gem. UL94

Liefern montieren inkl. Zubehör:
Inbetriebnahme:

Baureihe: Switch Actuators 6 A
Unterstützte Bussysteme: KNX (TP)
Anzahl Eingangskanäle: 4
Anzahl Ausgangskanäle: 4
Maximale Anzahl Schaltausgänge: 4
Maximaler Schaltstrom: 6 A
Hilfsspannung AC/DC: KNX
Montageart: DIN-Schiene
Schutzart: IP20
Breite in Teilungseinheiten: 4
Fabrikat: ABB
Typ: IO/S4.6.1.1
oder gleichwertig
Angebotenes Fabrikat: '..........'
Angebotener Typ: '..........'
Liefern und betriebsbereit montieren
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Einheit: Stk
Produkt:
  Artikel:
    Artikelnummer: 2CDG110168R0011
    Artikelkurztext: IO/S4.6.1.1 E/A-Aktor, 4fach, REG

**01.0051 IO/S8.6.1.1 E/A-Aktor, 8fach, REG**
Speziell abgestimmtes Gerät für Zweck- und Industriegebäude, zum Schalten und Bedienen von elektrischen
Verbraucher über KNX ohne zusätzlicher Hilfsspannung.

Das Gerät besitzt acht Ausgänge zur Ansteuerung von
Beleuchtungsstromkreisen.
Weiterhin stehen acht potentialfreie Binäreingänge zur
Verfügung, über welche die Ausgänge bedient werden
können.

Geräte Diagnose über eine kostenlose PC-Software möglich.

Die Binäreingänge können als reine KNX-Teilnehmer
programmiert und/oder intern mit den Ausgängen verknüpft
werden.

Stand-alone-Betrieb:
Mit separate Hilfsspannung an Busklemme ist das Gerät
als Stand-alone-Gerät zu betreiben.

Mit einem Anwendungsprogramm sind folgende Funktionen
möglich:
pro Eingang:
- Schaltsensor
- Wert/Zwangsführung
pro Ausgang
- Schließer / Öffner
- Treppenlichtfunktion

Schaltkontakte: 8 Stück
- Nennstrom 6 A, 250 V AC
Schaltvermögen
- Nach DIN EN 60 947-4-1: 6 A - AC3
- Nach DIN EN 60 669: 6 AX,
- Max. kapazitive Last: 35 Mikro-Farad
- Max. Einschaltspitzenstrom (150 Mikro-Sek.) 200A

Binäreingänge: 8 Stück
- Abfragestrom/-spannung 0,1 mA / 32 V

Maximale Verlustleistung Gerät: 1,68W
Maximale Leistungsaufnahme (KNX): 250mW

Anschluss:
Ein- /Ausgänge: Schraubklemmen mit Kombikopfschraube
für Leitungen von 0,2 bis 6 mm²
KNX: Schraubenlose Busanschlussklemme

Schutzart: IP 20, EN 60 529
Montage auf Tragschiene 35 mm, DIN EN 60 715
Einbaulage: beliebig
Breite: 8 TE (144mm)
Gehäusematerial:
- Kunststoff, halogenfrei
- Entflammbarkeit V-0 gem. UL94

Liefern montieren inkl. Zubehör:
Inbetriebnahme:

Baureihe: Switch Actuators 6 A
Unterstützte Bussysteme: KNX (TP)
Anzahl Eingangskanäle: 8
Anzahl Ausgangskanäle: 8
Maximale Anzahl Schaltausgänge: 8
Maximaler Schaltstrom: 6 A
Hilfsspannung AC/DC: KNX
Montageart: DIN-Schiene
Schutzart: IP20
Breite in Teilungseinheiten: 8
Fabrikat: ABB
Typ: IO/S8.6.1.1
oder gleichwertig
Angebotenes Fabrikat: '..........'
Angebotener Typ: '..........'
Liefern und betriebsbereit montieren
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Einheit: Stk
Produkt:
  Artikel:
    Artikelnummer: 2CDG110169R0011
    Artikelkurztext: IO/S8.6.1.1 E/A-Aktor, 8fach, REG

**01.0052 SA/S12.6.2.2 Schaltaktor, 12fach, 6 A, REG**
Schaltaktor, 12-fach, 6 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 12 potenzialfreie Kontakte
Nennstrom pro Ausgang 6 A (230 V AC)
Maximaler Strom Gerät 12 x 6 A
Nennfrequenz 50/60 Hz
Mehrphasen-Betrieb möglich
Maximale Verlustleistung Gerät 3,9 W
Schaltvermögen
Nach DIN EN 60 669 6 A AC1 (140 μF)
Max. Einschaltspitzenstrom (150 μs) 400 A
LED und Energiesparlampen anschließbar
Anschluss
Laststromkreis Schraubklemmen mit Kombikopfschraube
für Leitungen von 0,2 bis 6 mm²
KNX Schraubenlose Busanschlussklemme
Schutzart IP 20, DIN EN 60 529
Montage auf Tragschiene 35 mm, DIN EN 60 715
Einbaulage beliebig
Breite 12 TE (210 mm)
Gehäusematerial Kunststoff, halogenfrei
Entflammbarkeit V-0 gem. UL94
Liefern, montieren inkl. Zubehör

Baureihe: Switch Actuators 6 A
Unterstützte Bussysteme: KNX (TP)
Anzahl digitaler Eingänge: 0
Anzahl Eingänge: Analog (0 ... 10 V / 4 ... 20 mA) 0
Anzahl Ausgänge: 12
Hilfsspannung AC/DC: KNX
Montageart: DIN-Schiene
Schutzart: IP20
Breite in Teilungseinheiten: 12
Fabrikat: ABB
Typ: SA/S12.6.2.2
oder gleichwertig
Angebotenes Fabrikat: '..........'
Angebotener Typ: '..........'
Liefern und betriebsbereit montieren
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Einheit: Stk
Produkt:
  Artikel:
    Artikelnummer: 2CDG110256R0011
    Artikelkurztext: SA/S12.6.2.2 Schaltaktor, 12fach, 6 A, REG

**01.0053 SA/S2.6.2.2 Schaltaktor, 2fach, 6 A, REG**
Schaltaktor, 2-fach, 6 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 2 potenzialfreie Kontakte
Nennstrom pro Ausgang 6 A (230 V AC)
Maximaler Strom Gerät 2 x 6 A
Nennfrequenz 50/60 Hz
Mehrphasen-Betrieb möglich
Maximale Verlustleistung Gerät 0,9 W
Schaltvermögen
Nach DIN EN 60 669 6 A AC1 (140 μF)
Max. Einschaltspitzenstrom (150 μs) 400 A
LED und Energiesparlampen anschließbar
Anschluss
Laststromkreis Schraubklemmen mit Kombikopfschraube
für Leitungen von 0,2 bis 6 mm²
KNX Schraubenlose Busanschlussklemme
Schutzart IP 20, DIN EN 60 529
Montage auf Tragschiene 35 mm, DIN EN 60 715
Einbaulage beliebig
Breite 2 TE (36 mm)
Gehäusematerial Kunststoff, halogenfrei
Entflammbarkeit V-0 gem. UL94
Liefern, montieren inkl. Zubehör
Inbetriebnahme

Baureihe: Switch Actuators 6 A
Unterstützte Bussysteme: KNX (TP)
Anzahl digitaler Eingänge: 0
Anzahl Eingänge: Analog (0 ... 10 V / 4 ... 20 mA) 0
Anzahl Ausgänge: 2
Hilfsspannung AC/DC: KNX
Montageart: DIN-Schiene
Schutzart: IP20
Breite in Teilungseinheiten: 2
Fabrikat: ABB
Typ: SA/S2.6.2.2
oder gleichwertig
Angebotenes Fabrikat: '..........'
Angebotener Typ: '..........'
Liefern und betriebsbereit montieren
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Einheit: Stk
Produkt:
  Artikel:
    Artikelnummer: 2CDG110253R0011
    Artikelkurztext: SA/S2.6.2.2 Schaltaktor, 2fach, 6 A, REG

**01.0054 SA/S4.6.2.2 Schaltaktor, 4fach, 6 A, REG**
Schaltaktor, 4-fach, 6 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 4 potenzialfreie Kontakte
Nennstrom pro Ausgang 6 A (230 V AC)
Maximaler Strom Gerät 4 x 6 A
Nennfrequenz 50/60 Hz
Mehrphasen-Betrieb möglich
Maximale Verlustleistung Gerät 1,2 W
Schaltvermögen
Nach DIN EN 60 669 6 A AC1 (140 μF)
Max. Einschaltspitzenstrom (150 μs) 400 A
LED und Energiesparlampen anschließbar
Anschluss
Laststromkreis Schraubklemmen mit Kombikopfschraube
für Leitungen von 0,2 bis 6 mm²
KNX Schraubenlose Busanschlussklemme
Schutzart IP 20, DIN EN 60 529
Montage auf Tragschiene 35 mm, DIN EN 60 715
Einbaulage beliebig
Breite 4 TE (70 mm)
Gehäusematerial Kunststoff, halogenfrei
Entflammbarkeit V-0 gem. UL94
Liefern, montieren inkl. Zubehör
Inbetriebnahme

Baureihe: Switch Actuators 6 A
Unterstützte Bussysteme: KNX (TP)
Anzahl digitaler Eingänge: 0
Anzahl Eingänge: Analog (0 ... 10 V / 4 ... 20 mA) 0
Anzahl Ausgänge: 4
Hilfsspannung AC/DC: KNX
Montageart: DIN-Schiene
Schutzart: IP20
Breite in Teilungseinheiten: 4
Fabrikat: ABB
Typ: SA/S4.6.2.2
oder gleichwertig
Angebotenes Fabrikat: '..........'
Angebotener Typ: '..........'
Liefern und betriebsbereit montieren
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Einheit: Stk
Produkt:
  Artikel:
    Artikelnummer: 2CDG110254R0011
    Artikelkurztext: SA/S4.6.2.2 Schaltaktor, 4fach, 6 A, REG

**01.0055 SA/S8.6.2.2 Schaltaktor, 8fach, 6 A, REG**
Schaltaktor, 8-fach, 6 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 8 potenzialfreie Kontakte
Nennstrom pro Ausgang 6 A (230 V AC)
Maximaler Strom Gerät 8 x 6 A
Nennfrequenz 50/60 Hz
Mehrphasen-Betrieb möglich
Maximale Verlustleistung Gerät 1,5 W
Schaltvermögen
Nach DIN EN 60 669 6 A AC1 (140 μF)
Max. Einschaltspitzenstrom (150 μs) 400 A
LED und Energiesparlampen anschließbar
Anschluss
Laststromkreis Schraubklemmen mit Kombikopfschraube
für Leitungen von 0,2 bis 6 mm²
KNX Schraubenlose Busanschlussklemme
Schutzart IP 20, DIN EN 60 529
Montage auf Tragschiene 35 mm, DIN EN 60 715
Einbaulage beliebig
Breite 8 TE (140 mm)
Gehäusematerial Kunststoff, halogenfrei
Entflammbarkeit V-0 gem. UL94
Liefern, montieren inkl. Zubehör
Inbetriebnahme

Baureihe: Switch Actuators 6 A
Unterstützte Bussysteme: KNX (TP)
Anzahl digitaler Eingänge: 0
Anzahl Eingänge: Analog (0 ... 10 V / 4 ... 20 mA) 0
Anzahl Ausgänge: 8
Hilfsspannung AC/DC: KNX
Montageart: DIN-Schiene
Schutzart: IP20
Breite in Teilungseinheiten: 8
Fabrikat: ABB
Typ: SA/S8.6.2.2
oder gleichwertig
Angebotenes Fabrikat: '..........'
Angebotener Typ: '..........'
Liefern und betriebsbereit montieren
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Einheit: Stk
Produkt:
  Artikel:
    Artikelnummer: 2CDG110255R0011
    Artikelkurztext: SA/S8.6.2.2 Schaltaktor, 8fach, 6 A, REG

**01.0056 SAH/S16.6.7.1 Schalt-/Jalousieaktor, 16fach, 6 A, REG**
Combi Schaltaktor/Jalousieaktor, 16-fach, 6 A, REG

zum Schalten von elektrischen Verbrauchern oder zum
steuern von Jalousie- oder Rollladenantrieben (230 V AC).
über KNX und/oder manuell.

- 16 Schalt-/8 Jalousie-Ausgänge. Mischbetrieb möglich
- integrierter KNX Busankoppler
- Keine externe Spannungsversorgung notwendig
- Beschriftungsmöglichkeit auf Gerät
- Manuelle Bedienung je Ausgang
- Anzeige Schalt-/Fahrzustand je Ausgang

Funktion:
- Schalten elektrischer Lasten
 Ohmsche, induktive und kapazitive
- Beleuchtungen
- Signaleinrichtungen
- Lastrelais / Schütz
Positionierung/Steuerung von
- Jalousien / Rollläden
- Markisen und anderen Behängen
- Fenstern

Ein Anwendungsprogramm mit folgenden Funktionen:
Pro Gerät:
- Manuelle Bedienung sperren/freigeben, Deaktivierung
 nach Zeit und Status auf KNX senden
- Zentrales Schalten und Fahren aller Ausgänge
- Zentrales Szenenobjekt
- Sicherheitsprioritäten / Wetteralarm
- Vorlagen Parameterseiten pro Funktion
- In Betrieb, zyklisches Lebenssignal
- Sende und Schalt-Verzögerung nach
 Busspannungswiederkehr
- Telegrammratenbegrenzung
- Statuswerte anfordern
- 16 Schwellwerte/Logische Verknüpfungen
 AND, OR, XOR, TOR-Funktion
 autark oder direkt mit Ausgang verbunden

Pro Schalt-Ausgang:
- Schließer / Öffner parametrierbar
- Zeitfunktionen, Ein- / Ausschaltverzögerung
- Treppenlichtfunktion mit Vorwarnung
- Treppenlichtzeit über KNX veränderbar
- 16 Szenenzuordnungen pro Ausgang (Aufruf über 1 Bit
 oder 1 Byte), abbildbar auf 64 KNX Szenen
- Autarke Schwellwert Funktion
- Schaltstatus
- Zwangsführung / Sperren und Sicherheitsfunktion
- Auswahl der Vorzugslage bei Busspannungsausfall
- Auswahl der Vorzugslage nach Busspannungswiederkehr
- Verhalten nach ETS-Download
- Ein Statusbyte mit Betriebszuständen

pro Jalousie-Ausgang:
- Zeitverzögertes Schalten der Antriebe
- Position bei Sicherheitsalarmen (3 x Wind- , Regen- und
 Frostalarm mit zyklischer Überwachung, Sperren und
 Zwangsführung) und Verhalten bei Rücknahme einstellbar
- Direkte Befehle Auf/Ab, Stopp, Lamellenverstellung
- Position Höhe/Lamelle 0-255 anfahren
- 16 Szenenzuordnungen pro Ausgang (Aufruf über 1 Bit
 oder 1 Byte), abbildbar auf 64 KNX Szenen
- Fahrbereichsbegrenzung (für direkte und Automatik-
 Befehle)
- Umkehrpause und Verzögerungszeiten des Antriebes
 einstellbar
- Sonnenschutzautomatiksteuerung (Position
 Höhe/Lamelle bei Sonne) und Lamellennachführung
- Status Höhe/Lamelle 0-255, Endlage oben/unten,
 Bedienbarkeit, Automatik, Statusinformation (1 Byte)
- Totzeiten Behang/Lamelle einstellbar
- Verhalten bei Busspannungsausfall
- Verhalten nach Busspannungswiederkehr
- Verhalten nach ETS-Download

Eine Kaskadierung von Funktionen ist möglich.

Ausgänge: 16 potenzialfreie Kontakte
Nennstrom pro Ausgang: 6 A (230 V AC)
Maximaler Strom Gerät: 16 x 6 A
Mehrphasen-Betrieb: möglich
Maximale Verlustleistung Gerät: 5 W

Schaltvermögen
- Nach DIN EN 60 669: 6 AC1
- Max. Einschaltspitzenstrom (150µs) 200A
 LED und Energiesparlampen anschließbar

Bedienung: Handbedienung ist sperrbar

Anschluss:
Laststromkreis: Schraubklemmen mit Kombikopfschraube für
Leitungen von 0,2 bis 6 mm²
KNX: Schraubenlose Busanschlussklemme

Schutzart: IP 20, DIN EN 60 529
Montage: auf Tragschiene 35 mm, DIN EN 60 715
Einbaulage: beliebig
Breite: 8 TE (140 mm)
Gehäusematerial:
- Kunststoff, halogenfrei
- Entflammbarkeit V-0 gem. UL94

Liefern montieren inkl. Zubehör:
Inbetriebnahme:

Hersteller: ABB STOTZ-KONTAKT
Fabrikat wie: SAH/S 16.6.7.1
oder gleichwertig

Menge:

Baureihe: Switch Actuators 6 A
Unterstützte Bussysteme: KNX (TP)
Anzahl digitaler Eingänge: 0
Anzahl Eingänge: Analog (0 ... 10 V / 4 ... 20 mA) 0
Anzahl Ausgänge: 16
Hilfsspannung AC/DC: KNX
Montageart: DIN-Schiene
Schutzart: IP20
Breite in Teilungseinheiten: 8
Fabrikat: ABB
Typ: SAH/S16.6.7.1
oder gleichwertig
Angebotenes Fabrikat: '..........'
Angebotener Typ: '..........'
Liefern und betriebsbereit montieren
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Einheit: Stk
Produkt:
  Artikel:
    Artikelnummer: 2CDG110245R0011
    Artikelkurztext: SAH/S16.6.7.1 Schalt-/Jalousieaktor, 16fach, 6 A, REG

**01.0057 SAH/S24.6.7.1 Schalt-/Jalousieaktor, 24fach, 6 A, REG**
Combi Schaltaktor/Jalousieaktor, 24-fach, 6 A, REG

zum Schalten von elektrischen Verbrauchern oder zum
steuern von Jalousie- oder Rollladenantrieben (230 V AC).
über KNX und/oder manuell.

- 24 Schalt-/12 Jalousie-Ausgänge. Mischbetrieb möglich
- integrierter KNX Busankoppler
- Keine externe Spannungsversorgung notwendig
- Beschriftungsmöglichkeit auf Gerät
- Manuelle Bedienung je Ausgang
- Anzeige Schalt-/Fahrzustand je Ausgang

Funktion:
- Schalten elektrischer Lasten
 Ohmsche, induktive und kapazitive
- Beleuchtungen
- Signaleinrichtungen
- Lastrelais / Schütz
Positionierung/Steuerung von
- Jalousien / Rollläden
- Markisen und anderen Behängen
- Fenstern

Ein Anwendungsprogramm mit folgenden Funktionen:
Pro Gerät:
- Manuelle Bedienung sperren/freigeben, Deaktivierung
 nach Zeit und Status auf KNX senden
- Zentrales Schalten und Fahren aller Ausgänge
- Zentrales Szenenobjekt
- Sicherheitsprioritäten / Wetteralarm
- Vorlagen Parameterseiten pro Funktion
- In Betrieb, zyklisches Lebenssignal
- Sende und Schalt-Verzögerung nach
 Busspannungswiederkehr
- Telegrammratenbegrenzung
- Statuswerte anfordern
- 24 Schwellwert/Logische Verknüpfungen
 AND, OR, XOR, TOR-Funktion
 autark oder direkt mit Ausgang verbunden

Pro Schalt-Ausgang:
- Schließer / Öffner parametrierbar
- Zeitfunktionen, Ein- / Ausschaltverzögerung
- Treppenlichtfunktion mit Vorwarnung
- Treppenlichtzeit über KNX veränderbar
- 16 Szenenzuordnungen pro Ausgang (Aufruf über 1 Bit
 oder 1 Byte), abbildbar auf 64 KNX Szenen
- Autarke Schwellwert Funktion
- Schaltstatus
- Zwangsführung / Sperren und Sicherheitsfunktion
- Auswahl der Vorzugslage bei Busspannungsausfall
- Auswahl der Vorzugslage nach Busspannungswiederkehr
- Verhalten nach ETS-Download
- Ein Statusbyte mit Betriebszuständen

pro Jalousie-Ausgang:
- Zeitverzögertes Schalten der Antriebe
- Position bei Sicherheitsalarmen (3 x Wind- , Regen- und
 Frostalarm mit zyklischer Überwachung, Sperren und
 Zwangsführung) und Verhalten bei Rücknahme einstellbar
- Direkte Befehle Auf/Ab, Stopp, Lamellenverstellung
- Position Höhe/Lamelle 0-255 anfahren
- 16 Szenenzuordnungen pro Ausgang (Aufruf über 1 Bit
 oder 1 Byte), abbildbar auf 64 KNX Szenen
- Fahrbereichsbegrenzung (für direkte und Automatik-
 Befehle)
- Umkehrpause und Verzögerungszeiten des Antriebes
 einstellbar
- Sonnenschutzautomatiksteuerung (Position
 Höhe/Lamelle bei Sonne) und Lamellennachführung
- Status Höhe/Lamelle 0-255, Endlage oben/unten,
 Bedienbarkeit, Automatik, Statusinformation (1 Byte)
- Totzeiten Behang/Lamelle einstellbar
- Verhalten bei Busspannungsausfall
- Verhalten nach Busspannungswiederkehr
- Verhalten nach ETS-Download

Eine Kaskadierung von Funktionen ist möglich.

Ausgänge: 24 potenzialfreie Kontakte
Nennstrom pro Ausgang: 6 A (230 V AC)
Maximaler Strom Gerät: 24 x 6 A
Mehrphasen-Betrieb: möglich
Maximale Verlustleistung Gerät: 7,5 W

Schaltvermögen
- Nach DIN EN 60 669: 6 AC1
- Max. Einschaltspitzenstrom (150µs) 200A
 LED und Energiesparlampen anschließbar

Bedienung: Handbedienung ist sperrbar

Anschluss:
Laststromkreis: Schraubklemmen mit Kombikopfschraube für
Leitungen von 0,2 bis 6 mm²
KNX: Schraubenlose Busanschlussklemme

Schutzart: IP 20, DIN EN 60 529
Montage: auf Tragschiene 35 mm, DIN EN 60 715
Einbaulage: beliebig
Breite: 12 TE (210 mm)
Gehäusematerial:
- Kunststoff, halogenfrei
- Entflammbarkeit V-0 gem. UL94

Liefern montieren inkl. Zubehör:
Inbetriebnahme:

Hersteller: ABB STOTZ-KONTAKT
Fabrikat wie: SAH/S 24.6.7.1
oder gleichwertig

Menge:

Baureihe: Switch Actuators 6 A
Unterstützte Bussysteme: KNX (TP)
Anzahl digitaler Eingänge: 0
Anzahl Eingänge: Analog (0 ... 10 V / 4 ... 20 mA) 0
Anzahl Ausgänge: 24
Hilfsspannung AC/DC: KNX
Montageart: DIN-Schiene
Schutzart: IP20
Breite in Teilungseinheiten: 12
Fabrikat: ABB
Typ: SAH/S24.6.7.1
oder gleichwertig
Angebotenes Fabrikat: '..........'
Angebotener Typ: '..........'
Liefern und betriebsbereit montieren
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Einheit: Stk
Produkt:
  Artikel:
    Artikelnummer: 2CDG110246R0011
    Artikelkurztext: SAH/S24.6.7.1 Schalt-/Jalousieaktor, 24fach, 6 A, REG

**01.0058 SAH/S8.6.7.1 Schalt-/Jalousieaktor, 8fach, 6 A, REG**
Combi Schaltaktor/Jalousieaktor, 8-fach, 6 A, REG

zum Schalten von elektrischen Verbrauchern oder zum
steuern von Jalousie- oder Rollladenantrieben (230 V AC).
über KNX und/oder manuell.

- 8 Schalt-/4 Jalousie-Ausgänge. Mischbetrieb möglich
- integrierter KNX Busankoppler
- Keine externe Spannungsversorgung notwendig
- Beschriftungsmöglichkeit auf Gerät
- Manuelle Bedienung je Ausgang
- Anzeige Schalt-/Fahrzustand je Ausgang

Funktion:
- Schalten elektrischer Lasten
 Ohmsche, induktive und kapazitive
- Beleuchtungen
- Signaleinrichtungen
- Lastrelais / Schütz
Positionierung/Steuerung von
- Jalousien / Rollläden
- Markisen und anderen Behängen
- Fenstern

Ein Anwendungsprogramm mit folgenden Funktionen:
Pro Gerät:
- Manuelle Bedienung sperren/freigeben, Deaktivierung
 nach Zeit und Status auf KNX senden
- Zentrales Schalten und Fahren aller Ausgänge
- Zentrales Szenenobjekt
- Sicherheitsprioritäten / Wetteralarm
- Vorlagen Parameterseiten pro Funktion
- In Betrieb, zyklisches Lebenssignal
- Sende und Schalt-Verzögerung nach
 Busspannungswiederkehr
- Telegrammratenbegrenzung
- Statuswerte anfordern
- 8 Schwellwerte/Logische Verknüpfungen
 AND, OR, XOR, TOR-Funktion
 autark oder direkt mit Ausgang verbunden

Pro Schalt-Ausgang:
- Schließer / Öffner parametrierbar
- Zeitfunktionen, Ein- / Ausschaltverzögerung
- Treppenlichtfunktion mit Vorwarnung
- Treppenlichtzeit über KNX veränderbar
- 16 Szenenzuordnungen pro Ausgang (Aufruf über 1 Bit
 oder 1 Byte), abbildbar auf 64 KNX Szenen
- Autarke Schwellwert Funktion
- Schaltstatus
- Zwangsführung / Sperren und Sicherheitsfunktion
- Auswahl der Vorzugslage bei Busspannungsausfall
- Auswahl der Vorzugslage nach Busspannungswiederkehr
- Verhalten nach ETS-Download
- Ein Statusbyte mit Betriebszuständen

pro Jalousie-Ausgang:
- Zeitverzögertes Schalten der Antriebe
- Position bei Sicherheitsalarmen (3 x Wind- , Regen- und
 Frostalarm mit zyklischer Überwachung, Sperren und
 Zwangsführung) und Verhalten bei Rücknahme einstellbar
- Direkte Befehle Auf/Ab, Stopp, Lamellenverstellung
- Position Höhe/Lamelle 0-255 anfahren
- 16 Szenenzuordnungen pro Ausgang (Aufruf über 1 Bit
 oder 1 Byte), abbildbar auf 64 KNX Szenen
- Fahrbereichsbegrenzung (für direkte und Automatik-
 Befehle)
- Umkehrpause und Verzögerungszeiten des Antriebes
 einstellbar
- Sonnenschutzautomatiksteuerung (Position
 Höhe/Lamelle bei Sonne) und Lamellennachführung
- Status Höhe/Lamelle 0-255, Endlage oben/unten,
 Bedienbarkeit, Automatik, Statusinformation (1 Byte)
- Totzeiten Behang/Lamelle einstellbar
- Verhalten bei Busspannungsausfall
- Verhalten nach Busspannungswiederkehr
- Verhalten nach ETS-Download

Eine Kaskadierung von Funktionen ist möglich.

Ausgänge: 8 potenzialfreie Kontakte
Nennstrom pro Ausgang: 6 A (230 V AC)
Maximaler Strom Gerät: 8 x 6 A
Mehrphasen-Betrieb: möglich
Maximale Verlustleistung Gerät: 2,5 W

Schaltvermögen
- Nach DIN EN 60 669: 10 AC1
- Max. Einschaltspitzenstrom (150µs) 200A
 LED und Energiesparlampen anschließbar

Bedienung: Handbedienung ist sperrbar

Anschluss:
Laststromkreis: Schraubklemmen mit Kombikopfschraube für
Leitungen von 0,2 bis 6 mm²
KNX: Schraubenlose Busanschlussklemme

Schutzart: IP 20, DIN EN 60 529
Montage: auf Tragschiene 35 mm, DIN EN 60 715
Einbaulage: beliebig
Breite: 4 TE (70 mm)
Gehäusematerial:
- Kunststoff, halogenfrei
- Entflammbarkeit V-0 gem. UL94

Liefern montieren inkl. Zubehör:
Inbetriebnahme:

Hersteller: ABB STOTZ-KONTAKT
Fabrikat wie: SAH/S 8.6.7.1
oder gleichwertig

Menge:

Baureihe: Switch Actuators 6 A
Unterstützte Bussysteme: KNX (TP)
Anzahl digitaler Eingänge: 0
Anzahl Eingänge: Analog (0 ... 10 V / 4 ... 20 mA) 0
Anzahl Ausgänge: 8
Hilfsspannung AC/DC: KNX
Montageart: DIN-Schiene
Schutzart: IP20
Breite in Teilungseinheiten: 4
Fabrikat: ABB
Typ: SAH/S8.6.7.1
oder gleichwertig
Angebotenes Fabrikat: '..........'
Angebotener Typ: '..........'
Liefern und betriebsbereit montieren
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Einheit: Stk
Produkt:
  Artikel:
    Artikelnummer: 2CDG110244R0011
    Artikelkurztext: SAH/S8.6.7.1 Schalt-/Jalousieaktor, 8fach, 6 A, REG

**01.0059 SA/S12.10.2.12 Schaltaktor, 12fach, 10 A, REG, BJE**
Zum Schalten von elektrischen Verbrauchern mittels potenzialfreier Kontakte. Mit manueller "Vor-Ort-Bedienung" der Ausgänge Mit "Vor-Ort-Anzeige" der Eingänge Ohne zusätzliche Spannungsversorgung

Baureihe: Switch Actuators 10 A
Unterstützte Bussysteme: KNX (TP)
Anzahl digitaler Eingänge: 0
Anzahl Eingänge: Analog (0 ... 10 V / 4 ... 20 mA) 0
Anzahl Ausgänge: 12
Hilfsspannung AC/DC: KNX
Montageart: DIN-Schiene
Schutzart: IP20
Breite in Teilungseinheiten: 12
Fabrikat: ABB
Typ: SA/S12.10.2.12
oder gleichwertig
Angebotenes Fabrikat: '..........'
Angebotener Typ: '..........'
Liefern und betriebsbereit montieren
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Einheit: Stk
Produkt:
  Artikel:
    Artikelnummer: 2CDG110260R0021
    Artikelkurztext: SA/S12.10.2.12 Schaltaktor, 12fach, 10 A, REG, BJE

**01.0060 SA/S12.10.2.2 Schaltaktor, 12fach, 10 A, REG**
Schaltaktor, 12-fach, 10 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 12 potenzialfreie Kontakte
Nennstrom pro Ausgang 10 A (230 V AC)
Maximaler Strom Gerät 12 x 10 A
Nennfrequenz 50/60 Hz
Mehrphasen-Betrieb möglich
Maximale Verlustleistung Gerät 6,5 W
Schaltvermögen
Nach DIN EN 60 669 10 A AC1 (140 μF)
Max. Einschaltspitzenstrom (150 μs) 400 A
LED und Energiesparlampen anschließbar
Anschluss
Laststromkreis Schraubklemmen mit Kombikopfschraube
für Leitungen von 0,2 bis 6 mm²
KNX Schraubenlose Busanschlussklemme
Schutzart IP 20, DIN EN 60 529
Montage auf Tragschiene 35 mm, DIN EN 60 715
Einbaulage beliebig
Breite 12 TE (210 mm)
Gehäusematerial Kunststoff, halogenfrei
Entflammbarkeit V-0 gem. UL94
Liefern, montieren inkl. Zubehör
Inbetriebnahme

Baureihe: Switch Actuators 10 A
Unterstützte Bussysteme: KNX (TP)
Anzahl digitaler Eingänge: 0
Anzahl Eingänge: Analog (0 ... 10 V / 4 ... 20 mA) 0
Anzahl Ausgänge: 12
Hilfsspannung AC/DC: KNX
Montageart: DIN-Schiene
Schutzart: IP20
Breite in Teilungseinheiten: 12
Fabrikat: ABB
Typ: SA/S12.10.2.2
oder gleichwertig
Angebotenes Fabrikat: '..........'
Angebotener Typ: '..........'
Liefern und betriebsbereit montieren
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Einheit: Stk
Produkt:
  Artikel:
    Artikelnummer: 2CDG110260R0011
    Artikelkurztext: SA/S12.10.2.2 Schaltaktor, 12fach, 10 A, REG

**01.0061 SA/S2.10.2.12 Schaltaktor, 2fach, 10 A, REG, BJE**
Zum Schalten von elektrischen Verbrauchern mittels potenzialfreier Kontakte. Mit manueller "Vor-Ort-Bedienung" der Ausgänge Mit "Vor-Ort-Anzeige" der Eingänge Ohne zusätzliche Spannungsversorgung

Baureihe: Switch Actuators 10 A
Unterstützte Bussysteme: KNX (TP)
Anzahl digitaler Eingänge: 0
Anzahl Eingänge: Analog (0 ... 10 V / 4 ... 20 mA) 0
Anzahl Ausgänge: 2
Hilfsspannung AC/DC: KNX
Montageart: DIN-Schiene
Schutzart: IP20
Breite in Teilungseinheiten: 2
Fabrikat: ABB
Typ: SA/S2.10.2.12
oder gleichwertig
Angebotenes Fabrikat: '..........'
Angebotener Typ: '..........'
Liefern und betriebsbereit montieren
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Einheit: Stk
Produkt:
  Artikel:
    Artikelnummer: 2CDG110257R0021
    Artikelkurztext: SA/S2.10.2.12 Schaltaktor, 2fach, 10 A, REG, BJE

**01.0062 SA/S2.10.2.2 Schaltaktor, 2fach, 10 A, REG**
Schaltaktor, 2-fach, 10 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 2 potenzialfreie Kontakte
Nennstrom pro Ausgang 10 A (230 V AC)
Maximaler Strom Gerät 2 x 10 A
Nennfrequenz 50/60 Hz
Mehrphasen-Betrieb möglich
Maximale Verlustleistung Gerät 1,5 W
Schaltvermögen
Nach DIN EN 60 669 10 A AC1 (140 μF)
Max. Einschaltspitzenstrom (150 μs) 400 A
LED und Energiesparlampen anschließbar
Anschluss
Laststromkreis Schraubklemmen mit Kombikopfschraube
für Leitungen von 0,2 bis 6 mm²
KNX Schraubenlose Busanschlussklemme
Schutzart IP 20, DIN EN 60 529
Montage auf Tragschiene 35 mm, DIN EN 60 715
Einbaulage beliebig
Breite 2 TE (36 mm)
Gehäusematerial Kunststoff, halogenfrei
Entflammbarkeit V-0 gem. UL94
Liefern, montieren inkl. Zubehör
Inbetriebnahme

Baureihe: Switch Actuators 10 A
Unterstützte Bussysteme: KNX (TP)
Anzahl digitaler Eingänge: 0
Anzahl Eingänge: Analog (0 ... 10 V / 4 ... 20 mA) 0
Anzahl Ausgänge: 2
Hilfsspannung AC/DC: KNX
Montageart: DIN-Schiene
Schutzart: IP20
Breite in Teilungseinheiten: 2
Fabrikat: ABB
Typ: SA/S2.10.2.2
oder gleichwertig
Angebotenes Fabrikat: '..........'
Angebotener Typ: '..........'
Liefern und betriebsbereit montieren
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Einheit: Stk
Produkt:
  Artikel:
    Artikelnummer: 2CDG110257R0011
    Artikelkurztext: SA/S2.10.2.2 Schaltaktor, 2fach, 10 A, REG

**01.0063 SA/S4.10.2.12 Schaltaktor, 4fach, 10 A, REG, BJE**
Zum Schalten von elektrischen Verbrauchern mittels potenzialfreier Kontakte. Mit manueller "Vor-Ort-Bedienung" der Ausgänge Mit "Vor-Ort-Anzeige" der Eingänge Ohne zusätzliche Spannungsversorgung

Baureihe: Switch Actuators 10 A
Unterstützte Bussysteme: KNX (TP)
Anzahl digitaler Eingänge: 0
Anzahl Eingänge: Analog (0 ... 10 V / 4 ... 20 mA) 0
Anzahl Ausgänge: 4
Hilfsspannung AC/DC: KNX
Montageart: DIN-Schiene
Schutzart: IP20
Breite in Teilungseinheiten: 4
Fabrikat: ABB
Typ: SA/S4.10.2.12
oder gleichwertig
Angebotenes Fabrikat: '..........'
Angebotener Typ: '..........'
Liefern und betriebsbereit montieren
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Einheit: Stk
Produkt:
  Artikel:
    Artikelnummer: 2CDG110258R0021
    Artikelkurztext: SA/S4.10.2.12 Schaltaktor, 4fach, 10 A, REG, BJE

**01.0064 SA/S4.10.2.2 Schaltaktor, 4fach, 10 A, REG**
Schaltaktor, 4-fach, 10 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 4 potenzialfreie Kontakte
Nennstrom pro Ausgang 10 A (230 V AC)
Maximaler Strom Gerät 4 x 10 A
Nennfrequenz 50/60 Hz
Mehrphasen-Betrieb möglich
Maximale Verlustleistung Gerät 2,0 W
Schaltvermögen
Nach DIN EN 60 669 10 A AC1 (140 μF)
Max. Einschaltspitzenstrom (150 μs) 400 A
LED und Energiesparlampen anschließbar
Anschluss
Laststromkreis Schraubklemmen mit Kombikopfschraube
für Leitungen von 0,2 bis 6 mm²
KNX Schraubenlose Busanschlussklemme
Schutzart IP 20, DIN EN 60 529
Montage auf Tragschiene 35 mm, DIN EN 60 715
Einbaulage beliebig
Breite 4 TE (72 mm)
Gehäusematerial Kunststoff, halogenfrei
Entflammbarkeit V-0 gem. UL94
Liefern, montieren inkl. Zubehör
Inbetriebnahme

Baureihe: Switch Actuators 10 A
Unterstützte Bussysteme: KNX (TP)
Anzahl digitaler Eingänge: 0
Anzahl Eingänge: Analog (0 ... 10 V / 4 ... 20 mA) 0
Anzahl Ausgänge: 4
Hilfsspannung AC/DC: KNX
Montageart: DIN-Schiene
Schutzart: IP20
Breite in Teilungseinheiten: 4
Fabrikat: ABB
Typ: SA/S4.10.2.2
oder gleichwertig
Angebotenes Fabrikat: '..........'
Angebotener Typ: '..........'
Liefern und betriebsbereit montieren
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Einheit: Stk
Produkt:
  Artikel:
    Artikelnummer: 2CDG110258R0011
    Artikelkurztext: SA/S4.10.2.2 Schaltaktor, 4fach, 10 A, REG

**01.0065 SA/S8.10.2.12 Schaltaktor, 8fach, 10 A, REG, BJE**
Zum Schalten von elektrischen Verbrauchern mittels potenzialfreier Kontakte. - Manuelle "Vor-Ort-Bedienung" - „Vor-Ort-Anzeige“ der Eingänge - Keine zusätzliche Spannungsversorgung nötig

Baureihe: Switch Actuators 10 A
Unterstützte Bussysteme: KNX (TP)
Anzahl digitaler Eingänge: 0
Anzahl Eingänge: Analog (0 ... 10 V / 4 ... 20 mA) 0
Anzahl Ausgänge: 8
Hilfsspannung AC/DC: KNX
Montageart: DIN-Schiene
Schutzart: IP20
Breite in Teilungseinheiten: 8
Fabrikat: ABB
Typ: SA/S8.10.2.12
oder gleichwertig
Angebotenes Fabrikat: '..........'
Angebotener Typ: '..........'
Liefern und betriebsbereit montieren
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Einheit: Stk
Produkt:
  Artikel:
    Artikelnummer: 2CDG110259R0021
    Artikelkurztext: SA/S8.10.2.12 Schaltaktor, 8fach, 10 A, REG, BJE

**01.0066 SA/S8.10.2.2 Schaltaktor, 8fach, 10 A, REG**
Schaltaktor, 8-fach, 10 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 8 potenzialfreie Kontakte
Nennstrom pro Ausgang 10 A (230 V AC)
Maximaler Strom Gerät 8 x 10 A
Nennfrequenz 50/60 Hz
Mehrphasen-Betrieb möglich
Maximale Verlustleistung Gerät 2,5 W
Schaltvermögen
Nach DIN EN 60 669 10 A AC1 (140 μF)
Max. Einschaltspitzenstrom (150 μs) 400 A
LED und Energiesparlampen anschließbar
Anschluss
Laststromkreis Schraubklemmen mit Kombikopfschraube
für Leitungen von 0,2 bis 6 mm²
KNX Schraubenlose Busanschlussklemme
Schutzart IP 20, DIN EN 60 529
Montage auf Tragschiene 35 mm, DIN EN 60 715
Einbaulage beliebig
Breite 8 TE (140 mm)
Gehäusematerial Kunststoff, halogenfrei
Entflammbarkeit V-0 gem. UL94
Liefern, montieren inkl. Zubehör
Inbetriebnahme

Baureihe: Switch Actuators 10 A
Unterstützte Bussysteme: KNX (TP)
Anzahl digitaler Eingänge: 0
Anzahl Eingänge: Analog (0 ... 10 V / 4 ... 20 mA) 0
Anzahl Ausgänge: 8
Hilfsspannung AC/DC: KNX
Montageart: DIN-Schiene
Schutzart: IP20
Breite in Teilungseinheiten: 8
Fabrikat: ABB
Typ: SA/S8.10.2.2
oder gleichwertig
Angebotenes Fabrikat: '..........'
Angebotener Typ: '..........'
Liefern und betriebsbereit montieren
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Einheit: Stk
Produkt:
  Artikel:
    Artikelnummer: 2CDG110259R0011
    Artikelkurztext: SA/S8.10.2.2 Schaltaktor, 8fach, 10 A, REG

**01.0067 SAH/S16.10.7.1 Schalt-/Jalousieaktor, 16fach, 10 A, REG**
Combi Schaltaktor/Jalousieaktor, 16-fach, 10 A, REG

zum Schalten von elektrischen Verbrauchern oder zum
steuern von Jalousie- oder Rollladenantrieben (230 V AC).
über KNX und/oder manuell.

- 16 Schalt-/8 Jalousie-Ausgänge. Mischbetrieb möglich
- integrierter KNX Busankoppler
- Keine externe Spannungsversorgung notwendig
- Beschriftungsmöglichkeit auf Gerät
- Manuelle Bedienung je Ausgang
- Anzeige Schalt-/Fahrzustand je Ausgang

Funktion:
- Schalten elektrischer Lasten
 Ohmsche, induktive und kapazitive
- Beleuchtungen
- Signaleinrichtungen
- Lastrelais / Schütz
Positionierung/Steuerung von
- Jalousien / Rollläden
- Markisen und anderen Behängen
- Fenstern

Ein Anwendungsprogramm mit folgenden Funktionen:
Pro Gerät:
- Manuelle Bedienung sperren/freigeben, Deaktivierung
 nach Zeit und Status auf KNX senden
- Zentrales Schalten und Fahren aller Ausgänge
- Zentrales Szenenobjekt
- Sicherheitsprioritäten / Wetteralarm
- Vorlagen Parameterseiten pro Funktion
- In Betrieb, zyklisches Lebenssignal
- Sende und Schalt-Verzögerung nach
 Busspannungswiederkehr
- Telegrammratenbegrenzung
- Statuswerte anfordern
- 16 Schwellwerte/Logische Verknüpfungen
 AND, OR, XOR, TOR-Funktion
 autark oder direkt mit Ausgang verbunden

Pro Schalt-Ausgang:
- Schließer / Öffner parametrierbar
- Zeitfunktionen, Ein- / Ausschaltverzögerung
- Treppenlichtfunktion mit Vorwarnung
- Treppenlichtzeit über Bus veränderbar
- 16 Szenenzuordnungen pro Ausgang (Aufruf über 1 Bit
 oder 1 Byte), abbildbar auf 64 KNX Szenen
- Autarke Schwellwert Funktion
- Schaltstatus
- Zwangsführung / Sperren und Sicherheitsfunktion
- Auswahl der Vorzugslage bei Busspannungsausfall
- Auswahl der Vorzugslage nach Busspannungswiederkehr
- Verhalten nach ETS-Download
- Ein Statusbyte mit Betriebszuständen

pro Jalousie-Ausgang:
- Zeitverzögertes Schalten der Antriebe
- Position bei Sicherheitsalarmen (3 x Wind- , Regen- und
 Frostalarm mit zyklischer Überwachung, Sperren und
 Zwangsführung) und Verhalten bei Rücknahme einstellbar
- Direkte Befehle Auf/Ab, Stopp, Lamellenverstellung
- Position Höhe/Lamelle 0-255 anfahren
- 16 Szenenzuordnungen pro Ausgang (Aufruf über 1 Bit
 oder 1 Byte), abbildbar auf 64 KNX Szenen
- Fahrbereichsbegrenzung (für direkte und Automatik-
 Befehle)
- Umkehrpause und Verzögerungszeiten des Antriebes
 einstellbar
- Sonnenschutzautomatiksteuerung (Position
 Höhe/Lamelle bei Sonne) und Lamellennachführung
- Status Höhe/Lamelle 0-255, Endlage oben/unten,
 Bedienbarkeit, Automatik, Statusinformation (1 Byte)
- Totzeiten Behang/Lamelle einstellbar
- Verhalten bei Busspannungsausfall
- Verhalten nach Busspannungswiederkehr
- Verhalten nach ETS-Download

Eine Kaskadierung von Funktionen ist möglich.

Ausgänge: 16 potenzialfreie Kontakte
Nennstrom pro Ausgang: 10 A (230 V AC)
Maximaler Strom Gerät: 16 x 10 A
Mehrphasen-Betrieb: möglich
Maximale Verlustleistung Gerät: 6 W

Schaltvermögen
- Nach DIN EN 60 669: 10 AC1
- Max. Einschaltspitzenstrom (150µs) 200A
 LED und Energiesparlampen anschließbar

Bedienung: Handbedienung ist sperrbar

Anschluss:
Laststromkreis: Schraubklemmen mit Kombikopfschraube für
Leitungen von 0,2 bis 6 mm²
KNX: Schraubenlose Busanschlussklemme

Schutzart: IP 20, DIN EN 60 529
Montage: auf Tragschiene 35 mm, DIN EN 60 715
Einbaulage: beliebig
Breite: 8 TE (140 mm)
Gehäusematerial:
- Kunststoff, halogenfrei
- Entflammbarkeit V-0 gem. UL94

Liefern montieren inkl. Zubehör:
Inbetriebnahme:

Hersteller: ABB STOTZ-KONTAKT
Fabrikat wie: SAH/S 16.10.7.1
oder gleichwertig

Menge:

Baureihe: Switch Actuators 10 A
Unterstützte Bussysteme: KNX (TP)
Anzahl digitaler Eingänge: 0
Anzahl Eingänge: Analog (0 ... 10 V / 4 ... 20 mA) 0
Anzahl Ausgänge: 16
Hilfsspannung AC/DC: KNX
Montageart: DIN-Schiene
Schutzart: IP20
Breite in Teilungseinheiten: 8
Fabrikat: ABB
Typ: SAH/S16.10.7.1
oder gleichwertig
Angebotenes Fabrikat: '..........'
Angebotener Typ: '..........'
Liefern und betriebsbereit montieren
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Einheit: Stk
Produkt:
  Artikel:
    Artikelnummer: 2CDG110248R0011
    Artikelkurztext: SAH/S16.10.7.1 Schalt-/Jalousieaktor, 16fach, 10 A, REG

**01.0068 SAH/S16.10.7.11 Schalt-/Jalousieaktor, 16fach, 10 A, REG, BJE**
Zum Schalten von elektrischen Verbrauchern oder zum Steuern von Jalousie- oder Rollladenantrieben (230 V AC) über KNX und/oder manuell. Mit manueller Bedienung am Gerät.

Baureihe: Switch Actuators 10 A
Unterstützte Bussysteme: KNX (TP)
Anzahl digitaler Eingänge: 0
Anzahl Eingänge: Analog (0 ... 10 V / 4 ... 20 mA) 0
Anzahl Ausgänge: 16
Hilfsspannung AC/DC: KNX
Montageart: DIN-Schiene
Schutzart: IP20
Breite in Teilungseinheiten: 8
Fabrikat: ABB
Typ: SAH/S16.10.7.11
oder gleichwertig
Angebotenes Fabrikat: '..........'
Angebotener Typ: '..........'
Liefern und betriebsbereit montieren
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Einheit: Stk
Produkt:
  Artikel:
    Artikelnummer: 2CDG110248R0021
    Artikelkurztext: SAH/S16.10.7.11 Schalt-/Jalousieaktor, 16fach, 10 A, REG, BJE

**01.0069 SAH/S24.10.7.1 Schalt-/Jalousieaktor, 24fach, 10 A, REG**
Combi Schaltaktor/Jalousieaktor, 24-fach, 10 A, REG

zum Schalten von elektrischen Verbrauchern oder zum
steuern von Jalousie- oder Rollladenantrieben (230 V AC).
über KNX und/oder manuell.

- 24 Schalt-/12 Jalousie-Ausgänge. Mischbetrieb möglich
- integrierter KNX Busankoppler
- Keine externe Spannungsversorgung notwendig
- Beschriftungsmöglichkeit auf Gerät
- Manuelle Bedienung je Ausgang
- Anzeige Schalt-/Fahrzustand je Ausgang

Funktion:
- Schalten elektrischer Lasten
 Ohmsche, induktive und kapazitive
- Beleuchtungen
- Signaleinrichtungen
- Lastrelais / Schütz
Positionierung/Steuerung von
- Jalousien / Rollläden
- Markisen und anderen Behängen
- Fenstern

Ein Anwendungsprogramm mit folgenden Funktionen:
Pro Gerät:
- Manuelle Bedienung sperren/freigeben, Deaktivierung
 nach Zeit und Status auf KNX senden
- Zentrales Schalten und Fahren aller Ausgänge
- Zentrales Szenenobjekt
- Sicherheits Prioritäten / Wetteralarm
- Vorlagenparameterseiten pro Funktion
- In Betrieb, zyklisches Lebenssignal
- Sende und Schalt-Verzögerung nach
 Busspannungswiederkehr
- Telegrammratenbegrenzung
- Statuswerte anfordern
- 24 Schwellwerte/Logische Verknüpfungen
 AND, OR, XOR, TOR-Funktion
 autark oder direkt mit Ausgang verbunden

Pro Schalt-Ausgang:
- Schließer / Öffner parametrierbar
- Zeitfunktionen, Ein- / Ausschaltverzögerung
- Treppenlichtfunktion mit Vorwarnung
- Treppenlichtzeit über KNX veränderbar
- 16 Szenenzuordnungen pro Ausgang (Aufruf über 1 Bit
 oder 1 Byte), abbildbar auf 64 KNX Szenen
- Autarke Schwellwert Funktion
- Schaltstatus
- Zwangsführung / Sperren und Sicherheitsfunktion
- Auswahl der Vorzugslage bei Busspannungsausfall
- Auswahl der Vorzugslage nach Busspannungswiederkehr
- Verhalten nach ETS-Download
- Ein Statusbyte mit Betriebszuständen

pro Jalousie-Ausgang:
- Zeitverzögertes Schalten der Antriebe
- Position bei Sicherheitsalarmen (3 x Wind- , Regen- und
 Frostalarm mit zyklischer Überwachung, Sperren und
 Zwangsführung) und Verhalten bei Rücknahme einstellbar
- Direkte Befehle Auf/Ab, Stopp, Lamellenverstellung
- Position Höhe/Lamelle 0-255 anfahren
- 16 Szenenzuordnungen pro Ausgang (Aufruf über 1Bit
 oder 1Byte), abbildbar auf 64 KNX Szenen
- Fahrbereichsbegrenzung (für direkte und Automatik-
 Befehle)
- Umkehrpause und Verzögerungszeiten des Antriebes
 einstellbar
- Sonnenschutzautomatiksteuerung (Position
 Höhe/Lamelle bei Sonne) und Lamellennachführung
- Status Höhe/Lamelle 0-255, Endlage oben/unten,
 Bedienbarkeit, Automatik, Statusinformation (1 Byte)
- Totzeiten Behang/Lamelle einstellbar
- Verhalten bei Busspannungsausfall
- Verhalten nach Busspannungswiederkehr
- Verhalten nach ETS-Download

Eine Kaskadierung von Funktionen ist möglich.

Ausgänge: 24 potenzialfreie Kontakte
Nennstrom pro Ausgang: 10 A (230 V AC)
Maximaler Strom Gerät: 200 A
Mehrphasen-Betrieb: möglich
Maximale Verlustleistung Gerät: 9 W

Schaltvermögen
- Nach DIN EN 60 669: 10 AC1
- Max. Einschaltspitzenstrom (150µs) 200A
 LED und Energiesparlampen anschließbar

Bedienung: Handbedienung ist sperrbar

Anschluss:
Laststromkreis: Schraubklemmen mit Kombikopfschraube für
Leitungen von 0,2 bis 6 mm²
KNX: Schraubenlose Busanschlussklemme

Schutzart: IP 20, DIN EN 60 529
Montage: auf Tragschiene 35 mm, DIN EN 60 715
Einbaulage: beliebig
Breite: 12 TE (210 mm)
Gehäusematerial:
- Kunststoff, halogenfrei
- Entflammbarkeit V-0 gem. UL94

Liefern montieren inkl. Zubehör:
Inbetriebnahme:

Hersteller: ABB STOTZ-KONTAKT
Fabrikat wie: SAH/S 24.10.7.1
oder gleichwertig

Menge:

Baureihe: Switch Actuators 10 A
Unterstützte Bussysteme: KNX (TP)
Anzahl digitaler Eingänge: 0
Anzahl Eingänge: Analog (0 ... 10 V / 4 ... 20 mA) 0
Anzahl Ausgänge: 24
Hilfsspannung AC/DC: KNX
Montageart: DIN-Schiene
Schutzart: IP20
Breite in Teilungseinheiten: 12
Fabrikat: ABB
Typ: SAH/S24.10.7.1
oder gleichwertig
Angebotenes Fabrikat: '..........'
Angebotener Typ: '..........'
Liefern und betriebsbereit montieren
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Einheit: Stk
Produkt:
  Artikel:
    Artikelnummer: 2CDG110249R0011
    Artikelkurztext: SAH/S24.10.7.1 Schalt-/Jalousieaktor, 24fach, 10 A, REG

**01.0070 SAH/S24.10.7.11 Schalt-/Jalousieaktor, 24fach, 10 A, REG, BJE**
Zum Schalten von elektrischen Verbrauchern oder zum Steuern von Jalousie- oder Rollladenantrieben (230 V AC) über KNX und/oder manuell. Mit manueller Bedienung am Gerät.

Baureihe: Switch Actuators 10 A
Unterstützte Bussysteme: KNX (TP)
Anzahl digitaler Eingänge: 0
Anzahl Eingänge: Analog (0 ... 10 V / 4 ... 20 mA) 0
Anzahl Ausgänge: 24
Hilfsspannung AC/DC: KNX
Montageart: DIN-Schiene
Schutzart: IP20
Breite in Teilungseinheiten: 12
Fabrikat: ABB
Typ: SAH/S24.10.7.11
oder gleichwertig
Angebotenes Fabrikat: '..........'
Angebotener Typ: '..........'
Liefern und betriebsbereit montieren
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Einheit: Stk
Produkt:
  Artikel:
    Artikelnummer: 2CDG110249R0021
    Artikelkurztext: SAH/S24.10.7.11 Schalt-/Jalousieaktor, 24fach, 10 A, REG, BJE

**01.0071 SAH/S8.10.7.1 Schalt-/Jalousieaktor, 8fach, 10 A, REG**
Combi Schaltaktor/Jalousieaktor, 8-fach, 10 A, REG

zum Schalten von elektrischen Verbrauchern oder zum
steuern von Jalousie- oder Rollladenantrieben (230 V AC).
über KNX und/oder manuell.

- 8 Schalt-/4 Jalousie-Ausgänge. Mischbetrieb möglich
- integrierter KNX Busankoppler
- Keine externe Spannungsversorgung notwendig
- Beschriftungsmöglichkeit auf Gerät
- Manuelle Bedienung je Ausgang
- Anzeige Schalt-/Fahrzustand je Ausgang

Funktion:
- Schalten elektrischer Lasten
 Ohmsche, induktive und kapazitive
- Beleuchtungen
- Signaleinrichtungen
- Lastrelais / Schütz
Positionierung/Steuerung von
- Jalousien / Rollläden
- Markisen und anderen Behängen
- Fenstern

Ein Anwendungsprogramm mit folgenden Funktionen:
Pro Gerät:
- Manuelle Bedienung sperren/freigeben, Deaktivierung
 nach Zeit und Status auf KNX senden
- Zentrales Schalten und Fahren aller Ausgänge
- Zentrales Szenenobjekt
- Sicherheitsprioritäten / Wetteralarm
- Vorlagen Parameterseiten pro Funktion
- In Betrieb, zyklisches Lebenssignal
- Sende und Schalt-Verzögerung nach
 Busspannungswiederkehr
- Telegrammratenbegrenzung
- Statuswerte anfordern
- 8 Schwellwert/Logische Verknüpfungen
 AND, OR, XOR, TOR-Funktion
 autark oder direkt mit Ausgang verbunden

Pro Schalt-Ausgang:
- Schließer / Öffner parametrierbar
- Zeitfunktionen, Ein- / Ausschaltverzögerung
- Treppenlichtfunktion mit Vorwarnung
- Treppenlichtzeit über KNX veränderbar
- 16 Szenenzuordnungen pro Ausgang (Aufruf über 1 Bit
 oder 1 Byte), abbildbar auf 64 KNX Szenen
- Autarke Schwellwert Funktion
- Schaltstatus
- Zwangsführung / Sperren und Sicherheitsfunktion
- Auswahl der Vorzugslage bei Busspannungsausfall
- Auswahl der Vorzugslage nach Busspannungswiederkehr
- Verhalten nach ETS-Download
- Ein Statusbyte mit Betriebszuständen

pro Jalousie-Ausgang:
- Zeitverzögertes Schalten der Antriebe
- Position bei Sicherheitsalarmen (3 x Wind- , Regen- und
 Frostalarm mit zyklischer Überwachung, Sperren und
 Zwangsführung) und Verhalten bei Rücknahme einstellbar
- Direkte Befehle Auf/Ab, Stopp, Lamellenverstellung
- Position Höhe/Lamelle 0-255 anfahren
- 16 Szenenzuordnungen pro Ausgang (Aufruf über 1 Bit
 oder 1 Byte), abbildbar auf 64 KNX Szenen
- Fahrbereichsbegrenzung (für direkte und Automatik-
 Befehle)
- Umkehrpause und Verzögerungszeiten des Antriebes
 einstellbar
- Sonnenschutzautomatiksteuerung (Position
 Höhe/Lamelle bei Sonne) und Lamellennachführung
- Status Höhe/Lamelle 0-255, Endlage oben/unten,
 Bedienbarkeit, Automatik, Statusinformation (1 Byte)
- Totzeiten Behang/Lamelle einstellbar
- Verhalten bei Busspannungsausfall
- Verhalten nach Busspannungswiederkehr
- Verhalten nach ETS-Download

Eine Kaskadierung von Funktionen ist möglich.

Ausgänge: 8 potenzialfreie Kontakte
Nennstrom pro Ausgang: 10 A (230 V AC)
Maximaler Strom Gerät: 8 x 10 A
Mehrphasen-Betrieb: möglich
Maximale Verlustleistung Gerät: 3 W

Schaltvermögen
- Nach DIN EN 60 669: 10 AC1
- Max. Einschaltspitzenstrom (150µs) 200A
 LED und Energiesparlampen anschließbar

Bedienung: Handbedienung ist sperrbar

Anschluss:
Laststromkreis: Schraubklemmen mit Kombikopfschraube für
Leitungen von 0,2 bis 6 mm²
KNX: Schraubenlose Busanschlussklemme

Schutzart: IP 20, DIN EN 60 529
Montage: auf Tragschiene 35 mm, DIN EN 60 715
Einbaulage: beliebig
Breite: 4 TE (70 mm)
Gehäusematerial:
- Kunststoff, halogenfrei
- Entflammbarkeit V-0 gem. UL94

Liefern montieren inkl. Zubehör:
Inbetriebnahme:

Hersteller: ABB STOTZ-KONTAKT
Fabrikat wie: SAH/S 8.10.7.1
oder gleichwertig

Menge:

Baureihe: Switch Actuators 10 A
Unterstützte Bussysteme: KNX (TP)
Anzahl digitaler Eingänge: 0
Anzahl Eingänge: Analog (0 ... 10 V / 4 ... 20 mA) 0
Anzahl Ausgänge: 8
Hilfsspannung AC/DC: KNX
Montageart: DIN-Schiene
Schutzart: IP20
Breite in Teilungseinheiten: 4
Fabrikat: ABB
Typ: SAH/S8.10.7.1
oder gleichwertig
Angebotenes Fabrikat: '..........'
Angebotener Typ: '..........'
Liefern und betriebsbereit montieren
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Einheit: Stk
Produkt:
  Artikel:
    Artikelnummer: 2CDG110247R0011
    Artikelkurztext: SAH/S8.10.7.1 Schalt-/Jalousieaktor, 8fach, 10 A, REG

**01.0072 SA/S12.16.2.12 Schaltaktor, 12fach, 16 A, REG, BJE**
Zum Schalten von elektrischen Verbrauchern mittels potenzialfreier Kontakte. Mit manueller "Vor-Ort-Bedienung" der Ausgänge Mit "Vor-Ort-Anzeige" der Eingänge Ohne zusätzliche Spannungsversorgung geeignet zum Schalten von ohmschen, induktiven und kapazitiven Lasten

Baureihe: Switch Actuators 16 A
Unterstützte Bussysteme: KNX (TP)
Anzahl digitaler Eingänge: 0
Anzahl Eingänge: Analog (0 ... 10 V / 4 ... 20 mA) 0
Anzahl Ausgänge: 12
Hilfsspannung AC/DC: KNX
Montageart: DIN-Schiene
Schutzart: IP20
Breite in Teilungseinheiten: 12
Fabrikat: ABB
Typ: SA/S12.16.2.12
oder gleichwertig
Angebotenes Fabrikat: '..........'
Angebotener Typ: '..........'
Liefern und betriebsbereit montieren
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Einheit: Stk
Produkt:
  Artikel:
    Artikelnummer: 2CDG110264R0021
    Artikelkurztext: SA/S12.16.2.12 Schaltaktor, 12fach, 16 A, REG, BJE

**01.0073 SA/S12.16.2.2 Schaltaktor, 12fach, 16 A, REG**
Schaltaktor, 12-fach, 16 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 12 potenzialfreie Kontakte
Nennstrom pro Ausgang 16 A (230 V AC)
Maximaler Strom Gerät 12 x 16 A
Nennfrequenz 50/60 Hz
Mehrphasen-Betrieb möglich
Maximale Verlustleistung Gerät 12,0 W
Schaltvermögen
Nach DIN EN 60 669 16 A AC1 (140 μF)
Max. Einschaltspitzenstrom (150 μs) 400 A
LED und Energiesparlampen anschließbar
Anschluss
Laststromkreis Schraubklemmen mit Kombikopfschraube
für Leitungen von 0,2 bis 6 mm²
KNX Schraubenlose Busanschlussklemme
Schutzart IP 20, DIN EN 60 529
Montage auf Tragschiene 35 mm, DIN EN 60 715
Einbaulage beliebig
Breite 12 TE (210 mm)
Gehäusematerial Kunststoff, halogenfrei
Entflammbarkeit V-0 gem. UL94
Liefern, montieren inkl. Zubehör
Inbetriebnahme

Baureihe: Switch Actuators 16 A
Unterstützte Bussysteme: KNX (TP)
Anzahl digitaler Eingänge: 0
Anzahl Eingänge: Analog (0 ... 10 V / 4 ... 20 mA) 0
Anzahl Ausgänge: 12
Hilfsspannung AC/DC: KNX
Montageart: DIN-Schiene
Schutzart: IP20
Breite in Teilungseinheiten: 12
Fabrikat: ABB
Typ: SA/S12.16.2.2
oder gleichwertig
Angebotenes Fabrikat: '..........'
Angebotener Typ: '..........'
Liefern und betriebsbereit montieren
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Einheit: Stk
Produkt:
  Artikel:
    Artikelnummer: 2CDG110264R0011
    Artikelkurztext: SA/S12.16.2.2 Schaltaktor, 12fach, 16 A, REG

**01.0074 SA/S2.16.2.12 Schaltaktor, 2fach, 16 A, REG, BJE**
Zum Schalten von elektrischen Verbrauchern mittels potenzialfreier Kontakte. Mit manueller "Vor-Ort-Bedienung" der Ausgänge Mit "Vor-Ort-Anzeige" der Eingänge Ohne zusätzliche Spannungsversorgung geeignet zum Schalten von ohmschen, induktiven und kapazitiven Lasten

Baureihe: Switch Actuators 16 A
Unterstützte Bussysteme: KNX (TP)
Anzahl digitaler Eingänge: 0
Anzahl Eingänge: Analog (0 ... 10 V / 4 ... 20 mA) 0
Anzahl Ausgänge: 2
Hilfsspannung AC/DC: KNX
Montageart: DIN-Schiene
Schutzart: IP20
Breite in Teilungseinheiten: 2
Fabrikat: ABB
Typ: SA/S2.16.2.12
oder gleichwertig
Angebotenes Fabrikat: '..........'
Angebotener Typ: '..........'
Liefern und betriebsbereit montieren
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Einheit: Stk
Produkt:
  Artikel:
    Artikelnummer: 2CDG110261R0021
    Artikelkurztext: SA/S2.16.2.12 Schaltaktor, 2fach, 16 A, REG, BJE

**01.0075 SA/S2.16.2.2 Schaltaktor, 2fach, 16 A, REG**
Schaltaktor, 2-fach, 16 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 2 potenzialfreie Kontakte
Nennstrom pro Ausgang 16 A (230 V AC)
Maximaler Strom Gerät 2 x 16 A
Nennfrequenz 50/60 Hz
Mehrphasen-Betrieb möglich
Maximale Verlustleistung Gerät 2,0 W
Schaltvermögen
Nach DIN EN 60 669 16 A AC1 (140 μF)
Max. Einschaltspitzenstrom (150 μs) 400 A
LED und Energiesparlampen anschließbar
Anschluss
Laststromkreis Schraubklemmen mit Kombikopfschraube
für Leitungen von 0,2 bis 6 mm²
KNX Schraubenlose Busanschlussklemme
Schutzart IP 20, DIN EN 60 529
Montage auf Tragschiene 35 mm, DIN EN 60 715
Einbaulage beliebig
Breite 2 TE (36 mm)
Gehäusematerial Kunststoff, halogenfrei
Entflammbarkeit V-0 gem. UL94
Liefern, montieren inkl. Zubehör
Inbetriebnahme

Baureihe: Switch Actuators 16 A
Unterstützte Bussysteme: KNX (TP)
Anzahl digitaler Eingänge: 0
Anzahl Eingänge: Analog (0 ... 10 V / 4 ... 20 mA) 0
Anzahl Ausgänge: 2
Hilfsspannung AC/DC: KNX
Montageart: DIN-Schiene
Schutzart: IP20
Breite in Teilungseinheiten: 2
Fabrikat: ABB
Typ: SA/S2.16.2.2
oder gleichwertig
Angebotenes Fabrikat: '..........'
Angebotener Typ: '..........'
Liefern und betriebsbereit montieren
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Einheit: Stk
Produkt:
  Artikel:
    Artikelnummer: 2CDG110261R0011
    Artikelkurztext: SA/S2.16.2.2 Schaltaktor, 2fach, 16 A, REG

**01.0076 SA/S4.16.2.12 Schaltaktor, 4fach, 16 A, REG, BJE**
Zum Schalten von elektrischen Verbrauchern mittels potenzialfreier Kontakte. Mit manueller "Vor-Ort-Bedienung" der Ausgänge Mit "Vor-Ort-Anzeige" der Eingänge Ohne zusätzliche Spannungsversorgung geeignet zum Schalten von ohmschen, induktiven und kapazitiven Lasten

Baureihe: Switch Actuators 16 A
Unterstützte Bussysteme: KNX (TP)
Anzahl digitaler Eingänge: 0
Anzahl Eingänge: Analog (0 ... 10 V / 4 ... 20 mA) 0
Anzahl Ausgänge: 4
Hilfsspannung AC/DC: KNX
Montageart: DIN-Schiene
Schutzart: IP20
Breite in Teilungseinheiten: 4
Fabrikat: ABB
Typ: SA/S4.16.2.12
oder gleichwertig
Angebotenes Fabrikat: '..........'
Angebotener Typ: '..........'
Liefern und betriebsbereit montieren
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Einheit: Stk
Produkt:
  Artikel:
    Artikelnummer: 2CDG110262R0021
    Artikelkurztext: SA/S4.16.2.12 Schaltaktor, 4fach, 16 A, REG, BJE

**01.0077 SA/S4.16.2.2 Schaltaktor, 4fach, 16 A, REG**
Schaltaktor, 4-fach, 16 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 4 potenzialfreie Kontakte
Nennstrom pro Ausgang 16 A (230 V AC)
Maximaler Strom Gerät 4 x 16 A
Nennfrequenz 50/60 Hz
Mehrphasen-Betrieb möglich
Maximale Verlustleistung Gerät 4,0 W
Schaltvermögen
Nach DIN EN 60 669 16 A AC1 (140 μF)
Max. Einschaltspitzenstrom (150 μs) 400 A
LED und Energiesparlampen anschließbar
Anschluss
Laststromkreis Schraubklemmen mit Kombikopfschraube
für Leitungen von 0,2 bis 6 mm²
KNX Schraubenlose Busanschlussklemme
Schutzart IP 20, DIN EN 60 529
Montage auf Tragschiene 35 mm, DIN EN 60 715
Einbaulage beliebig
Breite 4 TE (70 mm)
Gehäusematerial Kunststoff, halogenfrei
Entflammbarkeit V-0 gem. UL94
Liefern, montieren inkl. Zubehör
Inbetriebnahme

Baureihe: Switch Actuators 16 A
Unterstützte Bussysteme: KNX (TP)
Anzahl digitaler Eingänge: 0
Anzahl Eingänge: Analog (0 ... 10 V / 4 ... 20 mA) 0
Anzahl Ausgänge: 4
Hilfsspannung AC/DC: KNX
Montageart: DIN-Schiene
Schutzart: IP20
Breite in Teilungseinheiten: 4
Fabrikat: ABB
Typ: SA/S4.16.2.2
oder gleichwertig
Angebotenes Fabrikat: '..........'
Angebotener Typ: '..........'
Liefern und betriebsbereit montieren
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Einheit: Stk
Produkt:
  Artikel:
    Artikelnummer: 2CDG110262R0011
    Artikelkurztext: SA/S4.16.2.2 Schaltaktor, 4fach, 16 A, REG

**01.0078 SA/S8.16.2.12 Schaltaktor, 8fach, 16 A, REG, BJE**
Zum Schalten von elektrischen Verbrauchern mittels potenzialfreier Kontakte. Mit manueller "Vor-Ort-Bedienung" der Ausgänge Mit "Vor-Ort-Anzeige" der Eingänge Ohne zusätzliche Spannungsversorgung geeignet zum Schalten von ohmschen, induktiven und kapazitiven Lasten.
Als Applikationen für die Ausgänge stehen zur Verfügung: Ausgänge: Schalten, Logik, Ein- und Ausschaltverzögerung, Treppenlichtfunktion, Status, Vorzug, Preset, Zwangsführung. Schwellwerte.

Baureihe: Switch Actuators 16 A
Unterstützte Bussysteme: KNX (TP)
Anzahl digitaler Eingänge: 0
Anzahl Eingänge: Analog (0 ... 10 V / 4 ... 20 mA) 0
Anzahl Ausgänge: 8
Hilfsspannung AC/DC: KNX
Montageart: DIN-Schiene
Schutzart: IP20
Breite in Teilungseinheiten: 8
Fabrikat: ABB
Typ: SA/S8.16.2.12
oder gleichwertig
Angebotenes Fabrikat: '..........'
Angebotener Typ: '..........'
Liefern und betriebsbereit montieren
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Einheit: Stk
Produkt:
  Artikel:
    Artikelnummer: 2CDG110263R0021
    Artikelkurztext: SA/S8.16.2.12 Schaltaktor, 8fach, 16 A, REG, BJE

**01.0079 SA/S8.16.2.2 Schaltaktor, 8fach, 16 A, REG**
Schaltaktor, 8-fach, 16 A, REG
schaltet mit potenzialfreien Kontakten Stromkreise mit elektrischen Verbrauchern
über KNX und/oder manuell ohne zusätzlicher Hilfsspannung.
- Integrierter KNX Busankoppler
- Keine externe Spannungsversorgung notwendig
- Beschriftungsmöglichkeit auf Gerät
- Manuelle Bedienung je Ausgang
- Anzeige Schaltzustand je Ausgang
Funktion:
- Schalten elektrischer Lasten:
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 8 potenzialfreie Kontakte
Nennstrom pro Ausgang 16 A (230 V AC)
Maximaler Strom Gerät 8 x 16 A
Nennfrequenz 50/60 Hz
Mehrphasen-Betrieb möglich
Maximale Verlustleistung Gerät 8,0 W
Schaltvermögen
Nach DIN EN 60 669 16 A AC1 (140 μF)
Max. Einschaltspitzenstrom (150 μs) 400 A
LED und Energiesparlampen anschließbar
Anschluss
Laststromkreis Schraubklemmen mit Kombikopfschraube
für Leitungen von 0,2 bis 6 mm²
KNX Schraubenlose Busanschlussklemme
Schutzart IP 20, DIN EN 60 529
Montage auf Tragschiene 35 mm, DIN EN 60 715
Einbaulage beliebig
Breite 8 TE (140 mm)
Gehäusematerial Kunststoff, halogenfrei
Entflammbarkeit V-0 gem. UL94
Liefern, montieren inkl. Zubehör
Inbetriebnahme

Baureihe: Switch Actuators 16 A
Unterstützte Bussysteme: KNX (TP)
Anzahl digitaler Eingänge: 0
Anzahl Eingänge: Analog (0 ... 10 V / 4 ... 20 mA) 0
Anzahl Ausgänge: 8
Hilfsspannung AC/DC: KNX
Montageart: DIN-Schiene
Schutzart: IP20
Breite in Teilungseinheiten: 8
Fabrikat: ABB
Typ: SA/S8.16.2.2
oder gleichwertig
Angebotenes Fabrikat: '..........'
Angebotener Typ: '..........'
Liefern und betriebsbereit montieren
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Einheit: Stk
Produkt:
  Artikel:
    Artikelnummer: 2CDG110263R0011
    Artikelkurztext: SA/S8.16.2.2 Schaltaktor, 8fach, 16 A, REG

**01.0080 SA/U1.16.12 Schaltaktor 1fach**
Zum Schalten von Beleuchtungskörpern (Glühlampen, 230 V -Halogenglühlampen und Niedervolt-Halogenlampen mit konventionellen Elektoniktrafos, Leuchtstofflampen) oder beliebigen anderen Verbrauchern.3 Binäreingänge zum Anschluss von potenzialfreien Kontakten - Einbau in Gerätedose nach DIN 49073 Anschluss mit beiliegenden Verbindungsklemmen

Baureihe: Switch actuator, 16 A
Unterstützte Bussysteme: KNX (TP)
Anzahl Eingänge: 3
Anzahl Ausgänge: 1
Hilfsspannung AC/DC: 230 V AC/DC
Montageart: Aufputzmontage
Schutzart: IP20
Fabrikat: Busch-Jaeger
Typ: SA/U1.16.12
oder gleichwertig
Angebotenes Fabrikat: '..........'
Angebotener Typ: '..........'
Liefern und betriebsbereit montieren
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Einheit: Stk
Produkt:
  Artikel:
    Artikelnummer: 2CKA006151A0279
    Artikelkurztext: SA/U1.16.12 Schaltaktor 1fach

**01.0081 SAH/S16.16.7.1 Schalt-/Jalousieaktor, 16fach, 16 A, REG**
Combi Schaltaktor/Jalousieaktor, 16-fach, 16 A, REG

zum Schalten von elektrischen Verbrauchern oder zum
steuern von Jalousie- oder Rollladenantrieben (230 V AC).
über KNX und/oder manuell.

- 16 Schalt-/8 Jalousie-Ausgänge. Mischbetrieb möglich
- integrierter KNX Busankoppler
- Keine externe Spannungsversorgung notwendig
- Beschriftungsmöglichkeit auf Gerät
- Manuelle Bedienung je Ausgang
- Anzeige Schalt-/Fahrzustand je Ausgang

Funktion:
- Schalten elektrischer Lasten
 Ohmsche, induktive und kapazitive
- Beleuchtungen
- Signaleinrichtungen
- Lastrelais / Schütz
Positionierung/Steuerung von
- Jalousien / Rollläden
- Markisen und anderen Behängen
- Fenstern

Ein Anwendungsprogramm mit folgenden Funktionen:
Pro Gerät:
- Manuelle Bedienung sperren/freigeben, Deaktivierung
 nach Zeit und Status auf KNX senden
- Zentrales Schalten und Fahren aller Ausgänge
- Zentrales Szenenobjekt
- Sicherheitsprioritäten / Wetteralarm
- Vorlagen Parameterseiten pro Funktion
- In Betrieb, zyklisches Lebenssignal
- Sende und Schalt-Verzögerung nach
 Busspannungswiederkehr
- Telegrammratenbegrenzung
- Statuswerte anfordern
- 16 Schwellwerte/Logische Verknüpfungen
 AND, OR, XOR, TOR-Funktion
 autark oder direkt mit Ausgang verbunden

Pro Schalt-Ausgang:
- Schließer / Öffner parametrierbar
- Zeitfunktionen, Ein- / Ausschaltverzögerung
- Treppenlichtfunktion mit Vorwarnung
- Treppenlichtzeit über KNX veränderbar
- 16 Szenenzuordnungen pro Ausgang (Aufruf über 1 Bit
 oder 1 Byte), abbildbar auf 64 KNX Szenen
- Autarke Schwellwert Funktion
- Schaltstatus
- Zwangsführung / Sperren und Sicherheitsfunktion
- Auswahl der Vorzugslage bei Busspannungsausfall
- Auswahl der Vorzugslage nach Busspannungswiederkehr
- Verhalten nach ETS-Download
- Ein Statusbyte mit Betriebszuständen

pro Jalousie-Ausgang:
- Zeitverzögertes Schalten der Antriebe
- Position bei Sicherheitsalarmen (3 x Wind- , Regen- und
 Frostalarm mit zyklischer Überwachung, Sperren und
 Zwangsführung) und Verhalten bei Rücknahme einstellbar
- Direkte Befehle Auf/Ab, Stopp, Lamellenverstellung
- Position Höhe/Lamelle 0-255 anfahren
- 16 Szenenzuordnungen pro Ausgang (Aufruf über 1 Bit
 oder 1 Byte), abbildbar auf 64 KNX Szenen
- Fahrbereichsbegrenzung (für direkte und Automatik-
 Befehle)
- Umkehrpause und Verzögerungszeiten des Antriebes
 einstellbar
- Sonnenschutzautomatiksteuerung (Position
 Höhe/Lamelle bei Sonne) und Lamellennachführung
- Status Höhe/Lamelle 0-255, Endlage oben/unten,
 Bedienbarkeit, Automatik, Statusinformation (1 Byte)
- Totzeiten Behang/Lamelle einstellbar
- Verhalten bei Busspannungsausfall
- Verhalten nach Busspannungswiederkehr
- Verhalten nach ETS-Download

Eine Kaskadierung von Funktionen ist möglich.

Ausgänge: 16 potenzialfreie Kontakte
Nennstrom pro Ausgang: 16 A (230 V AC)
Maximaler Strom Gerät: 160 A
Mehrphasen-Betrieb: möglich
Maximale Verlustleistung Gerät: 8 W

Schaltvermögen
- Nach DIN EN 60 669: 16 AC1
- Max. Einschaltspitzenstrom (150µs) 200A
 LED und Energiesparlampen anschließbar

Bedienung: Handbedienung ist sperrbar

Anschluss:
Laststromkreis: Schraubklemmen mit Kombikopfschraube für
Leitungen von 0,2 bis 6 mm²
KNX: Schraubenlose Busanschlussklemme

Schutzart: IP 20, DIN EN 60 529
Montage: auf Tragschiene 35 mm, DIN EN 60 715
Einbaulage: beliebig
Breite: 8 TE (140 mm)
Gehäusematerial:
- Kunststoff, halogenfrei
- Entflammbarkeit V-0 gem. UL94

Liefern montieren inkl. Zubehör:
Inbetriebnahme:

Hersteller: ABB STOTZ-KONTAKT
Fabrikat wie: SAH/S 16.16.7.1
oder gleichwertig

Menge:

Baureihe: Switch Actuators 16 A
Unterstützte Bussysteme: KNX (TP)
Anzahl digitaler Eingänge: 0
Anzahl Eingänge: Analog (0 ... 10 V / 4 ... 20 mA) 0
Anzahl Ausgänge: 16
Hilfsspannung AC/DC: KNX
Montageart: DIN-Schiene
Schutzart: IP20
Breite in Teilungseinheiten: 8
Fabrikat: ABB
Typ: SAH/S16.16.7.1
oder gleichwertig
Angebotenes Fabrikat: '..........'
Angebotener Typ: '..........'
Liefern und betriebsbereit montieren
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Einheit: Stk
Produkt:
  Artikel:
    Artikelnummer: 2CDG110251R0011
    Artikelkurztext: SAH/S16.16.7.1 Schalt-/Jalousieaktor, 16fach, 16 A, REG

**01.0082 SAH/S24.16.7.1 Schalt-/Jalousieaktor, 24fach, 16 A, REG**
Combi Schaltaktor/Jalousieaktor, 24-fach, 16 A, REG

zum Schalten von elektrischen Verbrauchern oder zum
steuern von Jalousie- oder Rollladenantrieben (230 V AC).
über KNX und/oder manuell.

- 24 Schalt-/12 Jalousie-Ausgänge. Mischbetrieb möglich
- integrierter KNX Busankoppler
- Keine externe Spannungsversorgung notwendig
- Beschriftungsmöglichkeit auf Gerät
- Manuelle Bedienung je Ausgang
- Anzeige Schalt-/Fahrzustand je Ausgang

Funktion:
- Schalten elektrischer Lasten
 Ohmsche, induktive und kapazitive
- Beleuchtungen
- Signaleinrichtungen
- Lastrelais / Schütz
Positionierung/Steuerung von
- Jalousien / Rollläden
- Markisen und anderen Behängen
- Fenstern

Ein Anwendungsprogramm mit folgenden Funktionen:
Pro Gerät:
- Manuelle Bedienung sperren/freigeben, Deaktivierung
 nach Zeit und Status auf KNX senden
- Zentrales Schalten und Fahren aller Ausgänge
- Zentrales Szenenobjekt
- Sicherheitsprioritäten / Wetteralarm
- Vorlagen Parameterseiten pro Funktion
- In Betrieb, zyklisches Lebenssignal
- Sende und Schalt-Verzögerung nach
 Busspannungswiederkehr
- Telegrammratenbegrenzung
- Statuswerte anfordern
- 24 Schwellwerte/Logische Verknüpfungen
 AND, OR, XOR, TOR-Funktion
 autark oder direkt mit Ausgang verbunden

Pro Schalt-Ausgang:
- Schließer / Öffner parametrierbar
- Zeitfunktionen, Ein- / Ausschaltverzögerung
- Treppenlichtfunktion mit Vorwarnung
- Treppenlichtzeit über KNX veränderbar
- 16 Szenenzuordnungen pro Ausgang (Aufruf über 1 Bit
 oder 1 Byte), abbildbar auf 64 KNX Szenen
- Autarke Schwellwert Funktion
- Schaltstatus
- Zwangsführung / Sperren und Sicherheitsfunktion
- Auswahl der Vorzugslage bei Busspannungsausfall
- Auswahl der Vorzugslage nach Busspannungswiederkehr
- Verhalten nach ETS-Download
- Ein Statusbyte mit Betriebszuständen

pro Jalousie-Ausgang:
- Zeitverzögertes Schalten der Antriebe
- Position bei Sicherheitsalarmen (3 x Wind- , Regen- und
 Frostalarm mit zyklischer Überwachung, Sperren und
 Zwangsführung) und Verhalten bei Rücknahme einstellbar
- Direkte Befehle Auf/Ab, Stopp, Lamellenverstellung
- Position Höhe/Lamelle 0-255 anfahren
- 16 Szenenzuordnungen pro Ausgang (Aufruf über 1Bit
 oder 1Byte), abbildbar auf 64 KNX Szenen
- Fahrbereichsbegrenzung (für direkte und Automatik-
 Befehle)
- Umkehrpause und Verzögerungszeiten des Antriebes
 einstellbar
- Sonnenschutzautomatiksteuerung (Position
 Höhe/Lamelle bei Sonne) und Lamellennachführung
- Status Höhe/Lamelle 0-255, Endlage oben/unten,
 Bedienbarkeit, Automatik, Statusinformation (1 Byte)
- Totzeiten Behang/Lamelle einstellbar
- Verhalten bei Busspannungsausfall
- Verhalten nach Busspannungswiederkehr
- Verhalten nach ETS-Download

Eine Kaskadierung von Funktionen ist möglich.

Ausgänge: 24 potenzialfreie Kontakte
Nennstrom pro Ausgang: 16 A (230 V AC)
Maximaler Strom Gerät: 200 A
Mehrphasen-Betrieb: möglich
Maximale Verlustleistung Gerät: 12 W

Schaltvermögen
- Nach DIN EN 60 669: 16 AC1
- Max. Einschaltspitzenstrom (150µs) 200A
 LED und Energiesparlampen anschließbar

Bedienung: Handbedienung ist sperrbar

Anschluss:
Laststromkreis: Schraubklemmen mit Kombikopfschraube für
Leitungen von 0,2 bis 6 mm²
KNX: Schraubenlose Busanschlussklemme

Schutzart: IP 20, DIN EN 60 529
Montage: auf Tragschiene 35 mm, DIN EN 60 715
Einbaulage: beliebig
Breite: 12 TE (210 mm)
Gehäusematerial:
- Kunststoff, halogenfrei
- Entflammbarkeit V-0 gem. UL94

Liefern montieren inkl. Zubehör:
Inbetriebnahme:

Hersteller: ABB STOTZ-KONTAKT
Fabrikat wie: SAH/S 24.16.7.1
oder gleichwertig

Menge:

Baureihe: Switch Actuators 16 A
Unterstützte Bussysteme: KNX (TP)
Anzahl digitaler Eingänge: 0
Anzahl Eingänge: Analog (0 ... 10 V / 4 ... 20 mA) 0
Anzahl Ausgänge: 24
Hilfsspannung AC/DC: KNX
Montageart: DIN-Schiene
Schutzart: IP20
Breite in Teilungseinheiten: 12
Fabrikat: ABB
Typ: SAH/S24.16.7.1
oder gleichwertig
Angebotenes Fabrikat: '..........'
Angebotener Typ: '..........'
Liefern und betriebsbereit montieren
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Einheit: Stk
Produkt:
  Artikel:
    Artikelnummer: 2CDG110252R0011
    Artikelkurztext: SAH/S24.16.7.1 Schalt-/Jalousieaktor, 24fach, 16 A, REG

**01.0083 SAH/S8.16.7.1 Schalt-/Jalousieaktor, 8fach, 16 A, REG**
Combi Schaltaktor/Jalousieaktor, 8-fach, 16 A, REG

zum Schalten von elektrischen Verbrauchern oder zum
steuern von Jalousie- oder Rollladenantrieben (230 V AC).
über KNX und/oder manuell.

- 8 Schalt-/4 Jalousie-Ausgänge. Mischbetrieb möglich
- integrierter KNX Busankoppler
- Keine externe Spannungsversorgung notwendig
- Beschriftungsmöglichkeit auf Gerät
- Manuelle Bedienung je Ausgang
- Anzeige Schalt-/Fahrzustand je Ausgang

Funktion:
- Schalten elektrischer Lasten
 Ohmsche, induktive und kapazitive
- Beleuchtungen
- Signaleinrichtungen
- Lastrelais / Schütz
Positionierung/Steuerung von
- Jalousien / Rollläden
- Markisen und anderen Behängen
- Fenstern

Ein Anwendungsprogramm mit folgenden Funktionen:
Pro Gerät:
- Manuelle Bedienung sperren/freigeben, Deaktivierung
 nach Zeit und Status auf KNX senden
- Zentrales Schalten und Fahren aller Ausgänge
- Zentrales Szenenobjekt
- Sicherheitsprioritäten / Wetteralarm
- Vorlagen Parameterseiten pro Funktion
- In Betrieb, zyklisches Lebenssignal
- Sende und Schalt-Verzögerung nach
 Busspannungswiederkehr
- Telegrammratenbegrenzung
- Statuswerte anfordern
- 8 Schwellwerte/Logische Verknüpfungen
 AND, OR, XOR, TOR-Funktion
 autark oder direkt mit Ausgang verbunden

Pro Schalt-Ausgang:
- Schließer / Öffner parametrierbar
- Zeitfunktionen, Ein- / Ausschaltverzögerung
- Treppenlichtfunktion mit Vorwarnung
- Treppenlichtzeit über KNX veränderbar
- 16 Szenenzuordnungen pro Ausgang (Aufruf über 1 Bit
 oder 1 Byte), abbildbar auf 64 KNX Szenen
- Autarke Schwellwert Funktion
- Schaltstatus
- Zwangsführung / Sperren und Sicherheitsfunktion
- Auswahl der Vorzugslage bei Busspannungsausfall
- Auswahl der Vorzugslage nach Busspannungswiederkehr
- Verhalten nach ETS-Download
- Ein Statusbyte mit Betriebszuständen

pro Jalousie-Ausgang:
- Zeitverzögertes Schalten der Antriebe
- Position bei Sicherheitsalarmen (3 x Wind- , Regen- und
 Frostalarm mit zyklischer Überwachung, Sperren und
 Zwangsführung) und Verhalten bei Rücknahme einstellbar
- Direkte Befehle Auf/Ab, Stopp, Lamellenverstellung
- Position Höhe/Lamelle 0-255 anfahren
- 16 Szenenzuordnungen pro Ausgang (Aufruf über 1 Bit
 oder 1 Byte), abbildbar auf 64 KNX Szenen
- Fahrbereichsbegrenzung (für direkte und Automatik-
 Befehle)
- Umkehrpause und Verzögerungszeiten des Antriebes
 einstellbar
- Sonnenschutzautomatiksteuerung (Position
 Höhe/Lamelle bei Sonne) und Lamellennachführung
- Status Höhe/Lamelle 0-255, Endlage oben/unten,
 Bedienbarkeit, Automatik, Statusinformation (1 Byte)
- Totzeiten Behang/Lamelle einstellbar
- Verhalten bei Busspannungsausfall
- Verhalten nach Busspannungswiederkehr
- Verhalten nach ETS-Download

Eine Kaskadierung von Funktionen ist möglich.

Ausgänge: 8 potenzialfreie Kontakte
Nennstrom pro Ausgang: 16 A (230 V AC)
Maximaler Strom Gerät: 100 A
Mehrphasen-Betrieb: möglich
Maximale Verlustleistung Gerät: 4 W

Schaltvermögen
- Nach DIN EN 60 669: 16 AC1
- Max. Einschaltspitzenstrom (150µs) 200A
 LED und Energiesparlampen anschließbar

Bedienung: Handbedienung ist sperrbar

Anschluss:
Laststromkreis: Schraubklemmen mit Kombikopfschraube für
Leitungen von 0,2 bis 6 mm²
KNX: Schraubenlose Busanschlussklemme

Schutzart: IP 20, DIN EN 60 529
Montage: auf Tragschiene 35 mm, DIN EN 60 715
Einbaulage: beliebig
Breite: 4 TE (70 mm)
Gehäusematerial:
- Kunststoff, halogenfrei
- Entflammbarkeit V-0 gem. UL94

Liefern montieren inkl. Zubehör:
Inbetriebnahme:

Hersteller: ABB STOTZ-KONTAKT
Fabrikat wie: SAH/S 8.16.7.1
oder gleichwertig

Menge:

Baureihe: Switch Actuators 16 A
Unterstützte Bussysteme: KNX (TP)
Anzahl digitaler Eingänge: 0
Anzahl Eingänge: Analog (0 ... 10 V / 4 ... 20 mA) 0
Anzahl Ausgänge: 8
Hilfsspannung AC/DC: KNX
Montageart: DIN-Schiene
Schutzart: IP20
Breite in Teilungseinheiten: 4
Fabrikat: ABB
Typ: SAH/S8.16.7.1
oder gleichwertig
Angebotenes Fabrikat: '..........'
Angebotener Typ: '..........'
Liefern und betriebsbereit montieren
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Einheit: Stk
Produkt:
  Artikel:
    Artikelnummer: 2CDG110250R0011
    Artikelkurztext: SAH/S8.16.7.1 Schalt-/Jalousieaktor, 8fach, 16 A, REG

**01.0084 SAH/S8.16.7.11 Schalt-/Jalousieaktor, 8fach, 16 A, REG, BJE**
Zum Schalten von elektrischen Verbrauchern oder zum Steuern von Jalousie- oder Rollladenantrieben (230 V AC) über KNX und/oder manuell. Mit manueller Bedienung am Gerät.

Baureihe: Switch Actuators 16 A
Unterstützte Bussysteme: KNX (TP)
Anzahl digitaler Eingänge: 0
Anzahl Eingänge: Analog (0 ... 10 V / 4 ... 20 mA) 0
Anzahl Ausgänge: 8
Hilfsspannung AC/DC: KNX
Montageart: DIN-Schiene
Schutzart: IP20
Breite in Teilungseinheiten: 4
Fabrikat: ABB
Typ: SAH/S8.16.7.11
oder gleichwertig
Angebotenes Fabrikat: '..........'
Angebotener Typ: '..........'
Liefern und betriebsbereit montieren
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Einheit: Stk
Produkt:
  Artikel:
    Artikelnummer: 2CDG110250R0021
    Artikelkurztext: SAH/S8.16.7.11 Schalt-/Jalousieaktor, 8fach, 16 A, REG, BJE

**01.0085 SAH/U2.16.12 Schalt/Jalousie 2f/1f,**
Zum Schalten von Jalousien und Markisen.3 Binäreingänge zum Anschluss von potenzialfreien Kontakten - Einbau in Gerätedose nach DIN 49073 Anschluss mit beiliegenden Verbindungsklemmen

Bemessungsspannung: 230 V
Schutzart: IP20
Fabrikat: Busch-Jaeger
Typ: SAH/U2.16.12
oder gleichwertig
Angebotenes Fabrikat: '..........'
Angebotener Typ: '..........'
Liefern und betriebsbereit montieren
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Einheit: Stk
Produkt:
  Artikel:
    Artikelnummer: 2CKA006152A0041
    Artikelkurztext: SAH/U2.16.12 Schalt/Jalousie 2f/1f,

**01.0086 SA/S12.16.5.2 Schaltaktor, 12fach, 16 A, C-Last, REG**
Schaltaktor, 12-fach, 16/20 A C-Load, REG
schaltet mit potenzialfreien Kontakten Stromkreise mit elektrischen Verbrauchern
über KNX und/oder manuell ohne zusätzlicher Hilfsspannung.
- Integrierter KNX Busankoppler
- Keine externe Spannungsversorgung notwendig
- Beschriftungsmöglichkeit auf Gerät
- Manuelle Bedienung je Ausgang
- Anzeige Schaltzustand je Ausgang
Funktion:
- Schalten elektrischer Lasten (C-Last):
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 12 potenzialfreie Kontakte
Nennstrom pro Ausgang 16 A (230 V AC) C-Last
20 A (230 V AC)
Nennfrequenz 50/60 Hz
Maximaler Strom Gerät 12 x 20 A
Nennfrequenz 50/60 Hz
Mehrphasen-Betrieb möglich
Maximale Verlustleistung Gerät 12,0 W (16 A) / 16,0 W (20 A)
Schaltvermögen
Nach DIN EN 60 669 16 A / 20 A AC1 (200 μF)
Max. Einschaltspitzenstrom (150 μs) 600 A
LED und Energiesparlampen anschließbar
Anschluss
Laststromkreis Schraubklemmen mit Kombikopfschraube
für Leitungen von 0,2 bis 6 mm²
KNX Schraubenlose Busanschlussklemme
Schutzart IP 20, DIN EN 60 529
Montage auf Tragschiene 35 mm, DIN EN 60 715
Einbaulage beliebig
Breite 12 TE (210 mm)
Gehäusematerial Kunststoff, halogenfrei
Entflammbarkeit V-0 gem. UL94
Liefern, montieren inkl. Zubehör
Inbetriebnahme

Baureihe: Switch Actuators 16/20 A
Unterstützte Bussysteme: KNX (TP)
Anzahl digitaler Eingänge: 0
Anzahl Eingänge: Analog (0 ... 10 V / 4 ... 20 mA) 0
Anzahl Ausgänge: 12
Hilfsspannung AC/DC: KNX
Montageart: DIN-Schiene
Schutzart: IP20
Breite in Teilungseinheiten: 12
Fabrikat: ABB
Typ: SA/S12.16.5.2
oder gleichwertig
Angebotenes Fabrikat: '..........'
Angebotener Typ: '..........'
Liefern und betriebsbereit montieren
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Einheit: Stk
Produkt:
  Artikel:
    Artikelnummer: 2CDG110268R0011
    Artikelkurztext: SA/S12.16.5.2 Schaltaktor, 12fach, 16 A, C-Last, REG

**01.0087 SA/S12.16.6.2 Schaltaktor, 12fach, 16 A, C-Last mit Energiefunktion, REG**
Schaltaktor, 12fach, 16/20 A, C-Last mit Energiefunktion, REG

schaltet mit potenzialfreien Kontakten Stromkreise mit elek.
Verbrauchern über KNX und/oder manuell. Stromerfassung
und Energiefunktion. Ohne zusätzlicher Hilfsspannung.

- Integrierter KNX Busankoppler
- Keine externe Spannungsversorgung notwendig
- Beschriftungsmöglichkeit auf Gerät
- Manuelle Bedienung je Ausgang
- Anzeige Schalposition je Ausgang

Funktion:
- Schalten ohmscher, induktiver und kapazitiver Lasten
- Beleuchtungen
- Signaleinrichtungen
- Lastrelais/Schütz
- Last- und Energiefunktionen

Ein Anwendungsprogramm mit folgenden Funktionen:
Pro Gerät:
- Zentrales Schalten aller Ausgänge
- Zentraler Szenenaufruf
- Zentrale Lastabschaltung (DTP236.001)
- Sicherheitsprioritäten
- Parametrierung über Vorlagen
- zyklisches in-Betrieb-Telegramm
- In Betrieb, zyklisches Lebenssignal
- Sende- und Schalt-Verzögerung nach
 Busspannungswiederkehr
- Telegrammratenbegrenzung
- Statuswerte anfordern
- 24 Schwellwerte/Logische Verknüpfungen
 (AND, OR, XOR, TOR, Inverter)
 autark oder direkt mit Ausgang verbunden
- 4 Energiegruppen

Pro Schalt-Ausgang:
- Schließer/Öffner parametrierbar
- Zeitfunktionen, Ein-/Ausschaltverzögerung
- Treppenlichtfunktion mit Vorwarnung
- Treppenlichtzeit über KNX veränderbar
- 16 Szenenzuordnungen pro Ausgang (Aufruf über 1 Bit
 oder 1 Byte), abbildbar auf 64 KNX Szenen
- Unabhängige Logik-/Schwellwert-Funktion
- Schaltstatus
- Zwangsführung / Sperren und Sicherheitsfunktion
- Verhalten bei Busspannungsausfall
- Verhalten nach Busspannungswiederkehr
- Verhalten nach ETS-Download
- Statusbyte mit Betriebszuständen
- Lastabschaltung (Integration in ein Laststeuer-System
 über DTP236.001)
- Strommessung
- Leistungsberechnung (Spannung und Leistungsfaktor
 über KNX änderbar)
- Energieverbrauchsberechnung (Haupt- und Zwischenzähler)
- Lastüberwachung (ein/aus, Standby, Unterlast, Betrieb,
 Überlast, Max Last), Schwellwerte über KNX änderbar
- Kontaktüberwachung (über tatsächlichen Stromfluss)

Eine Kombination von Funktionen ist möglich.

Ausgänge: 12 potenzialfreie Kontakte
Nennstrom pro Ausgang: 16 A (230 V AC) C-Last
 20A (230 V AC)
Nennfrequenz: 50 / 60 Hz
Maximaler Strom Gerät: 12 x 20 A
Nennfrequenz: 50 / 60 Hz
Mehrphasen-Betrieb: möglich
Stromerkennung: 0,02 A - 20 A AC, +/- 2%
Maximale Verlustleistung Gerät: 12,0 W (16 A) / 16,0 W (20 A)

Schaltvermögen
- Nach DIN EN 60 947: 16 A AC3 / 20 A AC1
- Nach DIN EN 60 669: 16 A / 20 A (200 µF)
- Max. Einschaltspitzenstrom (150µs) 600A
 LED und Energiesparlampen anschließbar

Anschluss:
Laststromkreis: Schraubklemmen mit Kombikopfschraube für
Leitungen von 0,2 bis 6 mm²
KNX: Schraubenlose Busanschlussklemme

Schutzart: IP 20, DIN EN 60 529
Montage: auf Tragschiene 35 mm, DIN EN 60 715
Einbaulage: beliebig
Breite: 12 TE (210 mm)
Gehäusematerial:
- Kunststoff, halogenfrei
- Entflammbarkeit V-0 gem. UL94

Liefern/Montieren inkl. Zubehör:
Inbetriebnahme:

Baureihe: Switch Actuators 16/20 A
Unterstützte Bussysteme: KNX (TP)
Anzahl digitaler Eingänge: 0
Anzahl Eingänge: Analog (0 ... 10 V / 4 ... 20 mA) 0
Anzahl Ausgänge: 12
Hilfsspannung AC/DC: KNX
Montageart: DIN-Schiene
Schutzart: IP20
Breite in Teilungseinheiten: 12
Fabrikat: ABB
Typ: SA/S12.16.6.2
oder gleichwertig
Angebotenes Fabrikat: '..........'
Angebotener Typ: '..........'
Liefern und betriebsbereit montieren
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Einheit: Stk
Produkt:
  Artikel:
    Artikelnummer: 2CDG110272R0011
    Artikelkurztext: SA/S12.16.6.2 Schaltaktor, 12fach, 16 A, C-Last mit Energiefunktion, REG

**01.0088 SA/S2.16.5.12 Schaltaktor, 2fach, 16 A, C-Last, REG, BJE**
Zum Schalten von elektrischen Verbrauchern mittels potenzialfreier Kontakte. Mit manueller "Vor-Ort-Bedienung" der Ausgänge Mit "Vor-Ort-Anzeige" der Eingänge Ohne zusätzliche Spannungsversorgung Zum Schalten von lasten mit hohen Einschaltstromspitzen, wie Leuchtmittel mit Kompensations-Kondensatoren oder Leuchtstofflampenlasten (AX) nach EN 60669

Baureihe: Switch Actuators 16/20 A
Unterstützte Bussysteme: KNX (TP)
Anzahl digitaler Eingänge: 0
Anzahl Eingänge: Analog (0 ... 10 V / 4 ... 20 mA) 0
Anzahl Ausgänge: 2
Hilfsspannung AC/DC: KNX
Montageart: DIN-Schiene
Schutzart: IP20
Breite in Teilungseinheiten: 2
Fabrikat: ABB
Typ: SA/S2.16.5.12
oder gleichwertig
Angebotenes Fabrikat: '..........'
Angebotener Typ: '..........'
Liefern und betriebsbereit montieren
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Einheit: Stk
Produkt:
  Artikel:
    Artikelnummer: 2CDG110265R0021
    Artikelkurztext: SA/S2.16.5.12 Schaltaktor, 2fach, 16 A, C-Last, REG, BJE

**01.0089 SA/S2.16.5.2 Schaltaktor, 2fach, 16 A, C-Last, REG**
Schaltaktor, 2-fach, 16/20 A C-Load, REG
schaltet mit potenzialfreien Kontakten Stromkreise mit elektrischen Verbrauchern
über KNX und/oder manuell ohne zusätzlicher Hilfsspannung.
- Integrierter KNX Busankoppler
- Keine externe Spannungsversorgung notwendig
- Beschriftungsmöglichkeit auf Gerät
- Manuelle Bedienung je Ausgang
- Anzeige Schaltzustand je Ausgang
Funktion:
- Schalten elektrischer Lasten (C-Last):
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 2 potenzialfreie Kontakte
Nennstrom pro Ausgang 16 A (230 V AC) C-Last
20 A (230 V AC)
Nennfrequenz 50/60 Hz
Maximaler Strom Gerät 2 x 20 A
Nennfrequenz 50/60 Hz
Mehrphasen-Betrieb möglich
Maximale Verlustleistung Gerät 2,0 W (16 A) / 3,0 W (20 A)
Schaltvermögen
Nach DIN EN 60 669 16 A / 20 A AC1 (200 μF)
Max. Einschaltspitzenstrom (150 μs) 600 A
LED und Energiesparlampen anschließbar
Anschluss
Laststromkreis Schraubklemmen mit Kombikopfschraube
für Leitungen von 0,2 bis 6 mm²
KNX Schraubenlose Busanschlussklemme
Schutzart IP 20, DIN EN 60 529
Montage auf Tragschiene 35 mm, DIN EN 60 715
Einbaulage beliebig
Breite 2 TE (36 mm)
Gehäusematerial Kunststoff, halogenfrei
Entflammbarkeit V-0 gem. UL94
Liefern, montieren inkl. Zubehör
Inbetriebnahme

Baureihe: Switch Actuators 16/20 A
Unterstützte Bussysteme: KNX (TP)
Anzahl digitaler Eingänge: 0
Anzahl Eingänge: Analog (0 ... 10 V / 4 ... 20 mA) 0
Anzahl Ausgänge: 2
Hilfsspannung AC/DC: KNX
Montageart: DIN-Schiene
Schutzart: IP20
Breite in Teilungseinheiten: 2
Fabrikat: ABB
Typ: SA/S2.16.5.2
oder gleichwertig
Angebotenes Fabrikat: '..........'
Angebotener Typ: '..........'
Liefern und betriebsbereit montieren
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Einheit: Stk
Produkt:
  Artikel:
    Artikelnummer: 2CDG110265R0011
    Artikelkurztext: SA/S2.16.5.2 Schaltaktor, 2fach, 16 A, C-Last, REG

**01.0090 SA/S2.16.6.2 Schaltaktor, 2fach, 16 A, C-Last mit Energiefunktion, REG**
Schaltaktor, 2-fach, 16/20 A, C-Last mit Energiefunktion, REG

schaltet mit potenzialfreien Kontakten Stromkreise mit elek.
Verbrauchern über KNX und/oder manuell. Stromerfassung
und Energiefunktion. Ohne zusätzlicher Hilfsspannung.

- Integrierter KNX Busankoppler
- Keine externe Spannungsversorgung notwendig
- Beschriftungsmöglichkeit auf Gerät
- Manuelle Bedienung je Ausgang
- Anzeige Schalposition je Ausgang

Funktion:
- Schalten ohmscher, induktiver und kapazitiver Lasten
 - Beleuchtungen
 - Signaleinrichtungen
 - Lastrelais/Schütz
- Last- und Energiefunktionen

Ein Anwendungsprogramm mit folgenden Funktionen:
Pro Gerät:
- Zentrales Schalten aller Ausgänge
- Zentraler Szenenaufruf
- Zentrale Lastabschaltung (DTP236.001)
- Sicherheitsprioritäten
- Parametrierung über Vorlagen
- zyklisches in-Betrieb-Telegramm
- In Betrieb, zyklisches Lebenssignal
- Sende- und Schalt-Verzögerung nach
 Busspannungswiederkehr
- Telegrammratenbegrenzung
- Statuswerte anfordern
- 24 Schwellwerte/Logische Verknüpfungen
 (AND, OR, XOR, TOR, Inverter) autark oder direkt
 mit Ausgang verbunden
- 4 Energiegruppen

Pro Schalt-Ausgang:
- Schließer/Öffner parametrierbar
- Zeitfunktionen, Ein-/Ausschaltverzögerung
- Treppenlichtfunktion mit Vorwarnung
- Treppenlichtzeit über KNX veränderbar
- 16 Szenenzuordnungen pro Ausgang (Aufruf über 1 Bit
 oder 1 Byte), abbildbar auf 64 KNX Szenen
- Unabhängige Logik-/Schwellwert-Funktion
- Schaltstatus
- Zwangsführung / Sperren und Sicherheitsfunktion
- Verhalten bei Busspannungsausfall
- Verhalten nach Busspannungswiederkehr
- Verhalten nach ETS-Download
- Statusbyte mit Betriebszuständen
- Lastabschaltung (Integration in ein Laststeuer-System
 über DTP236.001)
- Strommessung
- Leistungsberechnung (Spannung und Leistungsfaktor
 über KNX änderbar)
- Energieverbrauchsberechnung (Haupt- und Zwischenzähler)
- Lastüberwachung (ein/aus, Standby, Unterlast, Betrieb,
 Überlast, Max Last), Schwellwerte über KNX änderbar
- Kontaktüberwachung (über tatsächlichen Stromfluss)

Eine Kombination von Funktionen ist möglich.

Ausgänge: 2 potenzialfreie Kontakte
Nennstrom pro Ausgang: 16 A (230 V AC) C-Last
 20A (230 V AC)
Nennfrequenz: 50 / 60 Hz
Maximaler Strom Gerät: 2 x 20 A
Nennfrequenz: 50 / 60 Hz
Mehrphasen-Betrieb: möglich
Stromerkennung: 0,02 A - 20 A AC, +/- 2%
Maximale Verlustleistung Gerät: 2,0 W (16 A) / 3,0 W (20 A)

Schaltvermögen
- Nach DIN EN 60 947: 16 A AC3 / 20 A AC1
- Nach DIN EN 60 669: 16 A / 20 A (200 µF)
- Max. Einschaltspitzenstrom (150µs) 600A
 LED und Energiesparlampen anschließbar

Anschluss:
Laststromkreis: Schraubklemmen mit Kombikopfschraube für
Leitungen von 0,2 bis 6 mm²
KNX: Schraubenlose Busanschlussklemme

Schutzart: IP 20, DIN EN 60 529
Montage: auf Tragschiene 35 mm, DIN EN 60 715
Einbaulage: beliebig
Breite: 2 TE (36 mm)
Gehäusematerial:
- Kunststoff, halogenfrei
- Entflammbarkeit V-0 gem. UL94

Liefern/Montieren inkl. Zubehör:
Inbetriebnahme:

Baureihe: Switch Actuators 16/20 A
Unterstützte Bussysteme: KNX (TP)
Anzahl digitaler Eingänge: 0
Anzahl Eingänge: Analog (0 ... 10 V / 4 ... 20 mA) 0
Anzahl Ausgänge: 2
Hilfsspannung AC/DC: KNX
Montageart: DIN-Schiene
Schutzart: IP20
Breite in Teilungseinheiten: 2
Fabrikat: ABB
Typ: SA/S2.16.6.2
oder gleichwertig
Angebotenes Fabrikat: '..........'
Angebotener Typ: '..........'
Liefern und betriebsbereit montieren
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Einheit: Stk
Produkt:
  Artikel:
    Artikelnummer: 2CDG110269R0011
    Artikelkurztext: SA/S2.16.6.2 Schaltaktor, 2fach, 16 A, C-Last mit Energiefunktion, REG

**01.0091 SA/S4.16.5.2 Schaltaktor, 4fach, 16 A, C-Last, REG**
Schaltaktor, 4-fach, 16/20 A C-Load, REG
schaltet mit potenzialfreien Kontakten Stromkreise mit elektrischen Verbrauchern
über KNX und/oder manuell ohne zusätzlicher Hilfsspannung.
- Integrierter KNX Busankoppler
- Keine externe Spannungsversorgung notwendig
- Beschriftungsmöglichkeit auf Gerät
- Manuelle Bedienung je Ausgang
- Anzeige Schaltzustand je Ausgang
Funktion:
- Schalten elektrischer Lasten (C-Last):
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 4 potenzialfreie Kontakte
Nennstrom pro Ausgang 16 A (230 V AC) C-Last
20 A (230 V AC)
Nennfrequenz 50/60 Hz
Maximaler Strom Gerät 4 x 20 A
Nennfrequenz 50/60 Hz
Mehrphasen-Betrieb möglich
Maximale Verlustleistung Gerät 4,0 W (16 A) / 5,5 W (20 A)
Schaltvermögen
Nach DIN EN 60 669 16 A / 20 A AC1 (200 μF)
Max. Einschaltspitzenstrom (150 μs) 600 A
LED und Energiesparlampen anschließbar
Anschluss
Laststromkreis Schraubklemmen mit Kombikopfschraube
für Leitungen von 0,2 bis 6 mm²
KNX Schraubenlose Busanschlussklemme
Schutzart IP 20, DIN EN 60 529
Montage auf Tragschiene 35 mm, DIN EN 60 715
Einbaulage beliebig
Breite 4 TE (70 mm)
Gehäusematerial Kunststoff, halogenfrei
Entflammbarkeit V-0 gem. UL94
Liefern, montieren inkl. Zubehör
Inbetriebnahme

Baureihe: Switch Actuators 16/20 A
Unterstützte Bussysteme: KNX (TP)
Anzahl digitaler Eingänge: 0
Anzahl Eingänge: Analog (0 ... 10 V / 4 ... 20 mA) 0
Anzahl Ausgänge: 4
Hilfsspannung AC/DC: KNX
Montageart: DIN-Schiene
Schutzart: IP20
Breite in Teilungseinheiten: 4
Fabrikat: ABB
Typ: SA/S4.16.5.2
oder gleichwertig
Angebotenes Fabrikat: '..........'
Angebotener Typ: '..........'
Liefern und betriebsbereit montieren
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Einheit: Stk
Produkt:
  Artikel:
    Artikelnummer: 2CDG110266R0011
    Artikelkurztext: SA/S4.16.5.2 Schaltaktor, 4fach, 16 A, C-Last, REG

**01.0092 SA/S4.16.6.2 Schaltaktor, 4fach, 16 A, C-Last mit Energiefunktion, REG**
Schaltaktor, 4-fach, 16/20 A, C-Last mit Energiefunktion, REG

schaltet mit potenzialfreien Kontakten Stromkreise mit elek.
Verbrauchern über KNX und/oder manuell. Stromerfassung
und Energiefunktion. Ohne zusätzlicher Hilfsspannung.

- Integrierter KNX Busankoppler
- Keine externe Spannungsversorgung notwendig
- Beschriftungsmöglichkeit auf Gerät
- Manuelle Bedienung je Ausgang
- Anzeige Schalposition je Ausgang

Funktion:
- Schalten ohmscher, induktiver und kapazitiver Lasten
- Beleuchtungen
- Signaleinrichtungen
- Lastrelais/Schütz
- Last- und Energiefunktionen

Ein Anwendungsprogramm mit folgenden Funktionen:
Pro Gerät:
- Zentrales Schalten aller Ausgänge
- Zentraler Szenenaufruf
- Zentrale Lastabschaltung (DTP236.001)
- Sicherheitsprioritäten
- Parametrierung über Vorlagen
- zyklisches in-Betrieb-Telegramm
- In Betrieb, zyklisches Lebenssignal
- Sende- und Schalt-Verzögerung nach
 Busspannungswiederkehr
- Telegrammratenbegrenzung
- Statuswerte anfordern
- 24 Schwellwerte/Logische Verknüpfungen
 (AND, OR, XOR, TOR, Inverter)
 autark oder direkt mit Ausgang verbunden
- 4 Energiegruppen

Pro Schalt-Ausgang:
- Schließer/Öffner parametrierbar
- Zeitfunktionen, Ein-/Ausschaltverzögerung
- Treppenlichtfunktion mit Vorwarnung
- Treppenlichtzeit über KNX veränderbar
- 16 Szenenzuordnungen pro Ausgang (Aufruf über 1 Bit
 oder 1 Byte), abbildbar auf 64 KNX Szenen
- Unabhängige Logik-/Schwellwert-Funktion
- Schaltstatus
- Zwangsführung / Sperren und Sicherheitsfunktion
- Verhalten bei Busspannungsausfall
- Verhalten nach Busspannungswiederkehr
- Verhalten nach ETS-Download
- Statusbyte mit Betriebszuständen
- Lastabschaltung (Integration in ein Laststeuer-System
 über DTP236.001)
- Strommessung
- Leistungsberechnung (Spannung und Leistungsfaktor
 über KNX änderbar)
- Energieverbrauchsberechnung (Haupt- und Zwischenzähler)
- Lastüberwachung (ein/aus, Standby, Unterlast, Betrieb,
 Überlast, Max Last), Schwellwerte über KNX änderbar
- Kontaktüberwachung (über tatsächlichen Stromfluss)

Eine Kombination von Funktionen ist möglich.

Ausgänge: 4 potenzialfreie Kontakte
Nennstrom pro Ausgang: 16 A (230 V AC) C-Last
 20A (230 V AC)
Nennfrequenz: 50 / 60 Hz
Maximaler Strom Gerät: 4 x 20 A
Nennfrequenz: 50 / 60 Hz
Mehrphasen-Betrieb: möglich
Stromerkennung: 0,02 A - 20 A AC, +/- 2%
Maximale Verlustleistung Gerät: 4,0 W (16 A) / 5,5 W (20 A)

Schaltvermögen
- Nach DIN EN 60 947: 16 A AC3 / 20 A AC1
- Nach DIN EN 60 669: 16 A / 20 A (200 µF)
- Max. Einschaltspitzenstrom (150µs) 600A
 LED und Energiesparlampen anschließbar

Anschluss:
Laststromkreis: Schraubklemmen mit Kombikopfschraube für
Leitungen von 0,2 bis 6 mm²
KNX: Schraubenlose Busanschlussklemme

Schutzart: IP 20, DIN EN 60 529
Montage: auf Tragschiene 35 mm, DIN EN 60 715
Einbaulage: beliebig
Breite: 4 TE (70 mm)
Gehäusematerial:
- Kunststoff, halogenfrei
- Entflammbarkeit V-0 gem. UL94

Liefern/Montieren inkl. Zubehör:
Inbetriebnahme:

Baureihe: Switch Actuators 16/20 A
Unterstützte Bussysteme: KNX (TP)
Anzahl digitaler Eingänge: 0
Anzahl Eingänge: Analog (0 ... 10 V / 4 ... 20 mA) 0
Anzahl Ausgänge: 4
Hilfsspannung AC/DC: KNX
Montageart: DIN-Schiene
Schutzart: IP20
Breite in Teilungseinheiten: 4
Fabrikat: ABB
Typ: SA/S4.16.6.2
oder gleichwertig
Angebotenes Fabrikat: '..........'
Angebotener Typ: '..........'
Liefern und betriebsbereit montieren
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Einheit: Stk
Produkt:
  Artikel:
    Artikelnummer: 2CDG110270R0011
    Artikelkurztext: SA/S4.16.6.2 Schaltaktor, 4fach, 16 A, C-Last mit Energiefunktion, REG

**01.0093 SA/S8.16.5.12 Schaltaktor, 8fach, 16 A, C-Last, REG, BJE**
Zum Schalten von elektrischen Verbrauchern mittels potenzialfreier Kontakte. Mit manueller "Vor-Ort-Bedienung" der Ausgänge Mit "Vor-Ort-Anzeige" der Eingänge Ohne zusätzliche Spannungsversorgung Zum Schalten von lasten mit hohen Einschaltstromspitzen, wie Leuchtmittel mit Kompensations-Kondensatoren oder Leuchtstofflampenlasten (AX) nach EN 60669

Baureihe: Switch Actuators 16/20 A
Unterstützte Bussysteme: KNX (TP)
Anzahl digitaler Eingänge: 0
Anzahl Eingänge: Analog (0 ... 10 V / 4 ... 20 mA) 0
Anzahl Ausgänge: 8
Hilfsspannung AC/DC: KNX
Montageart: DIN-Schiene
Schutzart: IP20
Breite in Teilungseinheiten: 8
Fabrikat: ABB
Typ: SA/S8.16.5.12
oder gleichwertig
Angebotenes Fabrikat: '..........'
Angebotener Typ: '..........'
Liefern und betriebsbereit montieren
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Einheit: Stk
Produkt:
  Artikel:
    Artikelnummer: 2CDG110267R0021
    Artikelkurztext: SA/S8.16.5.12 Schaltaktor, 8fach, 16 A, C-Last, REG, BJE

**01.0094 SA/S8.16.5.2 Schaltaktor, 8fach, 16 A, C-Last, REG**
Schaltaktor, 8-fach, 16/20 A C-Load, REG
schaltet mit potenzialfreien Kontakten Stromkreise mit elektrischen Verbrauchern
über KNX und/oder manuell ohne zusätzlicher Hilfsspannung.
- Integrierter KNX Busankoppler
- Keine externe Spannungsversorgung notwendig
- Beschriftungsmöglichkeit auf Gerät
- Manuelle Bedienung je Ausgang
- Anzeige Schaltzustand je Ausgang
Funktion:
- Schalten elektrischer Lasten (C-Last):
Ohmsche, induktive und kapazitive Beleuchtungen
- Signaleinrichtungen
- Lastrelais/Schütz
Ein Anwendungsprogramm mit folgenden Funktionen:
Pro Gerät:
- Zentrales Schalten aller Ausgänge
- Zentrales Szenenobjekt
- Sicherheitsprioritäten
- Vorlagen Parameterseiten pro Funktion
- In Betrieb, zyklisches Lebenssignal
- Sende- und Schalt-Verzögerung nach Busspannungswiederkehr
- Telegrammratenbegrenzung
- Statuswerte anfordern
- 24 Schwellwerte/Logische Verknüpfungen AND, OR, XOR, TOR-Funktion
autark oder direkt mit Ausgang verbunden
Pro Schalt-Ausgang:
- Schließer/Öffner parametrierbar
- Zeitfunktionen, Ein-/Ausschaltverzögerung
- Treppenlichtfunktion mit Vorwarnung
- Treppenlichtzeit über KNX veränderbar
- 16 Szenenzuordnungen pro Ausgang (Aufruf über 1 Bit oder 1 Byte),
abbildbar auf 64 KNX Szenen
- Autarke Schwellwert Funktion
- Schaltstatus
- Zwangsführung/Sperren und Sicherheitsfunktion
- Auswahl der Vorzugslage bei Busspannungsausfall
- Auswahl der Vorzugslage nach Busspannungswiederkehr
- Verhalten nach ETS-Download
- Ein Statusbyte mit Betriebszuständen
Eine Kaskadierung von Funktionen ist möglich.
Ausgänge 8 potenzialfreie Kontakte
Nennstrom pro Ausgang 16 A (230 V AC) C-Last
20 A (230 V AC)
Nennfrequenz 50/60 Hz
Maximaler Strom Gerät 8 x 20 A
Nennfrequenz 50/60 Hz
Mehrphasen-Betrieb möglich
Maximale Verlustleistung Gerät 8,0 W (16 A) / 11,0 W (20 A)
Schaltvermögen
Nach DIN EN 60 669 16 A / 20 A AC1 (200 μF)
Max. Einschaltspitzenstrom (150 μs) 600 A
LED und Energiesparlampen anschließbar
Anschluss
Laststromkreis Schraubklemmen mit Kombikopfschraube
für Leitungen von 0,2 bis 6 mm²
KNX Schraubenlose Busanschlussklemme
Schutzart IP 20, DIN EN 60 529
Montage auf Tragschiene 35 mm, DIN EN 60 715
Einbaulage beliebig
Breite 8 TE (140 mm)
Gehäusematerial Kunststoff, halogenfrei
Entflammbarkeit V-0 gem. UL94
Liefern, montieren inkl. Zubehör
Inbetriebnahme

Baureihe: Switch Actuators 16/20 A
Unterstützte Bussysteme: KNX (TP)
Anzahl digitaler Eingänge: 0
Anzahl Eingänge: Analog (0 ... 10 V / 4 ... 20 mA) 0
Anzahl Ausgänge: 8
Hilfsspannung AC/DC: KNX
Montageart: DIN-Schiene
Schutzart: IP20
Breite in Teilungseinheiten: 8
Fabrikat: ABB
Typ: SA/S8.16.5.2
oder gleichwertig
Angebotenes Fabrikat: '..........'
Angebotener Typ: '..........'
Liefern und betriebsbereit montieren
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Einheit: Stk
Produkt:
  Artikel:
    Artikelnummer: 2CDG110267R0011
    Artikelkurztext: SA/S8.16.5.2 Schaltaktor, 8fach, 16 A, C-Last, REG

**01.0095 SA/S8.16.6.2 Schaltaktor, 8fach, 16 A, C-Last mit Energiefunktion, REG**
Schaltaktor, 8fach, 16/20 A, C-Last mit Energiefunktion, REG

schaltet mit potenzialfreien Kontakten Stromkreise mit elek.
Verbrauchern über KNX und/oder manuell. Stromerfassung
und Energiefunktion. Ohne zusätzlicher Hilfsspannung.

- Integrierter KNX Busankoppler
- Keine externe Spannungsversorgung notwendig
- Beschriftungsmöglichkeit auf Gerät
- Manuelle Bedienung je Ausgang
- Anzeige Schalposition je Ausgang

Funktion:
- Schalten ohmscher, induktiver und kapazitiver Lasten
- Beleuchtungen
- Signaleinrichtungen
- Lastrelais/Schütz
- Last- und Energiefunktionen

Ein Anwendungsprogramm mit folgenden Funktionen:
Pro Gerät:
- Zentrales Schalten aller Ausgänge
- Zentraler Szenenaufruf
- Zentrale Lastabschaltung (DTP236.001)
- Sicherheitsprioritäten
- Parametrierung über Vorlagen
- zyklisches in-Betrieb-Telegramm
- In Betrieb, zyklisches Lebenssignal
- Sende- und Schalt-Verzögerung nach
 Busspannungswiederkehr
- Telegrammratenbegrenzung
- Statuswerte anfordern
- 24 Schwellwerte/Logische Verknüpfungen
 (AND, OR, XOR, TOR, Inverter)
 autark oder direkt mit Ausgang verbunden
- 4 Energiegruppen

Pro Schalt-Ausgang:
- Schließer/Öffner parametrierbar
- Zeitfunktionen, Ein-/Ausschaltverzögerung
- Treppenlichtfunktion mit Vorwarnung
- Treppenlichtzeit über KNX veränderbar
- 16 Szenenzuordnungen pro Ausgang (Aufruf über 1 Bit
 oder 1 Byte), abbildbar auf 64 KNX Szenen
- Unabhängige Logik-/Schwellwert-Funktion
- Schaltstatus
- Zwangsführung / Sperren und Sicherheitsfunktion
- Verhalten bei Busspannungsausfall
- Verhalten nach Busspannungswiederkehr
- Verhalten nach ETS-Download
- Statusbyte mit Betriebszuständen
- Lastabschaltung (Integration in ein Laststeuer-System
 über DTP236.001)
- Strommessung
- Leistungsberechnung (Spannung und Leistungsfaktor
 über KNX änderbar)
- Energieverbrauchsberechnung (Haupt- und Zwischenzähler)
- Lastüberwachung (ein/aus, Standby, Unterlast, Betrieb,
 Überlast, Max Last), Schwellwerte über KNX änderbar
- Kontaktüberwachung (über tatsächlichen Stromfluss)

Eine Kombination von Funktionen ist möglich.

Ausgänge: 8 potenzialfreie Kontakte
Nennstrom pro Ausgang: 16 A (230 V AC) C-Last
 20A (230 V AC)
Nennfrequenz: 50 / 60 Hz
Maximaler Strom Gerät: 8 x 20 A
Nennfrequenz: 50 / 60 Hz
Mehrphasen-Betrieb: möglich
Stromerkennung: 0,02 A - 20 A AC, +/- 2%
Maximale Verlustleistung Gerät: 8,0 W (16 A) / 11 W (20 A)

Schaltvermögen
- Nach DIN EN 60 947: 16 A AC3 / 20 A AC1
- Nach DIN EN 60 669: 16 A / 20 A (200 µF)
- Max. Einschaltspitzenstrom (150µs) 600A
 LED und Energiesparlampen anschließbar

Anschluss:
Laststromkreis: Schraubklemmen mit Kombikopfschraube für
Leitungen von 0,2 bis 6 mm²
KNX: Schraubenlose Busanschlussklemme

Schutzart: IP 20, DIN EN 60 529
Montage: auf Tragschiene 35 mm, DIN EN 60 715
Einbaulage: beliebig
Breite: 8 TE (140 mm)
Gehäusematerial:
- Kunststoff, halogenfrei
- Entflammbarkeit V-0 gem. UL94

Liefern/Montieren inkl. Zubehör:
Inbetriebnahme:

Baureihe: Switch Actuators 16/20 A
Unterstützte Bussysteme: KNX (TP)
Anzahl digitaler Eingänge: 0
Anzahl Eingänge: Analog (0 ... 10 V / 4 ... 20 mA) 0
Anzahl Ausgänge: 8
Hilfsspannung AC/DC: KNX
Montageart: DIN-Schiene
Schutzart: IP20
Breite in Teilungseinheiten: 8
Fabrikat: ABB
Typ: SA/S8.16.6.2
oder gleichwertig
Angebotenes Fabrikat: '..........'
Angebotener Typ: '..........'
Liefern und betriebsbereit montieren
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Einheit: Stk
Produkt:
  Artikel:
    Artikelnummer: 2CDG110271R0011
    Artikelkurztext: SA/S8.16.6.2 Schaltaktor, 8fach, 16 A, C-Last mit Energiefunktion, REG
